# Umbau und Erweiterung f. Zwecke des Auswärtiges
Angebotsaufforderung (GAEB DA XML 3.3, DA83)
Projekt: 05852
Währung: EUR
Bieterkommentare zugelassen: ja
Vergabeart: Offenes Verfahren
Auftraggeber: BBR Dienstsitz Berlin, Bundesamt für Bauwesen und Raumordnung, Straße des 17. Juni 112, 10623 Berlin, D, Telefon 030-18 401 0; Vergabenummer: 2585-23
Erstellt mit: GXML Toolbox V3.3 R20230829, iTWO_64 V25.0.772, 08.07.2026

## 2585-23 Metallbau- und Schlosserarbeiten außen u. innen DIN 18360, 18335 - KKE 310.1 VE 08-1
Datum: 08.07.2026

*Hinweis: ALLGEMEINE VORBEMERKUNGEN*
0 ALLGEMEINE ANGABEN

Alle sich aus den Vorbemerkungen zum Leistungsverzeichnis ergebenden Maßnahmen und damit in Verbindung stehenden Aufwendungen sind vom AN in die Angebotspreise einzukalkulieren und bei der Ausführung zu berücksichtigen.

0.1 VERWENDETE ABKÜRZUNGEN

AG  Auftraggeber
AN  Auftragnehmer
BE  Baustelleneinrichtung
BMA  Brandmeldeanlage
GOK  Geländeoberkante
OK  Oberkante
OKFF  Oberkante Fertigfußboden
STB  Stahlbeton
TGA  Technische Gebäudeausrüstung
TRH  Treppenhaus
UK  Unterkante / Unterkonstruktion (gemäß Kontext)
VK  Vorderkante
ZiE  Zustimmung im Einzelfall

*Hinweis: 1. ALLGEMEINE VORGABEN ZUR BAUSTELLE*
1.1 Allgemeine Beschreibung des Bauvorhabens

Beim Bauvorhaben K33 handelt es sich um den Umbau und die Erweiterung von Bestandsgebäuden in innerstädtischer Lage für die Nutzung durch das Auswärtige Amt. Dafür werden Gebäude, die bereits vor dem Umbau durch das Auswärtige Amt genutzt wurden, mit dem Ziel, das Ensemble geometrisch und gestalterisch zu vereinfachen und vereinheitlichen, umgebaut und erweitert.

Die Hauptnutzungen des Gebäudes werden nach Fertigstellung sein:
- Post/Kurierdienst
- Konferenzräume mit Dolmetscherkabinen und Cateringbereich (EG)
- Einzel- und Großraumbüros, Besprechungsräume
- Apartments (Kleine Kurstraße/Oberwasserstraße, 4. - 6.OG)

Die Bestandsgebäude an Kurstraße, Kleiner Kurstraße und Oberwasserstraße werden bis auf die tragende Konstruktion zurückgebaut. Diese tragende Stahl-Beton-Konstruktion besteht überwiegend aus Stützen auf Einzelfundamenten, Unterzügen und Deckenplatten in Fertigteilbauweise. Ein Großteil der Deckenplatten wurde in Spannbetonbauweise hergestellt.

Die Erweiterung der Nutzflächen erfolgt durch
- eine eingeschossige Hofbebauung
- parallele Ergänzung des Gebäudeteils Kurstraße 33, Bauteil 1-3, Umbau von einer 2-bündigen zu einer 3-bündigen Struktur
- Ergänzung eines Staffelgeschosses entlang der Kurstraße

Das Gebäude gliedert sich in folgende Gebäudeteile:

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
Das geplante Gebäude umfasst ein Untergeschoss, ein Erdgeschoss und sechs Obergeschosse sowie zwei Technikzentralen im 7.OG. Auf der Dachfläche über dem 6. OG und auf dem Dach der Technikzentralen über dem 7.OG ist die Aufstellung einer Photovoltaik-Anlage vorgesehen.
OKFF des obersten Aufenthaltsraumes (6. OG) liegt bei + 20,885 m üNHN.

Der Freiraum des Erweiterungsbaus des Auswärtigen Amtes gliedert sich in drei Höfe im Erdgeschoss, die intensiv begrünten Dachflächen über dem Konferenzbereich auf Höhe des 2. Obergeschosses sowie die begehbare Dachterrasse im 6. Obergeschoss.

Die Arbeiten erfolgen gem. Vorgabe der jeweiligen Fachplaner im LV bauteil- oder geschoßweise.

Der Umbau der Arrondierung beginnt voraussichtlich im Jahr 2027. Der Umbau des Bereiches mit dem alten Sprengturm als nachgezogene Maßnahme beginnt voraussichtlich erst Anfang 2031 und wird voraussichtlich zum Herbst 2031 abgeschlossen.

1.2 Lage der Baustelle, Zufahrtsmöglichkeiten

Gegenstand der Baumaßnahme ist ein bestehendes, innerstädtisches  Gebäude-Ensemble in der Kurstraße 33 in Berlin Mitte. Das Bauvorhaben grenzt unmittelbar an das Gebäude des Auswärtigen Amtes in der Kurstraße 36-40, das als Baudenkmal verzeichnet ist.

Die Bestandsgebäude sind um einen Hof herum angeordnet. Sie grenzen im Westen an die Kurstraße, im Süden an die Kleine Kurstraße und im Osten an die Oberwasserstraße.

Der Innenhof ist nach Abschluss der Rohbaumaßnahmen mit Fahrzeugen über die vorhandene Durchfahrt in der Kurstraße (Achse 1-3) auf Grund der beengten Platzverhältnisse nur im Ausnahmefall und nach Abstimmung mit der Objektüberwachung befahrbar. Hierbei ist die Lastbeschränkung von max.
30 Tonnen zu beachten.

Der Zugang des geplanten Gebäudeensembles zum Hof 10 und zum Foyer erfolgt über eine große „Tordurchfahrt“ von der Kurstraße aus. Die Poststelle in den Bauteilen 1, 6 und 7 verfügt über einen eigenen Ein- und Ausgang über den Anlieferungshof 9, der von der Kurstraße aus über die ehemalige Hauptdurchfahrt erschlossen wird.

Die optionale Baustellenzufahrt über die Kreuzstraße kann aufgrund der beengten Situation in der Oberwasserstraße und der in der Kreuzstraße nur in Ausnahmefällen und nach Abstimmung mit der Objektüberwachung zeitweise genutzt werden. Ein Anspruch des AN auf die Nutzung dieser Zufahrt besteht nicht.

Das Baufeld ist räumlich stark eingeengt. Daher gilt auf dem Baufeld ein absolutes Parkverbot für jede Art von Fahrzeugen. Auf den ausgewiesenen temporären Ladezonen darf planmäßig nur für Be- und Entladevorgänge gehalten werden. Nachfolgende Fahrzeugbeschränkungen gilt es einzuhalten:

- Personenkraftwagen (PKW) ist die Zufahrt auf die Baustelle generell nicht gestattet
- Kleinbussen zum Personentransport ist die kurzfristige Zufahrt auf die Baustelle gestattet, sofern die Personen schnellstmöglich das Fahrzeug verlassen und der Kleinbus die Baustelle umgehend wieder verlässt.
- Dem eigentlichen Baustellenverkehr ist die Zufahrt zum Baufeld nur nach vorheriger Anmeldung und Freigabe über das bereitgestellte Onlineportal gestattet (s. Baulogistikhandbuch für das BV K33,
Kapitel 5. Steuerung der Transportströme - Versorgungslogistik).

Anmeldung von Anlieferungen:

Um eine gleichmäßigere Verteilung der Baustellentransporte auf die verschiedenen Wochentage und Tageszeiten zu erzielen, ist die Koordination des Lieferverkehrs erforderlich. Diese Koordination der Anlieferungen wird in Form eines Online-Avisierungssystems, OAS abgekürzt, erfolgen.

Für die Koordinierung und Steuerung der Zu- und Abfahrten aller Baustellenfahrzeuge wird seit Beginn der Rohbauphase ab April 2024 eine zentrale Verkehrssteuerung eingerichtet. Jeder Transport muss durch die ausführenden Baufirmen per Avisierung angemeldet werden. Die Anmeldung hat online zu erfolgen. Die hierfür zu nutzende Website wird für jeden autorisierten Nutzer zugänglich und nutzbar gemacht. Die Abläufe sind dem Baulogistikhandbuch für das BV K33 zu entnehmen. Das Baulogistikhandbuch wird durch den Baulogistiker stetig fortgeschrieben, an den AN übergeben und ist von diesem zu berücksichtigen.

Lasteinschränkungen auf der Straße:

Lastbeschränkungen auf den angrenzenden Straßen sind/ waren nicht bekannt.

1.3 Besondere betriebliche Bedingungen

Personenzutrittskontrolle:

Ziel ist es, durch den Einsatz einer Sicherheitslogistik einen möglichst störungsfreien Bauablauf, eine gesteigerte Sicherheit mit der Verhinderung von Diebstählen und Beschädigungen sowie eine Verhinderung von illegaler Beschäftigung zu erzielen. Die installierte Sicherheitslogistik entbindet die Auftragnehmer nicht von der Pflicht, eigene Geräte / Materialien selbständig zu sichern.
Zur Erfassung der auf der Baustelle Tätigen wurde mit Beginn der Erweiterten Rohbauarbeiten eine Zutrittskontrolle installiert, für welche jeder Mitarbeiter bzw. jeder Besucher einen Ausweis bei der Baulogistik zu beantragen hat. Ein Zutritt zur Baustelle ohne Ausweis ist untersagt.

1.4 Zulässige Verkehrslasten, Sperrbereiche durch Spannlitzen

Die zulässigen Verkehrslasten innerhalb der Gebäude sind unterschiedlich. Darüber hinaus können Verkehrslasten durch unterschiedliche Bauzustände variieren. Maßgeblich sind hier die statischen Berechnungen und die Ausführungsplanung.

Ausführungen zu Sperrbereichen durch Spannlitzen in den Bestandsdecken sind Bestandteil der WBVB.

1.5 Für den Verkehr freizuhaltende Flächen

Freizuhaltende Bewegungsflächen für die Feuerwehr sind dem Feuerwehrplan (Anlage zum LV) zu entnehmen.

1.6 Transporteinrichtungen, Transportwege

Grundsätzlich sind alle AN für erforderliche Transporte von Materialien zum Einbauort selbst verantwortlich. Die Kosten hierfür sind in die Einheitspreise der LVs einzukalkulieren.

Durch die VE „Erweiterte Rohbauarbeiten“ wurden im Innenhof zwei Stück Turmdrehkräne aufgestellt. Ein weiterer Turmdrehkran steht derzeit noch im Aufzugschacht von Treppenhaus 4. Diese Kräne werden vorrangig durch das Gewerk Rohbauarbeiten genutzt. In Ausnahmefällen und nach Abstimmung mit dem AN Rohbauarbeiten können die Turmdrehkräne für Transporte von Materialien genutzt werden. Die Kosten für die Krannutzung sind durch den jeweiligen AN zu tragen. Die Turmdrehkräne werden zum Ende der Rohbauarbeiten, voraussichtlich wie folgt, abgebaut: Kran 3 im September 2026, Kran 2 im September 2027, Kran 1 im Oktober 2027.

Im Zuge der Gerüstbauarbeiten wird vor der Straßenfassade Kleine Kurstraße (Bauteil 4) ab Oktober 2026 und Kurstraße (Bauteil 2) ab März 2027 jeweils ein Bauaufzug mit den Abmessungen 3,4m x 1,4m und einer Traglast von 2000kg aufgestellt, die durch die AN für Materialtransporte in die Geschosse 1.OG - 5.OG und auf die Dachterrasse 6.OG (Kurstraße) und 1.OG – 6.OG (Kleine Kurstraße) genutzt werden können. Diese Bauaufzüge werden auf Grund der erforderlichen Schließung der Fassaden voraussichtlich ab Mitte 2027 (Kleine Kurstraße, Bauteil 4) und Ende 2027 (Kurstraße, Bauteil 2) zurückgebaut.
Grundsätzlich ist auf Grund der Kleinteiligkeit kein Materialtransport durch die Bandfassaden möglich.
Achtung: Durch den 2-geschossigen Durchgang Kreuzstraße ist für
Bauteil 1, 1. OG, Achsen 1 - 5,5 / A - CD kein Materialtransport über den Bauaufzug möglich. Für diesen Bereich ist ausschließlich Treppenhandtransport möglich.

Im Treppenauge von Treppenhaus 3 (Bauteil 3) wird zum Ende der Rohbau-arbeiten im Frühjahr 2027 durch den Gerüstbauer ein Bauaufzug aufgestellt, der durch die AN für Materialtransport vom EG bis ins 6.OG genutzt werden kann. Es wird beabsichtigt, diesen Aufzug bis weit in die Ausbauphase hinein als vertikalen Haupttransportweg innerhalb des Gebäudes vorzuhalten.
Weitere Aufzüge stehen innerhalb des Gebäudes während der Bauphase nicht zur Verfügung.

Ergänzend sind gemäß Baufortschritt Materialtransporte über die Treppen in den Treppenhäusern 1, 2, 4, 5 und 7 möglich. Die Lage der Treppenhäuser, die Breiten der Treppenläufe und weitere, ggf. für den AN relevante Angaben können der Ausführungsplanung der Architekten entnommen werden.

1.7 Hydrologische Werte

Es wurde ein Grundwasserstand von +31,40 m NHN gemessen.
Der Bemessungsgrundwasserstand (BW) unter Berücksichtigung bauzeitlich zu erwartender Grundwasserspiegelschwankungen beträgt +31,80 m NHN.
Für dauerhafte Abdichtungsmaßnahmen und Auftriebsnachweise ist ein zu erwartender höchster Grundwasserstand (zeHGW) von +32,60 m NHN zu berücksichtigen.

1.8 Regelung und Sicherung des öffentlichen Verkehrs

Die Überwachung der Verkehrssicherheit gemäß §16 BauO Bln ist Leistung des AN „Allgemeine Baustelleneinrichtung/ Baulogistik“.

Sofern durch den AN zusätzlich zur allgemeinen Baustelleneinrichtung Sondernutzungsflächen im öffentlichen Straßenland in Anspruch genommen werden müssen, hat der AN die zugehörige Erlaubnis für die Sondernutzung des öffentlichen Straßenlandes sowie die zugehörige Verkehrsrechtliche Anordnung vor Ausführungsbeginn der jeweiligen Leistung beizubringen. Der AN übernimmt für seine eigenen Belange die Verkehrssicherung. Der AN hat sich vorab mit der für ihn zuständigen Objektüberwachung abzustimmen und die Zustimmung des Bauherrn einzuholen.

1.9 Bekannte oder vermutete Hindernisse im Bereich der Baustelle

Im Straßenverlauf der Kurstraße, Kleine Kurstraße und Oberwasserstraße befinden sich entlang des Gebäudes noch Medienleitungen im Boden, die in Vorbereitung der Erstellung der Polleranlagen umverlegt werden.

1.10 Kampfmittel

Die Kampfmittelsondierungen wurden baubegleitend durchgeführt und sind mittlerweile im Hof und im Bestandsgebäude abgeschlossen. Straßenseitige Bereiche, die bisher nicht sondiert werden konnten, werden bauseits in Vorbereitung der Erstellung der Poller und des Einbaus von Fettabscheider und Hebeanlage gesondert sondiert.

1.11 Baustellenordnung

Auf der Baustelle gilt die Baustellenordnung des AG (Anlage zum LV).

1.12 Arbeiten anderer Unternehmer auf der Baustelle

Für die termingerechte Gebäudeerrichtung ist eine Parallelität und Überschneidung von Arbeiten mit zahlreichen anderen Gewerken erforderlich.
Für die eigenen Arbeiten des AN erfolgt der Hinweis, das ein abschnittsweises Bauen ggf. nicht immer gewährleistet werden kann und somit auch ein Wechsel zwischen den Bauteilen/Abschnitten erforderlich werden muss.

*Hinweis: 2. ANGABEN ZUR AUSFÜHRUNG*
2.1 Gerüste

Für die Gewerke Gebäudehülle wird nach Beendigung der Rohbauarbeiten ein Fassadengerüst als längenorientiertes Arbeits- und Schutzgerüst mit oberster Gerüstlage als Fanggerüst bauseits mind. bis zum Abschluss der Arbeiten an Gebäudehülle und Dachflächen zur Verfügung stehen.
Alle weiteren, für Transport- und Montageleistungen des AN erforderlichen Gerüste und Hebezeuge sind Leistung des AN, sofern es sich um Nebenleistungen gem. VOB/C handelt. Die Kosten hierfür sind in die Einheitspreise einzukalkulieren.

2.2 Besondere Erschwernisse während der Ausführung
Die Baumaßnahme liegt teilweise (Gebäudebereich Oberwasserstraße) im 10 Meter Bereich eines Gewässers 1. Ordnung (Kupfergraben/ Spreekanal); während der Bauarbeiten darf es nicht zu Gewässerverunreinigungen, insbesondere durch Leichtverpackungen, kommen.
Durch die innerstädtische Lage des Grundstücks und die geplante spezielle Nutzung kommt es zu weiteren Erschwernissen. Die Sicherheitsanforderungen (Staatenliste, Ü1-Überprüfung etc.) sind zu beachten.
Weiterführende Hinweise zu Staatenliste, Ü1 und Lärmschutz sind Bestandteil der WBVB.

2.3 Dübelvorschriften
Bohrungen und Befestigungen in den Bestandsbauteilen sind nur eingeschränkt möglich. Hierfür sind die Dübelvorschriften gemäß Anlage Dübelanweisung zu berücksichtigen.
Besonders kritisch sind hierbei die Hohlkammerdecken mit Spannbewehrung zu betrachten. Vor Ausführung werden bauseits Dübelzonen bzw. Dübel-verbotszonen an den kritischen Bauteilen markiert.
Zudem werden die Fugen der Deckenplatten markiert, um einen Bezug zu dem ggf. durch Putz verdeckten Rohbau herstellen zu können.

Vor Herstellung der Bohrungen sind die Ansatzpunkte in allen Bauteilen jedoch grundsätzlich durch das ausführende Unternehmen mittels geeigneter
zerstörungsfreier Sondiertechnik zu sondieren, sodass keine Bewehrungseisen beschädigt werden. Zu der Spannbewehrung ist ein Mindestrandabstand von
1 cm einzuhalten. Sollte die Bewehrungsfreiheit nicht bestätigt werden können, ist das weitere Vorgehen mit dem Tragwerksplaner in Absprache mit dem Prüfingenieur zu klären.

Bohrungen und Dübelbefestigungen außerhalb der Dübelzonen sind nur in Abstimmung mit dem Tragwerksplaner und nach Freigabe durch den Prüfingenieur zulässig.
Die Einhaltung der Dübelvorschriften liegt trotz der bauseitigen Markierungen in der Verantwortung des ausführenden Unternehmens.

2.4 Verlangte Eignungs- und Gütenachweise

Es sind nur bauaufsichtlich zugelassene Fabrikate und Bauweisen erlaubt. Für die verwendeten Bauprodukte muss durch den AN die Eignung im Sinne der LBO Berlin §§ 16b ff. nachgewiesen werden. Bei Abweichungen von gültigen technischen Regeln und Richtlinien gemäß aktueller Bauregelliste des DIBT hat der AN die Kosten für die erforderliche Zustimmung im Einzelfall (ZIE) zu tragen; sie sind in die jeweiligen Einheitspreise einzukalkulieren.

Der Auftragnehmer hat die geforderte Güte seiner angebotenen Fabrikate durch entsprechende Nachweise / Zertifikate gem. LBO Berlin §§ 16b ff. zu belegen.

2.5 Abrechnung nach bestimmten Zeichnungen oder Tabellen

Das Aufmaß zur Abrechnung erfolgt grundsätzlich nach Zeichnungen / Listen
der Planer und nur ausnahmsweise (wo dies nicht möglich ist) nach örtlichem
Aufmaß.
Das durch die zuständige Objektüberwachung geprüfte Aufmaß ist Voraussetzung für die Rechnungslegung. Der Objektüberwachung ist für die Prüfung der Aufmaße eine angemessene Prüffrist einzuräumen. Diese Prüffrist beträgt mindestens 5 Arbeitstage und mindestens 10 Arbeitstage während der Berliner Schulferien.

*Hinweis: 3. TECHNISCHE VORBEMERKUNGEN METALLBAU SCHLOSSER AUSSEN*
3.1 Leistungsumfang

Gegenstand der Ausschreibung sind Metallbauarbeiten DIN 18360 im Außen- und Innenbereich.

Zur Ausführung kommen im Wesentlichen:
- Gitterrostabdeckungen & Unterkonstruktionen
- Brüstungen und Geländer
- Handläufe
- Umwehrungen
- Stahltreppen
- Steigleitern
- Heizkörperverkleidungen
- Anschlagpunkte Fassadenreinigung
- Rollgitter
- Fahrbahnabtrennung
- Stoß- / Prallschutzleisten
- Hydraulikeinheit für Schachtabdeckung
- Wertfachschränke

Soweit in der Leistungsbeschreibung auf Technische Spezifikationen, z. B. nationale Normen, mit denen Europäische Normen umgesetzt werden, europäisch technische Bewertungen, gemeinsame technische Spezifikationen, Internationale Normen, Bezug genommen wird, werden auch ohne den ausdrücklichen Zusatz: „oder gleichwertig“ immer gleichwertige Technische Spezifikationen in Bezug genommen.

3.2. Gerüste und Hebezeuge

Es wird bauseits ein Fassadengerüst mit Fanggerüst zur Verfügung stehen.

3.3. Randbedingungen

3.3.1 Baustelleneinrichtung

Angaben zur Baustelleneinrichtung gemäß Baustelleneinrichtungsplan (dem LV beiliegend)

3.3.2 Aufenthalts-/ Lagerräume

Es sind die vom AG zur Verfügung gestellten Aufenthalts-, Lager- und Sanitärräume auf der Baustelle unentgeltlich zu mieten und zu nutzen, gemäß Baulogstikhandbuch, Lage gemäß Baustelleneinrichtungsplan (dem LV beiliegend)

3.3.3 Baustellenöffnungszeiten

Baustellenöffnungszeiten gemäß Baulogistikhandbuch (dem LV beiliegend)

3.3.4 Baustellenabfälle

Die Entsorgungslogistik erfolgt über eine durch die Baulogistik gestellte, zentrale Entsorgungseinrichtung, (siehe BE-Plan Lage Wertstoffhof und Baulogistikhandbuch, dem LV beiliegend).

### 1 entfällt

### 2 entfällt

### 3 Metallbau aussen / innen

#### 3.1 Gitterrostabdeckungen

*Hinweis: Gitterrostebene Technik 2.OG*

**3.1.10 Gitterrost Bodenöffnungsabdeckung 33/33mm Tragstab-B 3 mm H 60 mm Alu 5kN/m2**
STLB-Bau 2025-10 031
Gitterrost, als Bodenöffnungsabdeckung, Pressrost, Maschenweite 33/33 mm,
Querschnittsbreite Tragstab '3' mm,

Querschnittshöhe Tragstab '60' mm,

Querschnittsbreite Füllstab '3' mm,

Querschnittshöhe Füllstab '15' mm, Tragstäbe in Längsrichtung, auf Dachflächen, aus Aluminium, Oberfläche anodisch oxidiert DIN 17611, Farbton C - 33 mittelbronze, belastbar bis 5 kN/m2, sichern gegen Herausheben, Bewertungsgruppe Rutschgefahr R 11 ASR A1.5, Ausführung gemäß Zeichnung und Einzelbeschreibung,

Zeichnungs-Nr '330_DE014'

Einzelbeschreibungs-Nr 'Gitterrost mit h = 6 cm und 80 % Öffnungsgrad, inkl. Aussparung im Gitterrost im Bereich der Anschlagpunkte gemäß Planung ( 13 Stk)
Einbauort: 2.OG Poststelle/Sprengkammer'.
Menge: 366,000 m2
Leistungsbereichkatalog: 031

**3.1.20 Schachtabdeckung Gitterrost L 1470 mm B 980 mm 33/33mm Tragstab-B 3 mm H 60 mm Alu 5kN/m2**
STLB-Bau 2025-10 031
Schachtabdeckung, begehbar, aus Gitterrost, Schweißpressrost,
Länge Gitterrost/Blech '1470' mm,

Breite Gitterrost/Blech '980' mm, Maschenweite 33/33 mm,

Querschnittsbreite Tragstab '3' mm,

Querschnittshöhe Tragstab '60' mm,

Querschnittsbreite Füllstab '3' mm,

Querschnittshöhe Füllstab '15' mm, aus Aluminium, Oberfläche anodisch oxidiert DIN 17611, Farbton C - 33 mittelbronze, belastbar bis 5 kN/m2, mit Anhebevorrichtung, mit Winkelzarge, Ausführung gemäß Zeichnung und Einzelbeschreibung,

Zeichnungs-Nr '330_DE014'

Einzelbeschreibungs-Nr 'Bodenklappe mit Gitterrosteinlage, Druckgasfeder für klappbaren Gitterrost, inkl. Scharniere an Nachbarrost montiert, Öffnungswinkel 85°, festeingebauter, versenkbarer Haltegriff, Magnetkontakt zu Verschlussüberwachung
Einbauort: Gitterrostebene 2.OG Poststelle/Sprengkammer'.
Menge: 2,000 St
Leistungsbereichkatalog: 031

**3.1.30 Zuschnitte schräg**
Zuschnitte schräg
Gitterrost Anpassung an Grundriss Dachfläche mit entsprechenden Zuschnitten und Elementen-Abschlüssen.
Zeichnungs-Nr.: 01A330_DE014
Einbauort: Poststelle/Sprengkammer 2.OG
Menge: 32,000 m

**3.1.40 Lochblechstreifen 80 cm**
Einbau eines perforierten Lochblechstreifens, geschraubt an Unterkante Gitterroste, aus Aluminium, eloxiert C33, Lochöffnungsgrad 25 %, umlaufend um Rückkühler und Wartungssteg zwischen Rückkühler
Zeichnungs-Nr: 330_DE014
Einbauort: 2.OG Rückkühler
Menge: 28,000 m

*Hinweis: Gitterrostebene Technik 7.OG*
-

**3.1.50 Gitterrost Bodenöffnungsabdeckung Tragstab-B 2 mm H 40 mm Stahl 5kN/m2**
STLB-Bau 2025-10 031
Gitterrost, als Bodenöffnungsabdeckung, Schweißpressrost,
Querschnittsbreite Tragstab '2' mm,

Querschnittshöhe Tragstab '40' mm,

Querschnittsbreite Füllstab '2' mm, Tragstäbe in Längsrichtung, auf Dachflächen, aus Stahl S235JR DIN EN 10025-2, Werkstoff-Nr 1.0038, Korrosionsschutz durch Feuerverzinkung DIN EN ISO 1461, belastbar bis 5 kN/m2, sichern gegen Herausheben, Bewertungsgruppe Rutschgefahr R 11 ASR A1.5, Ausführung gemäß Zeichnung und Einzelbeschreibung,

Zeichnungs-Nr '300_U010, 330_DE007'

Einzelbeschreibungs-Nr 'Gitterrost mit h = ca. 4 cm, Maschenweite 34/38, Ranstab 3 mm, Randstäbe entlang Geländer 90 mm
Einbauort: 7.16.01 Technikraum'.
Menge: 200,000 m2
Leistungsbereichkatalog: 031

**3.1.60 Schachtabdeckung Gitterrost L 1014 mm B 934 mm Tragstab-B 2 mm H 40 mm Stahl 5kN/m2**
STLB-Bau 2025-10 031
Schachtabdeckung, begehbar, aus Gitterrost, Schweißpressrost,
Länge Gitterrost/Blech '1014' mm,

Breite Gitterrost/Blech '934' mm,

Querschnittsbreite Tragstab '2' mm,

Querschnittshöhe Tragstab '40' mm,

Querschnittsbreite Füllstab '2' mm, aus Stahl S235JR DIN EN 10025-2, Werkstoff-Nr 1.0038, Korrosionsschutz durch Feuerverzinkung DIN EN ISO 1461, belastbar bis 5 kN/m2, mit Anhebevorrichtung, Bewertungsgruppe Rutschgefahr R 11 ASR A1.5, mit Winkelzarge, Ausführung gemäß Zeichnung und Einzelbeschreibung,

Zeichnungs-Nr '330_DE007'

Einzelbeschreibungs-Nr 'Bodenklappe als Gitterrost, Maschenweite 34/38, Druckgasfeder für klappbaren Gitterrost, inkl. Scharniere an Nachbarrost montiert, Öffnungswinkel 90°, festeingebauter, versenkbarer Haltegriff
Einbauort: Gitterrostebene 7.OG, 7.16.01 Technikraum'.
Menge: 1,000 St
Leistungsbereichkatalog: 031

**3.1.70 Schachtabdeckung Gitterrost L 914 mm B 976 mm Tragstab-B 2 mm H 40 mm Stahl 5kN/m2**
STLB-Bau 2025-10 031
Schachtabdeckung, begehbar, aus Gitterrost, Schweißpressrost,
Länge Gitterrost/Blech '914' mm,

Breite Gitterrost/Blech '976' mm,

Querschnittsbreite Tragstab '2' mm,

Querschnittshöhe Tragstab '40' mm,

Querschnittsbreite Füllstab '2' mm, aus Stahl S235JR DIN EN 10025-2, Werkstoff-Nr 1.0038, Korrosionsschutz durch Feuerverzinkung DIN EN ISO 1461, belastbar bis 5 kN/m2, mit Anhebevorrichtung, Bewertungsgruppe Rutschgefahr R 11 ASR A1.5, mit Winkelzarge, Ausführung gemäß Zeichnung und Einzelbeschreibung,

Zeichnungs-Nr '330_DE007'

Einzelbeschreibungs-Nr 'Bodenklappe als Gitterrost, Maschenweite 34/38, Druckgasfeder für klappbaren Gitterrost, inkl. Scharniere an Nachbarrost montiert, Öffnungswinkel 90°, festeingebauter, versenkbarer Haltegriff
Einbauort: Gitterrostebene 7.OG, 7.16.01 Technikraum'.
Menge: 1,000 St
Leistungsbereichkatalog: 031

**3.1.80 Schachtabdeckung Gitterrost L 932 mm B 804 mm Tragstab-B 2 mm H 40 mm Stahl 5kN/m2**
STLB-Bau 2025-10 031
Schachtabdeckung, begehbar, aus Gitterrost, Schweißpressrost,
Länge Gitterrost/Blech '932' mm,

Breite Gitterrost/Blech '804' mm,

Querschnittsbreite Tragstab '2' mm,

Querschnittshöhe Tragstab '40' mm,

Querschnittsbreite Füllstab '2' mm, aus Stahl S235JR DIN EN 10025-2, Werkstoff-Nr 1.0038, Korrosionsschutz durch Feuerverzinkung DIN EN ISO 1461, belastbar bis 5 kN/m2, mit Anhebevorrichtung, Bewertungsgruppe Rutschgefahr R 11 ASR A1.5, mit Winkelzarge, Ausführung gemäß Zeichnung und Einzelbeschreibung,

Zeichnungs-Nr '330_DE007'

Einzelbeschreibungs-Nr 'Bodenklappe als Gitterrost, Maschenweite 34/38, Druckgasfeder für klappbaren Gitterrost, inkl. Scharniere an Nachbarrost montiert, Öffnungswinkel 90°, festeingebauter, versenkbarer Haltegriff
Einbauort: Gitterrostebene 7.OG, 7.16.01 Technikraum'.
Menge: 1,000 St
Leistungsbereichkatalog: 031

**3.1.90 Ausklinkungen Rohrdurchführungen d = 20 cm**
Ausklinkungen Rohrdurchführungen d = 20 cm
Erstellen von runden Ausklinkungen in Gitterrostelementen für
Rohrdurchführungen.
Zeichnungs-Nr.: 07A300_US010
Einbauort: 7.16.01 Technikraum
Menge: 8,000 St

*Hinweis: Wartungsebene Abgasrohr 6.OG*
-

**3.1.100 Gitterrost Bodenöffnungsabdeckung L 900 mm B 705 mm 30/30mm Tragstab-B 2 mm H 40 mm Stahl 5kN/m2**
STLB-Bau 2025-10 031
Gitterrost, als Bodenöffnungsabdeckung, Schweißpressrost,
Länge Gitterrost/Blech '900' mm,

Breite Gitterrost/Blech '705' mm, Maschenweite 30/30 mm,

Querschnittsbreite Tragstab '2' mm,

Querschnittshöhe Tragstab '40' mm,

Querschnittsbreite Füllstab '2' mm, Tragstäbe in Querrichtung, auf Böden, aus Stahl S235J2 DIN EN 10025-2, Werkstoff-Nr 1.0117 (Blech), Korrosionsschutz durch Feuerverzinkung DIN EN ISO 1461, belastbar bis 5 kN/m2, sichern gegen Herausheben, Ausführung gemäß Zeichnung und Einzelbeschreibung,

Zeichnungs-Nr '359_DE010'

Einzelbeschreibungs-Nr 'Schweißpressrost mit Maschenweite 34/38, Randstab 3mm, Randstäbe entlang Geländer 90 mm,
Einbauort: 6.OG Achse S1-S2/A6-A7 Wartungsebene Abgasrohre'.
Menge: 1,000 St
Leistungsbereichkatalog: 031

**3.1.110 Gitterrost Bodenöffnungsabdeckung L 1325 mm B 805 mm Tragstab-B 2 mm H 40 mm Stahl 5kN/m2**
STLB-Bau 2025-10 031
Gitterrost, als Bodenöffnungsabdeckung, Schweißpressrost,
Länge Gitterrost/Blech '1325' mm,

Breite Gitterrost/Blech '805' mm,

Querschnittsbreite Tragstab '2' mm,

Querschnittshöhe Tragstab '40' mm,

Querschnittsbreite Füllstab '2' mm, Tragstäbe in Querrichtung, auf Böden, aus Stahl S235J2 DIN EN 10025-2, Werkstoff-Nr 1.0117 (Blech), Korrosionsschutz durch Feuerverzinkung DIN EN ISO 1461, belastbar bis 5 kN/m2, sichern gegen Herausheben, Ausführung gemäß Zeichnung und Einzelbeschreibung,

Zeichnungs-Nr '359_DE010'

Einzelbeschreibungs-Nr 'Schweißpressrost mit Maschenweite 34/38, Randstäbe 3 mm, Randstäbe entlang Geländer 90 mm, mit schrägem Anschnitt einseitig
Einbauort: 6.OG Achse S1-S2/A6-A7 Wartungsebene Abgasrohre'.
Menge: 1,000 St
Leistungsbereichkatalog: 031

**3.1.120 Gitterrost Bodenöffnungsabdeckung L 1000 mm B 805 mm Tragstab-B 2 mm H 40 mm Stahl 5kN/m2**
STLB-Bau 2025-10 031
Gitterrost, als Bodenöffnungsabdeckung, Schweißpressrost,
Länge Gitterrost/Blech '1000' mm,

Breite Gitterrost/Blech '805' mm,

Querschnittsbreite Tragstab '2' mm,

Querschnittshöhe Tragstab '40' mm,

Querschnittsbreite Füllstab '2' mm, Tragstäbe in Querrichtung, auf Böden, aus Stahl S235J2 DIN EN 10025-2, Werkstoff-Nr 1.0117 (Blech), Korrosionsschutz durch Feuerverzinkung DIN EN ISO 1461, belastbar bis 5 kN/m2, sichern gegen Herausheben, Ausführung gemäß Zeichnung und Einzelbeschreibung,

Zeichnungs-Nr '359_DE010'

Einzelbeschreibungs-Nr 'Schweißpressrost mit Maschenweite 34/38, Randstab 3 mm, Randstäbe entlang Geländer 90 mm, mit schrägem Anschnitt einseitig
Einbauort: 6.OG Achse S1-S2/A6-A7 Wartungsebene Abgasrohre'.
Menge: 1,000 St
Leistungsbereichkatalog: 031

**3.1.130 Gitterrost Bodenöffnungsabdeckung L 1615 mm B 500 mm Tragstab-B 2 mm H 40 mm Stahl 5kN/m2**
STLB-Bau 2025-10 031
Gitterrost, als Bodenöffnungsabdeckung, Schweißpressrost,
Länge Gitterrost/Blech '1615' mm,

Breite Gitterrost/Blech '500' mm,

Querschnittsbreite Tragstab '2' mm,

Querschnittshöhe Tragstab '40' mm,

Querschnittsbreite Füllstab '2' mm, Tragstäbe in Querrichtung, auf Böden, aus Stahl S235J2 DIN EN 10025-2, Werkstoff-Nr 1.0117 (Blech), Korrosionsschutz durch Feuerverzinkung DIN EN ISO 1461, belastbar bis 5 kN/m2, sichern gegen Herausheben, Ausführung gemäß Zeichnung und Einzelbeschreibung,

Zeichnungs-Nr '359_DE010'

Einzelbeschreibungs-Nr 'Schweißpressrost mit Maschenweite 34/38, Randstäb 3 mm, Randstäbe entlang Geländer 90 mm, mit schrägem Anschnitt einseitig
Einbauort: 6.OG Achse S1-S2/A6-A7 Wartungsebene Abgasrohre'.
Menge: 1,000 St
Leistungsbereichkatalog: 031

**3.1.140 Gitterrost Bodenöffnungsabdeckung L 825 mm B 790 mm Tragstab-B 2 mm H 40 mm Stahl 5kN/m2**
STLB-Bau 2025-10 031
Gitterrost, als Bodenöffnungsabdeckung, Schweißpressrost,
Länge Gitterrost/Blech '825' mm,

Breite Gitterrost/Blech '790' mm,

Querschnittsbreite Tragstab '2' mm,

Querschnittshöhe Tragstab '40' mm,

Querschnittsbreite Füllstab '2' mm, Tragstäbe in Querrichtung, auf Böden, aus Stahl S235J2 DIN EN 10025-2, Werkstoff-Nr 1.0117 (Blech), Korrosionsschutz durch Feuerverzinkung DIN EN ISO 1461, belastbar bis 5 kN/m2, sichern gegen Herausheben, Ausführung gemäß Zeichnung und Einzelbeschreibung,

Zeichnungs-Nr '359_DE010'

Einzelbeschreibungs-Nr 'Schweißpressrost mit Maschenweite 34/38, Randstab 3 mm, Randeinfassung angrenzend an Geländer erhöht um min. 90 mm als Fußleiste
Einbauort: 6.OG Achse S1-S2/A6-A7 Wartungsebene Abgasrohre'.
Menge: 2,000 St
Leistungsbereichkatalog: 031

**3.1.150 Gitterrost Bodenöffnungsabdeckung L 1000 mm B 790 mm 30/30mm Tragstab-B 2 mm H 40 mm Stahl 5kN/m2**
STLB-Bau 2025-10 031
Gitterrost, als Bodenöffnungsabdeckung, Schweißpressrost,
Länge Gitterrost/Blech '1000' mm,

Breite Gitterrost/Blech '790' mm, Maschenweite 30/30 mm,

Querschnittsbreite Tragstab '2' mm,

Querschnittshöhe Tragstab '40' mm,

Querschnittsbreite Füllstab '2' mm, Tragstäbe in Querrichtung, auf Böden, aus Stahl S235J2 DIN EN 10025-2, Werkstoff-Nr 1.0117 (Blech), Korrosionsschutz durch Feuerverzinkung DIN EN ISO 1461, belastbar bis 5 kN/m2, sichern gegen Herausheben, Ausführung gemäß Zeichnung und Einzelbeschreibung,

Zeichnungs-Nr '359_DE010'

Einzelbeschreibungs-Nr 'Schweißpressrost mit Maschenweite 34/38, Randstab 3 mm, Randeinfassung angrenzend an Geländer erhöht um min. 90 mm als Fußleiste
Einbauort: 6.OG Achse S1-S2/A6-A7 Wartungsebene Abgasrohre'.
Menge: 1,000 St
Leistungsbereichkatalog: 031

**3.1.160 Gitterrost Bodenöffnungsabdeckung L 985 mm B 790 mm Tragstab-B 2 mm H 40 mm Stahl 5kN/m2**
STLB-Bau 2025-10 031
Gitterrost, als Bodenöffnungsabdeckung, Schweißpressrost,
Länge Gitterrost/Blech '985' mm,

Breite Gitterrost/Blech '790' mm,

Querschnittsbreite Tragstab '2' mm,

Querschnittshöhe Tragstab '40' mm,

Querschnittsbreite Füllstab '2' mm, Tragstäbe in Querrichtung, auf Böden, aus Stahl S235J2 DIN EN 10025-2, Werkstoff-Nr 1.0117 (Blech), Korrosionsschutz durch Feuerverzinkung DIN EN ISO 1461, belastbar bis 5 kN/m2, sichern gegen Herausheben, Ausführung gemäß Zeichnung und Einzelbeschreibung,

Zeichnungs-Nr '359_DE010'

Einzelbeschreibungs-Nr 'Schweißpressrost mit Maschenweite 34/38, Randstab 3 mm, Randstäbe entlang Geländer 90 mm, inkl. Ausklinkung Rohrleitung in Ecke,
Randeinfassung angrenzend an Geländer erhöht um min. 50 mm als Fußleiste
Einbauort: 6.OG Achse S1-S2/A6-A7 Wartungsebene Abgasrohre'.
Menge: 1,000 St
Leistungsbereichkatalog: 031

**3.1.170 Gitterrost Bodenöffnungsabdeckung L 730 mm B 790 mm Tragstab-B 2 mm H 40 mm Stahl 5kN/m2**
STLB-Bau 2025-10 031
Gitterrost, als Bodenöffnungsabdeckung, Schweißpressrost,
Länge Gitterrost/Blech '730' mm,

Breite Gitterrost/Blech '790' mm,

Querschnittsbreite Tragstab '2' mm,

Querschnittshöhe Tragstab '40' mm,

Querschnittsbreite Füllstab '2' mm, Tragstäbe in Querrichtung, auf Böden, aus Stahl S235J2 DIN EN 10025-2, Werkstoff-Nr 1.0117 (Blech), Korrosionsschutz durch Feuerverzinkung DIN EN ISO 1461, belastbar bis 5 kN/m2, sichern gegen Herausheben, Ausführung gemäß Zeichnung und Einzelbeschreibung,

Zeichnungs-Nr '359_DE010'

Einzelbeschreibungs-Nr 'Schweißpressrost mit Maschenweite 34/38, Randstab 3mm, Randeinfassung angrenzend an Geländer erhöht um min. 90 mm als Fußleiste
Einbauort: 6.OG Achse S1-S2/A6-A7 Wartungsebene Abgasrohre'.
Menge: 2,000 St
Leistungsbereichkatalog: 031

**3.1.180 Träger Raumtragwerk Doppel-T-Träger HEA H 120mm S235JR**
STLB-Bau 2025-10 017
Träger, Einbauhöhe bis 5 m, Einfeldträger, Ausführung als Raumtragwerk, aus Formstahl DIN EN 10365, Doppel-T-Träger HEA, Profilhöhe 120 mm, Stahl S235JR DIN EN 10025-2, Werkstoff-Nr 1.0038,
Korrosionsschutz wird gesondert vergütet,
werkseitige Konstruktion geschweißt,
Baustellenstöße geschraubt, Ausführung gemäß Zeichnung und Einzelbeschreibung,
Zeichnungs-Nr '359_DE010'

Einzelbeschreibungs-Nr 'Träger feuerverzinkt, montiert an Stb-Aussenwand, mittels Winkel, Schrauben und Dübel, Träger miteinander verschraubt mittels Stahlwinkel, Anzahl/Anordnung nach stat. Erfordernis, zwischen drei Stützen Windverband aus Stahlseilen mit D = 16 mm, angeschlossen über Stegplatten, angeschweißt an Träger
Einbauort: Wartungsebene Abgasrohr 6.OG'.
Menge: 31,000 m
Leistungsbereichkatalog: 017

**3.1.190 Träger mit angeschweißter Kopfplatte und Steife**
Träger mit angeschweißter Kopfplatte und Steife, Einbauhöhe bis 5 m, Ausführung als Kragträger, aus Formstahl DIN EN 10365, Doppel-T-Träger HEA, Profilhöhe 120 mm, Kopfplatte und eingeschweißten Steifen aus Stahl S235JR DIN EN 10025-2, Werkstoff-Nr 1.0038, feuerverzinkt,
werkseitige Konstruktion geschweißt,
geschraubt an Stb-Wand, Ausführung gemäß Zeichnung und Einzelbeschreibung,
Zeichnungs-Nr '359_DE010'

Einzelbeschreibungs-Nr 'Träger feuerverzinkt, montiert an Stb-Aussenwand, mittels Schrauben und Dübel,
Einbauort: Wartungsebene Abgasrohr 6.OG'.
Menge: 2,000 St

**3.1.200 Träger Raumtragwerk Doppel-T-Träger HEB H 140mm S235JR**
STLB-Bau 2025-10 017
Träger, Einbauhöhe bis 5 m, Einfeldträger, Ausführung als Raumtragwerk, aus Formstahl DIN EN 10365, Doppel-T-Träger HEB, Profilhöhe 140 mm, Stahl S235JR DIN EN 10025-2, Werkstoff-Nr 1.0038,
Korrosionsschutz wird gesondert vergütet,
werkseitige Konstruktion geschweißt,
Baustellenstöße geschraubt, Ausführung gemäß Zeichnung und Einzelbeschreibung,
Zeichnungs-Nr '359_DE010'

Einzelbeschreibungs-Nr 'Träger feuerverzinkt, montiert an Stb-Aussenwand, mittels Winkel, Schrauben und Dübel, Träger miteinander verschweißt
Einbauort: Wartungsebene Abgasrohr 6.OG'.
Menge: 14,000 m
Leistungsbereichkatalog: 017

**3.1.210 Druckstab Druckstabsystem Quadrat-Hohlprofil H/B/D 60/60/4mm S235JR**
STLB-Bau 2025-10 017
Druckstab, Einbauhöhe bis 5 m, als Druckstabsystem, aus Quadrat-Hohlprofil, Maße H/B/D 60/60/4 mm, Stahl S235JR DIN EN 10025-2, Werkstoff-Nr 1.0038, einschl. Stabanker und Bolzen,
Korrosionsschutz wird gesondert vergütet,
werkseitige Konstruktion geschweißt,
Baustellenstöße geschraubt, Ausführung gemäß Zeichnung und Einzelbeschreibung,
Zeichnungs-Nr '359_DE010'

Einzelbeschreibungs-Nr 'Druckstab als Kopplung obere Träger mit Stb-Wand, feuerverzinkt, montiert an Stb-Aussenwand, mittels Winkel, Schrauben und Dübel,
Einbauort: Wartungsebene Abgasrohr 6.OG'.
Menge: 2,000 m
Leistungsbereichkatalog: 017

**3.1.220 Ausgleichsprofil S235JR**
STLB-Bau 2025-10 017
Kleineisenteile für Stahlbauarbeiten, Ausgleichsprofil,
Profil 'Flachstahl als Auflager für Gitterrost, verschraubt an Stb-Schwelle'

Profilmaße in mm '250x160x10'

S235JR DIN EN 10025-2, Werkstoff-Nr 1.0038, verzinkt, Ausführung gemäß Zeichnung und Einzelbeschreibung,
Zeichnungs-Nr '359_DE010'

Einzelbeschreibungs-Nr 'Ausführung im Zugangsbereich Sprossenleiter Sprengturm'.
Menge: 3,000 kg
Leistungsbereichkatalog: 017

**3.1.230 Aussteifungsverband Stahlseil d = 16 mm**
Aussteifungsverband Stahlseil d = 16 mm
Aussteifungsverband aus Stahlseilen, zur Montage zwischen den Stützen, zur Aufnahme von Windlasten, Stahlseile d = 16 mm mit Verankerungen, 4 St a ca. 1,75 m Länge
Zeichnungs-Nr.: 359_DE010
Einbauort: Wartungsebene 6.OG
Menge: 7,000 m

*Hinweis: Schacht S1c*
-

**3.1.240 Gitterrost Bodenöffnungsabdeckung L 500 mm B 1820 mm Tragstab-B 3 mm H 30 mm Stahl 5kN/m2**
STLB-Bau 2025-10 031
Gitterrost, als Bodenöffnungsabdeckung, Schweißpressrost,
Länge Gitterrost/Blech '500' mm,

Breite Gitterrost/Blech '1820' mm,

Querschnittsbreite Tragstab '3' mm,

Querschnittshöhe Tragstab '30' mm,

Querschnittsbreite Füllstab '3' mm, Tragstäbe in Querrichtung, auf Böden, aus Stahl S235J2 DIN EN 10025-2, Werkstoff-Nr 1.0117 (Blech), Korrosionsschutz durch Feuerverzinkung DIN EN ISO 1461, belastbar bis 5 kN/m2, sichern gegen Herausheben, Bewertungsgruppe Rutschgefahr R 12 ASR A1.5, Ausführung gemäß Zeichnung und Einzelbeschreibung,

Zeichnungs-Nr '359_DE002'

Einzelbeschreibungs-Nr 'Schweißpressrost mit Maschenweite 34/38, Randstäbe entlang Geländer 100 mm erhöht,
Einbauort: 2.16.S1c, 4.16.S1c M-Schacht'.
Menge: 2,000 St
Leistungsbereichkatalog: 031

**3.1.250 Gitterrost Bodenöffnungsabdeckung L 775 mm B 880 mm Tragstab-B 3 mm H 30 mm Stahl 5kN/m2**
STLB-Bau 2025-10 031
Gitterrost, als Bodenöffnungsabdeckung, Schweißpressrost,
Länge Gitterrost/Blech '775' mm,

Breite Gitterrost/Blech '880' mm,

Querschnittsbreite Tragstab '3' mm,

Querschnittshöhe Tragstab '30' mm,

Querschnittsbreite Füllstab '3' mm, Tragstäbe in Querrichtung, auf Böden, aus Stahl S235J2 DIN EN 10025-2, Werkstoff-Nr 1.0117 (Blech), Korrosionsschutz durch Feuerverzinkung DIN EN ISO 1461, belastbar bis 5 kN/m2, sichern gegen Herausheben, Bewertungsgruppe Rutschgefahr R 12 ASR A1.5, Ausführung gemäß Zeichnung und Einzelbeschreibung,

Zeichnungs-Nr '359_DE002'

Einzelbeschreibungs-Nr 'Schweißpressrost mit Maschenweite 34/38, Randstäbe entlang Geländer 100 mm, inkl. Ausklinkung Sanitärrohr (18x18 cm)
Einbauort: 6.16.S1c M-Schacht'.
Menge: 1,000 St
Leistungsbereichkatalog: 031

**3.1.260 Träger Raumtragwerk Doppel-T-Träger HEA H 120mm S235JR**
STLB-Bau 2025-10 017
Träger, Einfeldträger, Ausführung als Raumtragwerk, aus Formstahl DIN EN 10365, Doppel-T-Träger HEA, Profilhöhe 120 mm, Stahl S235JR DIN EN 10025-2, Werkstoff-Nr 1.0038,
Korrosionsschutz wird gesondert vergütet,
werkseitige Konstruktion geschweißt,
Baustellenstöße geschraubt, mit Kopfplatte,
Kopfplatte B/H/T in mm '140x120x10'

Ausführung gemäß Zeichnung und Einzelbeschreibung,
Zeichnungs-Nr '359_DE009, 359_DE002'

Einzelbeschreibungs-Nr 'Träger feuerverzinkt, montiert an IPE 200 Träger, mittels Stahlwinkel 120x80x10 mm und  Schrauben (2x M12 - 4.6) und Dübel FAZII 12/10 jeweils eine pro Stegseite, aufgeschweißte Einschieblinge RO 38.0x2.0 mm für Geländer,
Einbauort: Wartungsschacht S1c'.
Menge: 4,260 m
Leistungsbereichkatalog: 017

**3.1.270 Träger Raumtragwerk Doppel-T-Träger IPE H 200mm S235JR**
STLB-Bau 2025-10 017
Träger, Einfeldträger, Ausführung als Raumtragwerk, aus Formstahl DIN EN 10365, Doppel-T-Träger IPE, Profilhöhe 200 mm, Stahl S235JR DIN EN 10025-2, Werkstoff-Nr 1.0038,
Korrosionsschutz wird gesondert vergütet,
werkseitige Konstruktion geschweißt,
Baustellenstöße geschraubt, mit Kopfplatte,
Kopfplatte B/H/T in mm '210x140x10'

Ausführung gemäß Zeichnung und Einzelbeschreibung,
Zeichnungs-Nr '359_DE009, 359_DE002'

Einzelbeschreibungs-Nr 'Träger feuerverzinkt, montiert an Stb-Schachtwand, mittels Dübel FAZII 12/10 jeweils eine pro Stegseite, inkl. aufgeschweißter Einschieblinge RO 38.0x2.0 mm für Geländer
Einbauort: Wartungsschacht S1c'.
Menge: 5,630 m
Leistungsbereichkatalog: 017

**3.1.280 Träger Raumtragwerk Profilstahl UPE H 140mm S235JR**
STLB-Bau 2025-10 017
Träger, Einfeldträger, Ausführung als Raumtragwerk, aus U-Profilstahl mit parallelen Flanschflächen (UPE) DIN 1026-2, Profilhöhe 140 mm, Stahl S235JR DIN EN 10025-2, Werkstoff-Nr 1.0038,
Korrosionsschutz wird gesondert vergütet,
werkseitige Konstruktion geschweißt,
Baustellenstöße geschraubt, Ausführung gemäß Zeichnung und Einzelbeschreibung,
Zeichnungs-Nr '359_DE009, 359_DE002'

Einzelbeschreibungs-Nr 'Träger feuerverzinkt, montiert an Stb-Schachtwand, mittels Dübel FAZII 12/10, an Stirnseiten mittels Winkel 120x80x10 mm (2xDübel M12-4.6) geschraubt an Träger oder Stb-Wand
Einbauort: Wartungsschacht S1c'.
Menge: 4,000 m
Leistungsbereichkatalog: 017

**3.1.290 Träger Raumtragwerk Winkelstahl 150/75/15mm S235JR**
STLB-Bau 2025-10 017
Träger, Einfeldträger, Ausführung als Raumtragwerk, aus Winkelstahl DIN EN 10056-1, L, 150/75/15 mm, Stahl S235JR DIN EN 10025-2, Werkstoff-Nr 1.0038,
Korrosionsschutz wird gesondert vergütet,
werkseitige Konstruktion geschweißt,
Baustellenstöße geschraubt, Ausführung gemäß Zeichnung und Einzelbeschreibung,
Zeichnungs-Nr '359_DE009, 359_DE002'

Einzelbeschreibungs-Nr 'L-Winkel feuerverzinkt, montiert an Stb-Geschossdecke, mittels Dübel FAZII 10/10 (Abstand e = 30 cm), inkl. Stahlblech 15 mm punktuell an L-Winkel geschweißt für Dübelverankerung in Stahlbeton (unterlegt für Rohbautoleranzen), aufgeschweißte Einschieblinge RO 38.0x2.0 mm für Geländer
Einbauort: Wartungsschacht S1c'.
Menge: 1,050 m
Leistungsbereichkatalog: 017

*Hinweis: Schacht S1a*
-

**3.1.300 Gitterrost Bodenöffnungsabdeckung L 775 mm B 1725 mm Tragstab-B 3 mm H 30 mm Stahl 5kN/m2**
STLB-Bau 2025-10 031
Gitterrost, als Bodenöffnungsabdeckung, Schweißpressrost,
Länge Gitterrost/Blech '775' mm,

Breite Gitterrost/Blech '1725' mm,

Querschnittsbreite Tragstab '3' mm,

Querschnittshöhe Tragstab '30' mm,

Querschnittsbreite Füllstab '3' mm, Tragstäbe in Querrichtung, auf Böden, aus Stahl S235J2 DIN EN 10025-2, Werkstoff-Nr 1.0117 (Blech), Korrosionsschutz durch Feuerverzinkung DIN EN ISO 1461, belastbar bis 5 kN/m2, sichern gegen Herausheben, Bewertungsgruppe Rutschgefahr R 12 ASR A1.5, Ausführung gemäß Zeichnung und Einzelbeschreibung,

Zeichnungs-Nr '359_DE001'

Einzelbeschreibungs-Nr 'Schweißpressrost mit Maschenweite 34/38, Randstäbe entlang Geländer oder TGA-Leitungen 100 mm erhöht,
Einbauort: 2.16.S1a, 4.16.S1a, 6.16.S1a M-Schacht'.
Menge: 3,000 St
Leistungsbereichkatalog: 031

**3.1.310 Träger Raumtragwerk Doppel-T-Träger HEA H 120mm S235JR**
STLB-Bau 2025-10 017
Träger, Einfeldträger, Ausführung als Raumtragwerk, aus Formstahl DIN EN 10365, Doppel-T-Träger HEA, Profilhöhe 120 mm, Stahl S235JR DIN EN 10025-2, Werkstoff-Nr 1.0038,
Korrosionsschutz wird gesondert vergütet,
werkseitige Konstruktion geschweißt,
Baustellenstöße geschraubt, mit Kopfplatte,
Kopfplatte B/H/T in mm '140x120x10'

Ausführung gemäß Zeichnung und Einzelbeschreibung,
Zeichnungs-Nr '359_DE009, 359_DE001'

Einzelbeschreibungs-Nr 'Träger feuerverzinkt, einseitig montiert an Stb-Schachtwand, mittels Kopfplatte und Dübel FAZII 12/10 jeweils eine pro Stegseite, andere Seite geschraubt mit Winkel an IPE-Träger, Winkel 120x80x10 mm, geschraubt mit 2xM12-4.6
Einbauort: Wartungsschacht S1a'.
Menge: 5,100 m
Leistungsbereichkatalog: 017

**3.1.320 Träger Raumtragwerk Doppel-T-Träger IPE H 200mm S235JR**
STLB-Bau 2025-10 017
Träger, Einfeldträger, Ausführung als Raumtragwerk, aus Formstahl DIN EN 10365, Doppel-T-Träger IPE, Profilhöhe 200 mm, Stahl S235JR DIN EN 10025-2, Werkstoff-Nr 1.0038,
Korrosionsschutz wird gesondert vergütet,
werkseitige Konstruktion geschweißt,
Baustellenstöße geschraubt, mit Kopfplatte,
Kopfplatte B/H/T in mm '210x140x10'

Ausführung gemäß Zeichnung und Einzelbeschreibung,
Zeichnungs-Nr '359_DE009, 359_DE001'

Einzelbeschreibungs-Nr 'Träger feuerverzinkt, montiert an Stb-Schachtwand, mittels Dübel FAZII 12/10 jeweils eine pro Stegseite, inkl. aufgeschweißter Einschieblinge RO 38.0x2.0 mm für Geländer
Einbauort: Wartungsschacht S1a'.
Menge: 6,900 m
Leistungsbereichkatalog: 017

**3.1.330 Träger Raumtragwerk Profilstahl UPE H 140mm S235JR**
STLB-Bau 2025-10 017
Träger, Einfeldträger, Ausführung als Raumtragwerk, aus U-Profilstahl mit parallelen Flanschflächen (UPE) DIN 1026-2, Profilhöhe 140 mm, Stahl S235JR DIN EN 10025-2, Werkstoff-Nr 1.0038,
Korrosionsschutz wird gesondert vergütet,
werkseitige Konstruktion geschweißt,
Baustellenstöße geschraubt, Ausführung gemäß Zeichnung und Einzelbeschreibung,
Zeichnungs-Nr '359_DE009, 359_DE001'

Einzelbeschreibungs-Nr 'Träger feuerverzinkt, montiert an Stb-Schachtwand, mittels Dübel FAZII 10/10 in Abstand e = 30 cm, an Stirnseiten mittels Winkel 120x80x10 mm (2xDübel M12-4.6) geschraubt an Träger oder Stahlbetonwand
Einbauort: Wartungsschacht S1a'.
Menge: 5,100 m
Leistungsbereichkatalog: 017

**3.1.340 Träger Raumtragwerk Winkelstahl 150/75/15mm S235JR**
STLB-Bau 2025-10 017
Träger, Einfeldträger, Ausführung als Raumtragwerk, aus Winkelstahl DIN EN 10056-1, L, 150/75/15 mm, Stahl S235JR DIN EN 10025-2, Werkstoff-Nr 1.0038,
Korrosionsschutz wird gesondert vergütet,
werkseitige Konstruktion geschweißt,
Baustellenstöße geschraubt, Ausführung gemäß Zeichnung und Einzelbeschreibung,
Zeichnungs-Nr '359_DE009, 359_DE001'

Einzelbeschreibungs-Nr 'L-Winkel feuerverzinkt, montiert an Stb-Geschossdecke, mittels Dübel FAZII 10/10 (Abstand e = 30 cm), inkl. Stahlblech 15 mm punktuell an L-Winkel geschweißt für Dübelverankerung in Stahlbeton (unterlegt für Rohbautoleranzen), inkl. aufgeschweißte Einschieblinge RO 38.0x2.0 mm für Geländer
Einbauort: Wartungsschacht S1a'.
Menge: 1,200 m
Leistungsbereichkatalog: 017

*Hinweis: Schacht S1h*
-

**3.1.350 Träger Raumtragwerk Winkelstahl 150/75/15mm S235JR**
STLB-Bau 2025-10 017
Träger, Einfeldträger, Ausführung als Raumtragwerk, aus Winkelstahl DIN EN 10056-1, L, 150/75/15 mm, Stahl S235JR DIN EN 10025-2, Werkstoff-Nr 1.0038,
Korrosionsschutz wird gesondert vergütet,
werkseitige Konstruktion geschweißt,
Baustellenstöße geschraubt, Ausführung gemäß Zeichnung und Einzelbeschreibung,
Zeichnungs-Nr '359_DE009, 359_DE003'

Einzelbeschreibungs-Nr 'L-Winkel feuerverzinkt, montiert an Stb-Geschossdecke, mittels Dübel FAZII 10/10 (Abstand e = 30 cm), inkl. Stahlblech 15 mm punktuell an L-Winkel geschweißt für Dübelverankerung in Stahlbeton (unterlegt für Rohbautoleranzen), inkl. aufgeschweißter Einschieblinge RO 38.0x2.0 mm für Geländer,
Einbauort: Wartungsschacht S1h'.
Menge: 3,200 m
Leistungsbereichkatalog: 017

*Hinweis: Schacht S2a*
-

**3.1.360 Gitterrost Bodenöffnungsabdeckung L 750 mm B 985 mm Tragstab-B 3 mm H 30 mm Stahl 5kN/m2**
STLB-Bau 2025-10 031
Gitterrost, als Bodenöffnungsabdeckung, Schweißpressrost,
Länge Gitterrost/Blech '750' mm,

Breite Gitterrost/Blech '985' mm,

Querschnittsbreite Tragstab '3' mm,

Querschnittshöhe Tragstab '30' mm,

Querschnittsbreite Füllstab '3' mm, Tragstäbe in Querrichtung, auf Böden, aus Stahl S235J2 DIN EN 10025-2, Werkstoff-Nr 1.0117 (Blech), Korrosionsschutz durch Feuerverzinkung DIN EN ISO 1461, belastbar bis 5 kN/m2, sichern gegen Herausheben, Bewertungsgruppe Rutschgefahr R 12 ASR A1.5, Ausführung gemäß Zeichnung und Einzelbeschreibung,

Zeichnungs-Nr '359_DE004'

Einzelbeschreibungs-Nr 'Schweißpressrost mit Maschenweite 34/38, Randstäbe entlang Geländern oder TGA-Leitungen 100 mm erhöht,
Einbauort: 2.16.S2a, 4.16.S2a, 6.16.S2a M-Schacht'.
Menge: 3,000 St
Leistungsbereichkatalog: 031

**3.1.370 Träger Raumtragwerk Doppel-T-Träger HEA H 120mm S235JR**
STLB-Bau 2025-10 017
Träger, Einfeldträger, Ausführung als Raumtragwerk, aus Formstahl DIN EN 10365, Doppel-T-Träger HEA, Profilhöhe 120 mm, Stahl S235JR DIN EN 10025-2, Werkstoff-Nr 1.0038,
Korrosionsschutz wird gesondert vergütet,
werkseitige Konstruktion geschweißt,
Baustellenstöße geschraubt, mit Kopfplatte,
Kopfplatte B/H/T in mm '140x120x10'

Ausführung gemäß Zeichnung und Einzelbeschreibung,
Zeichnungs-Nr '359_DE009, 359_DE004'

Einzelbeschreibungs-Nr 'Träger feuerverzinkt, einseitig montiert an Stb-Schachtwand, mittels Kopfplatte und Dübel FAZII 12/10 jeweils eine pro Stirnseite, andere Seite geschraubt mit Winkel an IPE-Träger, Winkel 120x80x10 mm geschraubt mit 2x M12-4.6, inkl. aufgeschweißte Einschieblinge RO 38.0x2.0
Einbauort: Wartungsschacht S2a'.
Menge: 5,700 m
Leistungsbereichkatalog: 017

**3.1.380 Träger Raumtragwerk Doppel-T-Träger IPE H 200mm S235JR**
STLB-Bau 2025-10 017
Träger, Einfeldträger, Ausführung als Raumtragwerk, aus Formstahl DIN EN 10365, Doppel-T-Träger IPE, Profilhöhe 200 mm, Stahl S235JR DIN EN 10025-2, Werkstoff-Nr 1.0038,
Korrosionsschutz wird gesondert vergütet,
werkseitige Konstruktion geschweißt,
Baustellenstöße geschraubt, mit Kopfplatte,
Kopfplatte B/H/T in mm '210x140x10'

Ausführung gemäß Zeichnung und Einzelbeschreibung,
Zeichnungs-Nr '359_DE009, 359_DE004'

Einzelbeschreibungs-Nr 'Träger feuerverzinkt, montiert an Stb-Schachtwand, mittels Dübel FAZII 12/10 jeweils eine pro Stegseite, inkl. Einschieblinge RO 38.0 x 2.0
Einbauort: Wartungsschacht S2a'.
Menge: 6,150 m
Leistungsbereichkatalog: 017

**3.1.390 Träger Raumtragwerk Winkelstahl 150/75/15mm S235JR**
STLB-Bau 2025-10 017
Träger, Einfeldträger, Ausführung als Raumtragwerk, aus Winkelstahl DIN EN 10056-1, L, 150/75/15 mm, Stahl S235JR DIN EN 10025-2, Werkstoff-Nr 1.0038,
Korrosionsschutz wird gesondert vergütet,
werkseitige Konstruktion geschweißt,
Baustellenstöße geschraubt, Ausführung gemäß Zeichnung und Einzelbeschreibung,
Zeichnungs-Nr '359_DE009, 359_DE004'

Einzelbeschreibungs-Nr 'L-Winkel feuerverzinkt, montiert an Stb-Geschossdecke, mittels Dübel FAZII 10/10, Abstand e = 30cm, inkl. Stahlblech 15 mm punktuell an L-Winkel geschweißt für Dübelverankerung in Stahlbeton (unterlegt für Rohbautoleranzen), inkl. aufgeschweißte Einschieblinge RO 38.0x2.0,
Einbauort: Wartungsschacht S2a'.
Menge: 1,200 m
Leistungsbereichkatalog: 017

*Hinweis: Schacht S7d*
-

**3.1.400 Träger Raumtragwerk Winkelstahl 150/75/15mm S235JR**
STLB-Bau 2025-10 017
Träger, Einfeldträger, Ausführung als Raumtragwerk, aus Winkelstahl DIN EN 10056-1, L, 150/75/15 mm, Stahl S235JR DIN EN 10025-2, Werkstoff-Nr 1.0038,
Korrosionsschutz wird gesondert vergütet,
werkseitige Konstruktion geschweißt,
Baustellenstöße geschraubt, Ausführung gemäß Zeichnung und Einzelbeschreibung,
Zeichnungs-Nr '359_DE009, 359_DE005'

Einzelbeschreibungs-Nr 'L-Winkel feuerverzinkt, montiert an Stb-Geschossdecke, mittels Dübel FAZII 10/10, Abstand e = 30 cm, inkl. Stahlblech 15 mm punktuell an L-Winkel geschweißt für Dübelverankerung in Stahlbeton (unterlegt für Rohbautoleranzen), inkl. aufgeschweißte Einschieblinge RO 38.0x2.0
Einbauort: Wartungsschacht S7d'.
Menge: 1,200 m
Leistungsbereichkatalog: 017

**3.1.410 Träger Raumtragwerk Profilstahl UPE H 100mm S235JR**
STLB-Bau 2025-10 017
Träger, Einfeldträger, Ausführung als Raumtragwerk, aus U-Profilstahl mit parallelen Flanschflächen (UPE) DIN 1026-2, Profilhöhe 100 mm, Stahl S235JR DIN EN 10025-2, Werkstoff-Nr 1.0038,
Korrosionsschutz wird gesondert vergütet,
werkseitige Konstruktion geschweißt,
Baustellenstöße geschraubt, Ausführung gemäß Zeichnung und Einzelbeschreibung,
Zeichnungs-Nr '359_DE009, 359_DE005'

Einzelbeschreibungs-Nr 'U-Profil feuerverzinkt, montiert auf Rohboden, mittels Dübel FAZII 10/10, Abstand e = 30 cm, inkl. aufgeschweißte Einschieblinge RO 38.0x2.0
Einbauort: Wartungsschacht S7d'.
Menge: 1,350 m
Leistungsbereichkatalog: 017

*Hinweis: Schacht S2c*
-

**3.1.420 Gitterrost Bodenöffnungsabdeckung L 825 mm B 1880 mm Tragstab-B 3 mm H 30 mm Stahl 5kN/m2**
STLB-Bau 2025-10 031
Gitterrost, als Bodenöffnungsabdeckung, Schweißpressrost,
Länge Gitterrost/Blech '825' mm,

Breite Gitterrost/Blech '1880' mm,

Querschnittsbreite Tragstab '3' mm,

Querschnittshöhe Tragstab '30' mm,

Querschnittsbreite Füllstab '3' mm, Tragstäbe in Querrichtung, auf Böden, aus Stahl S235J2 DIN EN 10025-2, Werkstoff-Nr 1.0117 (Blech), Korrosionsschutz durch Feuerverzinkung DIN EN ISO 1461, belastbar bis 5 kN/m2, sichern gegen Herausheben, Bewertungsgruppe Rutschgefahr R 12 ASR A1.5, Ausführung gemäß Zeichnung und Einzelbeschreibung,

Zeichnungs-Nr '359_DE005'

Einzelbeschreibungs-Nr 'Einbauort: 2.16.S2c M-Schacht'.
Menge: 2,000 St
Leistungsbereichkatalog: 031

**3.1.430 Gitterrost Bodenöffnungsabdeckung L 850 mm B 1720 mm Tragstab-B 3 mm H 30 mm Stahl 5kN/m2**
STLB-Bau 2025-10 031
Gitterrost, als Bodenöffnungsabdeckung, Schweißpressrost,
Länge Gitterrost/Blech '850' mm,

Breite Gitterrost/Blech '1720' mm,

Querschnittsbreite Tragstab '3' mm,

Querschnittshöhe Tragstab '30' mm,

Querschnittsbreite Füllstab '3' mm, Tragstäbe in Querrichtung, auf Böden, aus Stahl S235J2 DIN EN 10025-2, Werkstoff-Nr 1.0117 (Blech), Korrosionsschutz durch Feuerverzinkung DIN EN ISO 1461, belastbar bis 5 kN/m2, sichern gegen Herausheben, Bewertungsgruppe Rutschgefahr R 12 ASR A1.5, mit Winkelzarge, Ausführung gemäß Zeichnung und Einzelbeschreibung,

Zeichnungs-Nr '359_DE005'

Einzelbeschreibungs-Nr 'Schweißpressrost mit Maschenweite 34/38
Einbauort:  4.16.S2c M-Schacht'.
Menge: 2,000 St
Leistungsbereichkatalog: 031

**3.1.440 Gitterrost Bodenöffnungsabdeckung L 825 mm B 1705 mm Tragstab-B 3 mm H 30 mm Stahl 5kN/m2**
STLB-Bau 2025-10 031
Gitterrost, als Bodenöffnungsabdeckung, Schweißpressrost,
Länge Gitterrost/Blech '825' mm,

Breite Gitterrost/Blech '1705' mm,

Querschnittsbreite Tragstab '3' mm,

Querschnittshöhe Tragstab '30' mm,

Querschnittsbreite Füllstab '3' mm, Tragstäbe in Querrichtung, auf Böden, aus Stahl S235J2 DIN EN 10025-2, Werkstoff-Nr 1.0117 (Blech), Korrosionsschutz durch Feuerverzinkung DIN EN ISO 1461, belastbar bis 5 kN/m2, sichern gegen Herausheben, Bewertungsgruppe Rutschgefahr R 12 ASR A1.5, Ausführung gemäß Zeichnung und Einzelbeschreibung,

Zeichnungs-Nr '359_DE005'

Einzelbeschreibungs-Nr 'Schweißpressrost mit Maschenweite 34/38, Randstäbe entlang Geländer oder TGA-Leitungen 100 mm erhöht
Einbauort:  6.16.S2c M-Schacht'.
Menge: 2,000 St
Leistungsbereichkatalog: 031

**3.1.450 Träger Raumtragwerk Doppel-T-Träger HEA H 120mm S235JR**
STLB-Bau 2025-10 017
Träger, Einfeldträger, Ausführung als Raumtragwerk, aus Formstahl DIN EN 10365, Doppel-T-Träger HEA, Profilhöhe 120 mm, Stahl S235JR DIN EN 10025-2, Werkstoff-Nr 1.0038,
Korrosionsschutz wird gesondert vergütet,
werkseitige Konstruktion geschweißt,
Baustellenstöße geschraubt, Ausführung gemäß Zeichnung und Einzelbeschreibung,
Zeichnungs-Nr '359_DE009, 359_DE005'

Einzelbeschreibungs-Nr 'Träger feuerverzinkt, montiert an IPE 200 Profil mittels Winkel geschraubt, an Stahlbetonwand mittels Winkelauflager 150x75x9 mit eingeschweißter Steife mit Schrauben (2x M12 - 4.6) und Dübel FAZII 12/10 jeweils eine pro Stegseite
Einbauort: Wartungsschacht S2c'.
Menge: 5,380 m
Leistungsbereichkatalog: 017

**3.1.460 Träger Raumtragwerk Doppel-T-Träger IPE H 200mm S235JR**
STLB-Bau 2025-10 017
Träger, Einfeldträger, Ausführung als Raumtragwerk, aus Formstahl DIN EN 10365, Doppel-T-Träger IPE, Profilhöhe 200 mm, Stahl S235JR DIN EN 10025-2, Werkstoff-Nr 1.0038,
Korrosionsschutz wird gesondert vergütet,
werkseitige Konstruktion geschweißt,
Baustellenstöße geschraubt, mit Kopfplatte,
Kopfplatte B/H/T in mm '210x140x10'

Ausführung gemäß Zeichnung und Einzelbeschreibung,
Zeichnungs-Nr '359_DE009, 359_DE005'

Einzelbeschreibungs-Nr 'Träger feuerverzinkt, montiert an Stb-Schachtwand, mittels Schrauben ( 2x M12 - 4.6) und Dübel FAZII 12/10 jeweils eine pro Stegseite, z.T. an IPE Träger mittels Winkel verschraubt
Einbauort: Wartungsschacht S2c'.
Menge: 23,680 m
Leistungsbereichkatalog: 017

**3.1.470 Träger Raumtragwerk Profilstahl UPE H 140mm S235JR**
STLB-Bau 2025-10 017
Träger, Einfeldträger, Ausführung als Raumtragwerk, aus U-Profilstahl mit parallelen Flanschflächen (UPE) DIN 1026-2, Profilhöhe 140 mm, Stahl S235JR DIN EN 10025-2, Werkstoff-Nr 1.0038,
Korrosionsschutz wird gesondert vergütet,
werkseitige Konstruktion geschweißt,
Baustellenstöße geschraubt, Ausführung gemäß Zeichnung und Einzelbeschreibung,
Zeichnungs-Nr '359_DE009, 359_DE005'

Einzelbeschreibungs-Nr 'Träger feuerverzinkt, montiert an Stirnseite, mittels Winkel 120x80x10 mm(2x Dübel, M12 - 4.6) geschraubt an Träger bzw. Stb-Wand, Dübel 10/10, Abstand e = 30 cm
Einbauort: Wartungsschacht S2c'.
Menge: 1,640 m
Leistungsbereichkatalog: 017

**3.1.480 Träger Raumtragwerk Winkelstahl 150/75/15mm S235JR**
STLB-Bau 2025-10 017
Träger, Einfeldträger, Ausführung als Raumtragwerk, aus Winkelstahl DIN EN 10056-1, L, 150/75/15 mm, Stahl S235JR DIN EN 10025-2, Werkstoff-Nr 1.0038,
Korrosionsschutz wird gesondert vergütet,
werkseitige Konstruktion geschweißt,
Baustellenstöße geschraubt, Ausführung gemäß Zeichnung und Einzelbeschreibung,
Zeichnungs-Nr '359_DE009, 359_DE005'

Einzelbeschreibungs-Nr 'L-Winkel feuerverzinkt, montiert an Stb-Geschossdecke, mittels Dübel FAZII 10/10, Abstand e = 30cm, inkl. Stahlblech 15 mm punktuell an L-Winkel geschweißt für Dübelverankerung in Stahlbeton (unterlegt für Rohbautoleranzen), inkl. aufgeschweißte Einschieblinge RO 38.0x2.o für Geländer
Einbauort: Wartungsschacht S2c'.
Menge: 1,200 m
Leistungsbereichkatalog: 017

*Hinweis: Schacht S4a*
-

**3.1.490 Gitterrost Bodenöffnungsabdeckung L 880 mm B 1330 mm Tragstab-B 3 mm H 30 mm Stahl 5kN/m2**
STLB-Bau 2025-10 031
Gitterrost, als Bodenöffnungsabdeckung, Schweißpressrost,
Länge Gitterrost/Blech '880' mm,

Breite Gitterrost/Blech '1330' mm,

Querschnittsbreite Tragstab '3' mm,

Querschnittshöhe Tragstab '30' mm,

Querschnittsbreite Füllstab '3' mm, Tragstäbe in Querrichtung, auf Böden, aus Stahl S235J2 DIN EN 10025-2, Werkstoff-Nr 1.0117 (Blech), Korrosionsschutz durch Feuerverzinkung DIN EN ISO 1461, belastbar bis 5 kN/m2, sichern gegen Herausheben, Bewertungsgruppe Rutschgefahr R 12 ASR A1.5, Ausführung gemäß Zeichnung und Einzelbeschreibung,

Zeichnungs-Nr '359_DE006'

Einzelbeschreibungs-Nr 'Schweißpressrost mit Maschenweite 34/38, inkl.Randstäbe entlang Geländer oder TGA-Leitungen 100 mm erhöht
inkl. 2-seitig schräge Zuschnitte
Einbauort: 6.16.S4a M-Schacht'.
Menge: 1,000 St
Leistungsbereichkatalog: 031

**3.1.500 Träger Raumtragwerk Doppel-T-Träger HEA H 120mm S235JR**
STLB-Bau 2025-10 017
Träger, Einfeldträger, Ausführung als Raumtragwerk, aus Formstahl DIN EN 10365, Doppel-T-Träger HEA, Profilhöhe 120 mm, Stahl S235JR DIN EN 10025-2, Werkstoff-Nr 1.0038,
Korrosionsschutz wird gesondert vergütet,
werkseitige Konstruktion geschweißt,
Baustellenstöße geschraubt, mit Kopfplatte,
Kopfplatte B/H/T in mm '140x120x10'

Ausführung gemäß Zeichnung und Einzelbeschreibung,
Zeichnungs-Nr '359_DE009, 359_DE006'

Einzelbeschreibungs-Nr 'Träger feuerverzinkt, einseitig montiert an Stb-Schachtwand, mittels Kopfplatte, andere Seite montiert an Stb-Wand mittels Winkelauflager 150x75x9 mit eingeschweißter Steife, Schrauben (2x M12 - 4.6) und Dübel FAZII 10/10, Abstand e = 30cm, inkl. aufgeschweißte Einschieblinge RO 38.0x2.0 mm für Geländer
Einbauort: Wartungsschacht S4a'.
Menge: 0,930 m
Leistungsbereichkatalog: 017

**3.1.510 Träger Raumtragwerk Profilstahl UPE H 140mm S235JR**
STLB-Bau 2025-10 017
Träger, Einfeldträger, Ausführung als Raumtragwerk, aus U-Profilstahl mit parallelen Flanschflächen (UPE) DIN 1026-2, Profilhöhe 140 mm, Stahl S235JR DIN EN 10025-2, Werkstoff-Nr 1.0038,
Korrosionsschutz wird gesondert vergütet,
werkseitige Konstruktion geschweißt,
Baustellenstöße geschraubt, Ausführung gemäß Zeichnung und Einzelbeschreibung,
Zeichnungs-Nr '359_DE009, 359_DE006'

Einzelbeschreibungs-Nr 'Träger feuerverzinkt, montiert an Stirnseite mittels Winkel 120x80x10 mm (2x Dübel, M12 - 4.6), geschraubt an Träger bzw. Stb-Wand Dübel FAZII 10/10, Abstand e = 30 cm
Einbauort: Wartungsschacht S4a'.
Menge: 2,470 m
Leistungsbereichkatalog: 017

**3.1.520 Träger Raumtragwerk Winkelstahl 150/75/15mm S235JR**
STLB-Bau 2025-10 017
Träger, Einfeldträger, Ausführung als Raumtragwerk, aus Winkelstahl DIN EN 10056-1, L, 150/75/15 mm, Stahl S235JR DIN EN 10025-2, Werkstoff-Nr 1.0038,
Korrosionsschutz wird gesondert vergütet,
werkseitige Konstruktion geschweißt,
Baustellenstöße geschraubt, Ausführung gemäß Zeichnung und Einzelbeschreibung,
Zeichnungs-Nr '359_DE009, 359_DE006'

Einzelbeschreibungs-Nr 'L-Winkel feuerverzinkt, montiert an Stb-Geschossdecke, mittels Dübel FAZII 10/10, Abstand e = 30cm, inkl. Stahlblech 15 mm punktuell an L-Winkel geschweißt für Dübelverankerung in Stahlbeton (unterlegt für Rohbautoleranzen), inkl. aufgeschweißte Einschieblinge RO 38.0x2.0 für Geländer
Einbauort: Wartungsschacht S4a'.
Menge: 12,660 m
Leistungsbereichkatalog: 017

*Hinweis: Schacht S4h*
-

**3.1.530 Gitterrost Bodenöffnungsabdeckung L 720 mm B 980 mm Tragstab-B 3 mm H 30 mm Stahl 5kN/m2**
STLB-Bau 2025-10 031
Gitterrost, als Bodenöffnungsabdeckung, Schweißpressrost,
Länge Gitterrost/Blech '720' mm,

Breite Gitterrost/Blech '980' mm,

Querschnittsbreite Tragstab '3' mm,

Querschnittshöhe Tragstab '30' mm,

Querschnittsbreite Füllstab '3' mm, Tragstäbe in Querrichtung, auf Böden, aus Stahl S235J2 DIN EN 10025-2, Werkstoff-Nr 1.0117 (Blech), Korrosionsschutz durch Feuerverzinkung DIN EN ISO 1461, belastbar bis 5 kN/m2, sichern gegen Herausheben, Bewertungsgruppe Rutschgefahr R 12 ASR A1.5, mit Winkelzarge, Ausführung gemäß Zeichnung und Einzelbeschreibung,

Zeichnungs-Nr '359_DE006'

Einzelbeschreibungs-Nr 'Schweißpressrost mit Maschenweite 34/38, inkl. 2-seitig schräge Zuschnitte, 1x Ausklinkung für Sanitärrohr 16x16,5 cm,
Einbauort: 3.16.S4h M-Schacht'.
Menge: 1,000 St
Leistungsbereichkatalog: 031

**3.1.540 Träger Raumtragwerk Doppel-T-Träger HEA H 120mm S235JR**
STLB-Bau 2025-10 017
Träger, Einbauhöhe bis 5 m, Einfeldträger, Ausführung als Raumtragwerk, aus Formstahl DIN EN 10365, Doppel-T-Träger HEA, Profilhöhe 120 mm, Stahl S235JR DIN EN 10025-2, Werkstoff-Nr 1.0038,
Korrosionsschutz wird gesondert vergütet,
werkseitige Konstruktion geschweißt,
Baustellenstöße geschraubt, mit Kopfplatte,
Kopfplatte B/H/T in mm '140x600x10'

Ausführung gemäß Zeichnung und Einzelbeschreibung,
Zeichnungs-Nr '359_DE006'

Einzelbeschreibungs-Nr 'Träger mit angeschweißter Abstützung aus Rundrohrprofil RO 82.5x5.0 mm und Kopfplatte, feuerverzinkt, montiert an Stb-Schachtwand, Dübel FAZII 12/10, Anzahl Dübel nach stat. Erfordernis
Einbauort: Wartungsschacht S4h'.
Menge: 1,680 m
Leistungsbereichkatalog: 017

*Hinweis: Schacht S5a*
-

**3.1.550 Gitterrost Bodenöffnungsabdeckung L 895 mm B 950 mm Tragstab-B 3 mm H 30 mm Stahl 5kN/m2**
STLB-Bau 2025-10 031
Gitterrost, als Bodenöffnungsabdeckung, Schweißpressrost,
Länge Gitterrost/Blech '895' mm,

Breite Gitterrost/Blech '950' mm,

Querschnittsbreite Tragstab '3' mm,

Querschnittshöhe Tragstab '30' mm,

Querschnittsbreite Füllstab '3' mm, Tragstäbe in Querrichtung, auf Böden, aus Stahl S235J2 DIN EN 10025-2, Werkstoff-Nr 1.0117 (Blech), Korrosionsschutz durch Feuerverzinkung DIN EN ISO 1461, belastbar bis 5 kN/m2, sichern gegen Herausheben, Bewertungsgruppe Rutschgefahr R 12 ASR A1.5, Ausführung gemäß Zeichnung und Einzelbeschreibung,

Zeichnungs-Nr '359_DE007'

Einzelbeschreibungs-Nr 'Schweißpressrost mit Maschenweite 34/38, inkl.Randstäbe entlang Geländer oder TGA-Leitungen 100 mm erhöht
Einbauort: 1.16.S5a M-Schacht'.
Menge: 1,000 St
Leistungsbereichkatalog: 031

**3.1.560 Gitterrost Bodenöffnungsabdeckung L 855 mm B 950 mm Tragstab-B 3 mm H 30 mm Stahl 5kN/m2**
STLB-Bau 2025-10 031
Gitterrost, als Bodenöffnungsabdeckung, Schweißpressrost,
Länge Gitterrost/Blech '855' mm,

Breite Gitterrost/Blech '950' mm,

Querschnittsbreite Tragstab '3' mm,

Querschnittshöhe Tragstab '30' mm,

Querschnittsbreite Füllstab '3' mm, Tragstäbe in Querrichtung, auf Böden, aus Stahl S235J2 DIN EN 10025-2, Werkstoff-Nr 1.0117 (Blech), Korrosionsschutz durch Feuerverzinkung DIN EN ISO 1461, belastbar bis 5 kN/m2, sichern gegen Herausheben, Bewertungsgruppe Rutschgefahr R 12 ASR A1.5, Ausführung gemäß Zeichnung und Einzelbeschreibung,

Zeichnungs-Nr '359_DE007'

Einzelbeschreibungs-Nr 'Schweißpressrost mit Maschenweite 34/38, inkl. Randstäbe entlang Geländer oder TGA-Leitungen 100 mm erhöht,
Einbauort: 2.16.S5a, 4.16.S5a, 6.16.S5a M-Schacht'.
Menge: 3,000 St
Leistungsbereichkatalog: 031

**3.1.570 Träger Raumtragwerk Doppel-T-Träger HEA H 120mm S235JR**
STLB-Bau 2025-10 017
Träger, Einfeldträger, Ausführung als Raumtragwerk, aus Formstahl DIN EN 10365, Doppel-T-Träger HEA, Profilhöhe 120 mm, Stahl S235JR DIN EN 10025-2, Werkstoff-Nr 1.0038,
Korrosionsschutz wird gesondert vergütet,
werkseitige Konstruktion geschweißt,
Baustellenstöße geschraubt, mit Kopfplatte,
Kopfplatte B/H/T in mm '140x120x10'

Ausführung gemäß Zeichnung und Einzelbeschreibung,
Zeichnungs-Nr '359_DE009, 359_DE007'

Einzelbeschreibungs-Nr 'Träger feuerverzinkt, teils montiert an Stb-Schachtwand mittels Kopfplatte, teils montiert an benachbartes Stahlprofil mittels Winkel, mit Schrauben (2x M12 - 4.6) und Dübel FAZII 10/10, Abstand e = 30 cm
Einbauort: Wartungsschacht S5a'.
Menge: 12,650 m
Leistungsbereichkatalog: 017

**3.1.580 Träger Raumtragwerk Doppel-T-Träger IPE H 140mm S235JR**
STLB-Bau 2025-10 017
Träger, Einfeldträger, Ausführung als Raumtragwerk, aus Formstahl DIN EN 10365, Doppel-T-Träger IPE, Profilhöhe 140 mm, Stahl S235JR DIN EN 10025-2, Werkstoff-Nr 1.0038,
Korrosionsschutz wird gesondert vergütet,
werkseitige Konstruktion geschweißt,
Baustellenstöße geschraubt, mit Kopfplatte,
Kopfplatte B/H/T in mm '150x140x10'

Ausführung gemäß Zeichnung und Einzelbeschreibung,
Zeichnungs-Nr '359_DE009, 359_DE007'

Einzelbeschreibungs-Nr 'Träger feuerverzinkt, montiert an Stb-Schachtwand, mittels Dübel FAZII 12/10 jeweils eine pro Stegseite, inkl. aufgeschweißte Einschieblinge RO 38.0x2.0 für Geländer
Einbauort: Wartungsschacht S5a'.
Menge: 5,700 m
Leistungsbereichkatalog: 017

*Hinweis: Schacht S4a Arrondierung*
-

**3.1.590 Gitterrost Bodenöffnungsabdeckung L 1188 mm B 1126 mm Tragstab-B 3 mm H 30 mm Stahl 5kN/m2**
STLB-Bau 2025-10 031
Gitterrost, als Bodenöffnungsabdeckung, Schweißpressrost,
Länge Gitterrost/Blech '1188' mm,

Breite Gitterrost/Blech '1126' mm,

Querschnittsbreite Tragstab '3' mm,

Querschnittshöhe Tragstab '30' mm,

Querschnittsbreite Füllstab '3' mm, Tragstäbe in Querrichtung, auf Böden, aus Stahl S235J2 DIN EN 10025-2, Werkstoff-Nr 1.0117 (Blech), Korrosionsschutz durch Feuerverzinkung DIN EN ISO 1461, belastbar bis 5 kN/m2, sichern gegen Herausheben, Bewertungsgruppe Rutschgefahr R 12 ASR A1.5, Ausführung gemäß Zeichnung und Einzelbeschreibung,

Zeichnungs-Nr '359_DE008'

Einzelbeschreibungs-Nr 'Schweißpressrost mit Maschenweite 34/38, inkl. 2-seitig schräge Zuschnitte,
Einbauort: 0.7.S4a, 1.7.S4a, 2.7.S4a, 5.7.S4a Steiges. Arrondierung'.
Menge: 4,000 St
Leistungsbereichkatalog: 031

**3.1.600 Gitterrost Bodenöffnungsabdeckung L 990 mm B 733 mm Tragstab-B 3 mm H 30 mm Stahl 5kN/m2**
STLB-Bau 2025-10 031
Gitterrost, als Bodenöffnungsabdeckung, Schweißpressrost,
Länge Gitterrost/Blech '990' mm,

Breite Gitterrost/Blech '733' mm,

Querschnittsbreite Tragstab '3' mm,

Querschnittshöhe Tragstab '30' mm,

Querschnittsbreite Füllstab '3' mm, Tragstäbe in Querrichtung, auf Böden, aus Stahl S235J2 DIN EN 10025-2, Werkstoff-Nr 1.0117 (Blech), Korrosionsschutz durch Feuerverzinkung DIN EN ISO 1461, belastbar bis 5 kN/m2, sichern gegen Herausheben, Ausführung gemäß Zeichnung und Einzelbeschreibung,

Zeichnungs-Nr '359_DE008'

Einzelbeschreibungs-Nr 'Schweißpressrost mit Maschenweite 34/38, inkl. einseitig schräge Zuschnitte
Einbauort: 0.7.S4a, 2.7.S4a, 4.7.S4a  Steiges. Arrondierung'.
Menge: 3,000 St
Leistungsbereichkatalog: 031

**3.1.610 Gitterrost Bodenöffnungsabdeckung L 1019 mm B 733 mm Tragstab-B 3 mm H 30 mm Stahl 5kN/m2**
STLB-Bau 2025-10 031
Gitterrost, als Bodenöffnungsabdeckung, Schweißpressrost,
Länge Gitterrost/Blech '1019' mm,

Breite Gitterrost/Blech '733' mm,

Querschnittsbreite Tragstab '3' mm,

Querschnittshöhe Tragstab '30' mm,

Querschnittsbreite Füllstab '3' mm, Tragstäbe in Querrichtung, auf Böden, aus Stahl S235J2 DIN EN 10025-2, Werkstoff-Nr 1.0117 (Blech), Korrosionsschutz durch Feuerverzinkung DIN EN ISO 1461, belastbar bis 5 kN/m2, sichern gegen Herausheben, mit Winkelzarge, Ausführung gemäß Zeichnung und Einzelbeschreibung,

Zeichnungs-Nr '359_DE008'

Einzelbeschreibungs-Nr 'Schweißpressrost mit Maschenweite 34/38, inkl. einseitig schräge Zuschnitte
Einbauort: 1.7.S4a, 3.7.S4a, 5.7.S4a Steiges. Arrondierung'.
Menge: 3,000 St
Leistungsbereichkatalog: 031

**3.1.620 Gitterrost Bodenöffnungsabdeckung L 1095 mm B 793 mm Tragstab-B 3 mm H 30 mm Stahl 5kN/m2**
STLB-Bau 2025-10 031
Gitterrost, als Bodenöffnungsabdeckung, Schweißpressrost,
Länge Gitterrost/Blech '1095' mm,

Breite Gitterrost/Blech '793' mm,

Querschnittsbreite Tragstab '3' mm,

Querschnittshöhe Tragstab '30' mm,

Querschnittsbreite Füllstab '3' mm, Tragstäbe in Querrichtung, auf Böden, aus Stahl S235J2 DIN EN 10025-2, Werkstoff-Nr 1.0117 (Blech), Korrosionsschutz durch Feuerverzinkung DIN EN ISO 1461, belastbar bis 5 kN/m2, sichern gegen Herausheben, mit Winkelzarge, Ausführung gemäß Zeichnung und Einzelbeschreibung,

Zeichnungs-Nr '359_DE008'

Einzelbeschreibungs-Nr 'Schweißpressrost mit Maschenweite 34/38, inkl. einseitig schräge Zuschnitte
Einbauort: 0.7.S4a, 1.7.S4a, 2.7.S4a, 3.7.S4a, 4.7.S4a, 5.7.S4a Steiges. Arrondierung'.
Menge: 6,000 St
Leistungsbereichkatalog: 031

**3.1.630 Gitterrost Bodenöffnungsabdeckung L 1006 mm B 1149 mm Tragstab-B 3 mm H 30 mm Stahl 5kN/m2**
STLB-Bau 2025-10 031
Gitterrost, als Bodenöffnungsabdeckung, Schweißpressrost,
Länge Gitterrost/Blech '1006' mm,

Breite Gitterrost/Blech '1149' mm,

Querschnittsbreite Tragstab '3' mm,

Querschnittshöhe Tragstab '30' mm,

Querschnittsbreite Füllstab '3' mm, Tragstäbe in Querrichtung, auf Böden, aus Stahl S235J2 DIN EN 10025-2, Werkstoff-Nr 1.0117 (Blech), Korrosionsschutz durch Feuerverzinkung DIN EN ISO 1461, belastbar bis 5 kN/m2, sichern gegen Herausheben, mit Winkelzarge, Ausführung gemäß Zeichnung und Einzelbeschreibung,

Zeichnungs-Nr '359_DE008'

Einzelbeschreibungs-Nr 'Schweißpressrost mit Maschenweite 34/38, inkl. einseitig schräge Zuschnitte
Einbauort: 3.7.S4a, 4.7.S4a Steiges. Arrondierung'.
Menge: 2,000 St
Leistungsbereichkatalog: 031

**3.1.640 Gitterrost Bodenöffnungsabdeckung B 733 mm Tragstab-B 3 mm H 30 mm Stahl 5kN/m2**
STLB-Bau 2025-10 031
Gitterrost, als Bodenöffnungsabdeckung, Schweißpressrost,
Breite Gitterrost/Blech '733' mm,

Querschnittsbreite Tragstab '3' mm,

Querschnittshöhe Tragstab '30' mm,

Querschnittsbreite Füllstab '3' mm, Tragstäbe in Querrichtung, auf Böden, aus Stahl S235J2 DIN EN 10025-2, Werkstoff-Nr 1.0117 (Blech), Korrosionsschutz durch Feuerverzinkung DIN EN ISO 1461, belastbar bis 5 kN/m2, sichern gegen Herausheben, mit Winkelzarge, Ausführung gemäß Zeichnung und Einzelbeschreibung,

Zeichnungs-Nr '359_DE008'

Einzelbeschreibungs-Nr 'Schweißpressrost 406 x 733 mm,  mit Maschenweite 34/38, inkl. einseitig schräge Zuschnitte
Einbauort: 0.7.S4a, 2.7.S4a, 4.7.S4a Steiges. Arrondierung'.
Menge: 3,000 St
Leistungsbereichkatalog: 031

**3.1.650 Gitterrost Bodenöffnungsabdeckung B 733 mm Tragstab-B 3 mm H 30 mm Stahl 5kN/m2**
STLB-Bau 2025-10 031
Gitterrost, als Bodenöffnungsabdeckung, Schweißpressrost,
Breite Gitterrost/Blech '733' mm,

Querschnittsbreite Tragstab '3' mm,

Querschnittshöhe Tragstab '30' mm,

Querschnittsbreite Füllstab '3' mm, Tragstäbe in Querrichtung, auf Böden, aus Stahl S235J2 DIN EN 10025-2, Werkstoff-Nr 1.0117 (Blech), Korrosionsschutz durch Feuerverzinkung DIN EN ISO 1461, belastbar bis 5 kN/m2, sichern gegen Herausheben, mit Winkelzarge, Ausführung gemäß Zeichnung und Einzelbeschreibung,

Zeichnungs-Nr '359_DE008'

Einzelbeschreibungs-Nr 'Schweißpressrost 377 x 733 mm,  mit Maschenweite 34/38, inkl. einseitig schräge Zuschnitte
Einbauort: 1.7.S4a, 3.7.S4a, 5.7.S4a Steiges. Arrondierung'.
Menge: 3,000 St
Leistungsbereichkatalog: 031

**3.1.660 Schachtabdeckung Gitterrost L 600 mm B 733 mm Tragstab-B 3 mm H 30 mm Stahl 5kN/m2**
STLB-Bau 2025-10 031
Schachtabdeckung, begehbar, aus Gitterrost, Schweißpressrost,
Länge Gitterrost/Blech '600' mm,

Breite Gitterrost/Blech '733' mm,

Querschnittsbreite Tragstab '3' mm,

Querschnittshöhe Tragstab '30' mm,

Querschnittsbreite Füllstab '3' mm, aus Stahl S235JR DIN EN 10025-2, Werkstoff-Nr 1.0038, Korrosionsschutz durch Feuerverzinkung DIN EN ISO 1461, belastbar bis 5 kN/m2, mit Anhebevorrichtung, mit Winkelzarge, Ausführung gemäß Zeichnung und Einzelbeschreibung,

Zeichnungs-Nr '330_DE014'

Einzelbeschreibungs-Nr 'Bodenklappe mit Gitterrosteinlage, Druckgasfeder für klappbaren Gitterrost, inkl. Scharniere an Nachbarrost montiert, Öffnungswinkel 90°, festeingebauter, versenkbarer Haltegriff
Einbauort: 0.7.S4a, 1.7.S4a, 3.7.S4a, 4.7.S4a, 5.7.S4a Steigs. Arrondierung'.
Menge: 6,000 St
Leistungsbereichkatalog: 031

**3.1.670 Träger Raumtragwerk Doppel-T-Träger HEA H 120mm S235JR**
STLB-Bau 2025-10 017
Träger, Einfeldträger, Ausführung als Raumtragwerk, aus Formstahl DIN EN 10365, Doppel-T-Träger HEA, Profilhöhe 120 mm, Stahl S235JR DIN EN 10025-2, Werkstoff-Nr 1.0038,
Korrosionsschutz wird gesondert vergütet,
werkseitige Konstruktion geschweißt,
Baustellenstöße geschraubt, mit Kopfplatte,
Kopfplatte B/H/T in mm '140x120x10'

Ausführung gemäß Zeichnung und Einzelbeschreibung,
Zeichnungs-Nr '359_DE009, 359_DE008'

Einzelbeschreibungs-Nr 'Träger feuerverzinkt, montiert an Stb-Schachtwand, mittels Dübel FAZII 12/10 jeweils eine pro Stegseite, schräge Anschnitte ein- bzw. beidseitig
Einbauort: Wartungsschacht S4a Arrondierung'.
Menge: 38,500 m
Leistungsbereichkatalog: 017

*Hinweis: Gitterrost als Einfallschutz U1.16.S2l Entrauchung*
-

**3.1.680 Schachtabdeckung Gitterrost L 871 mm B 870 mm Tragstab-B 2 mm H 40 mm Stahl 5kN/m2**
STLB-Bau 2025-10 031
Schachtabdeckung, begehbar, aus Gitterrost, Schweißpressrost,
Länge Gitterrost/Blech '871' mm,

Breite Gitterrost/Blech '870' mm,

Querschnittsbreite Tragstab '2' mm,

Querschnittshöhe Tragstab '40' mm,

Querschnittsbreite Füllstab '2' mm, aus Stahl S235JR DIN EN 10025-2, Werkstoff-Nr 1.0038, Korrosionsschutz durch Feuerverzinkung DIN EN ISO 1461, belastbar bis 5 kN/m2, mit Anhebevorrichtung, Bewertungsgruppe Rutschgefahr R 11 ASR A1.5, Ausführung gemäß Zeichnung und Einzelbeschreibung,

Zeichnungs-Nr '362_DE001'

Einzelbeschreibungs-Nr 'Schachtabdeckung aus Gitterrost mit Maschenweite 34/38, mit Druckgasfeder für klappbaren Gitterrost, inkl. Scharniere, Öffnungswinkel 86,5°, aufgelagert 2-seitig auf L-Stahlwinkel (100x50x6), inkl. Aussparung für Leiter 19,7 x 49,6 cm, Querschnitt Randstab 3 mm
Einbauort: U1.16.S2l Entrauchung'.
Menge: 1,000 St
Leistungsbereichkatalog: 031

**3.1.690 Gitterrost Deckenöffnungsabdeckung L 1024 mm B 870 mm Tragstab-B 2 mm H 40 mm Stahl 5kN/m2**
STLB-Bau 2025-10 031
Gitterrost, als Deckenöffnungsabdeckung, Schweißpressrost,
Länge Gitterrost/Blech '1024' mm,

Breite Gitterrost/Blech '870' mm,

Querschnittsbreite Tragstab '2' mm,

Querschnittshöhe Tragstab '40' mm,

Querschnittsbreite Füllstab '2' mm, Tragstäbe in Längsrichtung, aus Stahl S235J2 DIN EN 10025-2, Werkstoff-Nr 1.0117 (Blech), Korrosionsschutz durch Feuerverzinkung DIN EN ISO 1461, belastbar bis 5 kN/m2, sichern gegen Herausheben, Bewertungsgruppe Rutschgefahr R 11 ASR A1.5, Befestigungsuntergrund Stahl, Ausführung gemäß Zeichnung und Einzelbeschreibung,

Zeichnungs-Nr '362_DE001'

Einzelbeschreibungs-Nr 'Gitterrostelement mit Maschenweite 34/38, in Entrauchungsschacht als Einfallschutz mit Ausklinkung 13,7 x 43,4 cm für Hydraulikeinheit, inkl. L-Stahlwinkel als UK, aufgelagert 2-seitig auf L-Stahlprofilen (100x50x6), Querschnitt Randstab 3 mm
Einbauort: U1.16.S2l Entrauchung'.
Menge: 1,000 St
Leistungsbereichkatalog: 031

*Hinweis: Schwerlastgitterrost U1.16.S1j Entrauchung*
-

**3.1.700 Schachtabdeckung Gitterrost L 1105 mm B 1115 mm 33/33mm Tragstab-B 5 mm H 90 mm Stahl**
STLB-Bau 2025-10 031
Schachtabdeckung, begehbar, aus Gitterrost, Pressrost,
Länge Gitterrost/Blech '1105' mm,

Breite Gitterrost/Blech '1115' mm, Maschenweite 33/33 mm,

Querschnittsbreite Tragstab '5' mm,

Querschnittshöhe Tragstab '90' mm,

Querschnittsbreite Füllstab '3' mm,

Querschnittshöhe Füllstab '20' mm, aus Stahl S235JR DIN EN 10025-2, Werkstoff-Nr 1.0038, Korrosionsschutz durch Feuerverzinkung DIN EN ISO 1461, sichern gegen Herausheben, Bewertungsgruppe Rutschgefahr R 10 ASR A1.5, Ausführung gemäß Zeichnung und Einzelbeschreibung,

Zeichnungs-Nr '362_DE002'

Einzelbeschreibungs-Nr 'Schachtabdeckung, mit Druckgasfeder für den klappbaren Gitterrost der beiden Gitterroste, inkl. Scharniere, Öffnungswinkel 85°, aufgelagert 4-seitig auf Rahmen ausStahlwinkel 80x80x10 an Scharnier 120x80x10), mit angeschweißtem Flachstahl 120x5 m, im Gefälle an Geländekanten angepasst verlegt und aufgeschraubt und kraftschlüssig vergossen auf OK WU-Stahlbeton-Schachtwänden (hochfester Vergussmörtel C100/115), Randstäbe nach unten erhöht 140/5 mm als Auflager, Brückenbelastungsklasse 9/9, nicht öffenbar mit Standardwerkzeugen
Einbauort: U1.16.S1j Entrauchung'.
Menge: 2,000 St
Leistungsbereichkatalog: 031

*Hinweis: Gitterrostabdeckungen für Pumpensümpfe*
-

**3.1.710 Gitterrost Bodenöffnungsabdeckung L 747 mm B 783 mm Tragstab-B 2 mm H 25 mm Stahl**
STLB-Bau 2025-10 031
Gitterrost, als Bodenöffnungsabdeckung, Schweißpressrost,
Länge Gitterrost/Blech '747' mm,

Breite Gitterrost/Blech '783' mm,

Querschnittsbreite Tragstab '2' mm,

Querschnittshöhe Tragstab '25' mm,

Querschnittsbreite Füllstab '2' mm, Tragstäbe in Querrichtung, auf Böden, aus Stahl S235J2 DIN EN 10025-2, Werkstoff-Nr 1.0117 (Blech), Korrosionsschutz durch Feuerverzinkung DIN EN ISO 1461, Bewertungsgruppe Rutschgefahr R 12 ASR A1.5, Ausführung gemäß Zeichnung und Einzelbeschreibung,

Zeichnungs-Nr 'U1A326_DE001'

Einzelbeschreibungs-Nr 'Schweißpressrost mit Maschenweite 34/38, Randstäbe 3x25 mm, inkl. Aussparung 72x134 mm und Aussparung 64x144 mm, je Einfassung-Aussparung 3x25 mm, ausgelegt für min. Nutzlasten von 6 kN/m2, inkl. Rahmen aus L-Winkel 60x60x8 mm, Stahl feuerverzinkt S235JR verschraubt mit WU-Bodenplatte, verguss mit hochfestem Vergussmörtel C100/115 auf OK Rahmen, Randstäbe an Tragstabenden um 47 mm nach unten erhöht (Aufstelzung)
Einbauort: UG Technikraum'.
Menge: 1,000 St
Leistungsbereichkatalog: 031

**3.1.720 Gitterrost Bodenöffnungsabdeckung L 680 mm B 680 mm Tragstab-B 3 mm H 30 mm Stahl**
STLB-Bau 2025-10 031
Gitterrost, als Bodenöffnungsabdeckung, Schweißpressrost,
Länge Gitterrost/Blech '680' mm,

Breite Gitterrost/Blech '680' mm,

Querschnittsbreite Tragstab '3' mm,

Querschnittshöhe Tragstab '30' mm,

Querschnittsbreite Füllstab '3' mm, Tragstäbe in Querrichtung, auf Böden, aus Stahl S235J2 DIN EN 10025-2, Werkstoff-Nr 1.0117 (Blech), Korrosionsschutz durch Feuerverzinkung DIN EN ISO 1461, Bewertungsgruppe Rutschgefahr R 12 ASR A1.5, Ausführung gemäß Zeichnung und Einzelbeschreibung,

Zeichnungs-Nr '359_DE008'

Einzelbeschreibungs-Nr 'Schweißpressrost mit Maschenweite 34/38, Randstäbe 3x25 mm, Randstäbe an Tragstabenden als Winkelkragen (50mm), inkl. Aussparung 72x66 mm bzw. Aussparung 119x66 mm, je Einfassung-Aussparung 3x25 mm, ausgelegt für min. Nutzlasten von 6 kN/m2,
Einbauort: UG Technikräume'.
Menge: 3,000 St
Leistungsbereichkatalog: 031

#### 3.2 Rollgitteranlage

**3.2.10 Rollgitter Einzelanlage B 6529 mm H 3220 mm Stahl verz E-Motor**
STLB-Bau 2025-10 030
Rollgitter DIN EN 13241 und DIN 18073 als Einzelanlage,
Breite Nennmaß Wandöffnung '6529' mm,

Höhe Nennmaß Wandöffnung '3220' mm, Rollraum oberhalb der Öffnung vor der Wand, innen, Welleneinbauhöhe ab Unterkante Sturz über 0,25 bis 0,5 m, einschl. Blende und Verkleidung, Blende aus verzinktem Stahl, Rollgitterpanzer aus verzinktem Stahl, Flachprofil, Muster rechteckig, Lager mit Kugellagereinsatz, Befestigungsuntergrund Stahlbeton, Führungsschienen aus verzinktem Stahl, einteilig, mit Gleiteinlage, Antrieb durch Elektromotor und Fangvorrichtung, an der Welle aufgesteckt, einschl. Anschluss an Steuerung in fester Verbindung, Bemessungsbetriebsspannung 230/400 V AC, Arbeitshöhe des Montageortes bis 3,5 m über der Standfläche des hierfür erforderlichen Gerüstes, Ausführung gemäß Zeichnung und Einzelbeschreibung,

Zeichnungs-Nr '334_DE902'

Einzelbeschreibungs-Nr 'Rollgittertor integriert in Abhangdecke, geschraubt an Stahlwinkel, die in Stahlbeton verankert werden, aus Stahl S235JR feuerverzinkt, inkl. Führungsschienen für Rollgittertor beidseitig und flächenbündig in Klinkerfassade integriert (mit Rückverankerung), b = 60 mm, h = ca. 3,40 m, Durchmesser Rollgittertor aufgerollt ca. 360 mm, lichte Breite 6,53 m, Maschenteilung in Abstimmung mit AG,
Einbauort: Durchfahrt zu Hof 9, Achse CD/Achse 1-2'.
Menge: 1,000 St
Leistungsbereichkatalog: 030

**3.2.20 Revisionsklappen mit Unterkonstruktion L = 1650 mm**
Revisionsklappen mit Unterkonstruktion L = 1650 mm
Revisionsklappen zur Integration in abgehängte Decke, mit Klinkerriemchen Bekleidung (Bereitstellung durch Gewerk Klinker), bestehend aus Unterkonstruktion aus Konsolen für angehängte Kassette mit Kopfplatte, inkl. Schallentkopplung mittel Neoprenstreifen, an Stahlbetondecke gedübelt, Abmessungen nach statischer Erfordernis, an Unterseite der Konsole montierte L-Vollprofil-Stahlwinkel (ca. 80 x 185 mm) zur Montage Scharniere, mit Haltewinkel für Revisionsklappe, Winkel geschweißt aus Quadratrohrprofil QRO 60 x 3.0 mm, mit vertikalem Stil, einseitig geschlitzt zum Aufschieben auf festmontierte Aufschieblinge aus QRO 50 x 3.0 mm, geschraubt an Kassettenkonsole (zur Demontierung im Wartungsfall Rollgittertor, aus Stahl S235JR feuerverzinkt,
Revisionsklappe aus Stahlkassette mit Trägerplatte, belegt mit Klinker-Riemchen, Befestigung an Haltewinkel mittels Gewindehülse, punktuelle Scharniere geschraubt über Stahlwinkel, an Kasettenkonsole,
Breite Revisionsklappe B = ca. 467 mm
Länge Revisionsklappe L = ca. 1650 mm
lichte Einbauhöhe H = 3200 mm
Zeichnungs-Nr.: 334_DE902
Einzelbeschreibungs-Nr. Hinweis: Für die Bekleidung der revisionsklappe, zwingend Abstimmung mit AN Klinker erforderlich
Einbauort: Durchfahrt zu Hof 9, Achse CD/Achse 1-2.
Menge: 2,000 St

**3.2.30 Revisionsklappe mit Unterkonstruktion L = 1590 mm**
Revisionsklappe mit Unterkonstruktion L = 1590 mm
Ausführung gemäß Position 3.2.20 jedoch L = 1590 mm
Menge: 2,000 St

**3.2.40 Revisionsklappe mit Unterkonstruktion L = 500 mm**
Revisionsklappe mit Unterkonstruktion L = 500 mm
Ausführung gemäß Position3.2.20 jedoch L = 500 mm
Menge: 1,000 St

#### 3.3 Geländer und Brüstungen

*Hinweis: Geländer Attika 6.OG Dachterrasse*
-

**3.3.10 Geländer Gurte H 504 mm Stahl Pfostenabst. 600mm 1Gurt Stahl**
STLB-Bau 2025-10 031
Geländer, aus Gurten, für Brüstungen, im Außenbereich, Befestigung an seitlich angrenzenden Bauteilen, Befestigungsuntergrund Stahlbeton, Einzelteile bestehen aus unterschiedlichen Werkstoffen,
Höhe Geländer '504' mm, Pfosten aus Stahl, S235JR DIN EN 10025-2, Werkstoff-Nr 1.0038, pulverbeschichtet, max. Pfostenabstand 600 mm, Pfosten aus Hohlprofil, rechteckig,

Nennwanddicke Pfosten '3' mm,

mit einem Geländergurt, aus Stahl, S235JR DIN EN 10025-2, Werkstoff-Nr 1.0038, pulverbeschichtet, Gurt aus Vollprofil rechteckig, Geländergurtquerschnitt Höhe 10 mm, Ausführung gemäß Zeichnung und Einzelbeschreibung,
Zeichnungs-Nr '330_DE110'

Einzelbeschreibungs-Nr 'Geländer bestehend aus Rechteckhohlprofilpfosten 25x25x3 mm Stahl S235JR, feuerverzinkt und pulverbeschichtet, geschweißt an Edelstahlwinkel 80x160x10 mm,  b = 50 mm, befestigt an Stb-Brüstung, Obergurt aus massivem Flachstahl 10x25 mm, Stahl S235JR, feuervezinkt und pulverbeschichtet, geschweißt auf Rechteckhohlprofile,
Dehnungsfugen in Geländergurt durch punktuelle symmetrische Querschnittsverringerungen im bereich der Pfosten, geschraubt mit Senkkopfschrauben (Anzahl und Abstand nach stat. Erfordernis)
Hinweis: Leistung ist in Abstimmung mit dem Gewerk Klinker auszuführen
Einbauort: 6.OG Dachterrasse'.
Menge: 107,000 m
Leistungsbereichkatalog: 031

*Hinweis: Fahrbahntrennung*
-

**3.3.20 Abschrankung H 881 mm Pfosten-Abst. 1200 mm L 2962 mm Stahl**
Abschrankung DIN EN 13200-3,
Höhe '881,000' - 959,000 mm,

Pfostenabstand '1200' mm, im Außenbereich, Befestigungsuntergrund Beton,

Länge Gesamtabwicklung Bügel '2962' - 3138 mm,
Handlauf aus Stahl, S235JR DIN EN 10025-2, Werkstoff-Nr 1.0038, feuerverzinkt DIN EN ISO 1461, Ausführung gemäß Zeichnung und Einzelbeschreibung,

Zeichnungs-Nr '334_DE902'

Einzelbeschreibungs-Nr 'Fahrbahnabtrennungselement mit Stützenfüßen aus Edelstahl (mit 1 bzw. 2 Aufschieblingen) mit Kopfplatten aus Flachstahl, mit aufgeschweißten Aufschieblingen (QRO 40x5,0 mm), Streifen aus Flachstahl (5 mm) je Stützenfuß in Querrichtung zu Fahrbahntrennung; Stützenfuß lotrecht geschraubt auf bauseitigem Gefälle-Drainbeton (Anzahl,Position,Art der Dübel nach stat. Erfordernis), Rahmen aus scharfkantig geschweißten Quadratrohrprofilen QRO 50x5.0 mm Stahl S235JR, feuerverzinkt,auf Aufschieblinge der Stützenfüße geschoben und mittels Madenschraube fixiert, OK Rahmen = OK unteres Bandfensterprofil = + 0,8875 m ü. EFH
Einbauort: Durchfahrt zu Hof 9'.
Menge: 9,000 St

**3.3.30 Außentürelement Drehflügeltür einflg. B 1264 mm H 2135 mm stumpfer Anschlag Rahmentür Stahl**
Fußgängertor, als Drehflügeltor, einflügelig, mit Anschlagfalz,
Breite Nennmaß lichtes Durchgangsöffnung '1304,000' mm,

Höhe Nennmaß lichte Wandöffnungsmaß '1418,000' mm, Befestigung mittels Scharnieren geschraubt an Stahlrahmen-Fußgängerabtrennung, in Öffnungen mit stumpfem Anschlag, Ausführung als Rahmen, geschweißt aus Quadratrohr QRO 50x5.0, Verkleidung aus Stahlblech 2 mm, scharfkantig vierfach gekantet, geschraubt an Unterseite Tor, Stahl S235JR, feuerverzinkt, mit Drückergarnitur, vorgerichtet für selbstveriegelndes Motorschloss mit Panikfunktion, mit Stromanschluss und Anschluss Potentialausgleich, Magnetkontakt EMA (Abstimmung Gewerk Elektro erforderlich), Fluchtwegsicherung mit Türterminal, DIN L
Zeichnungs-Nr.: 334_DE902
Einbauort: Durchgang zu Hof 9
Menge: 1,000 St

*Hinweis: Kniestockgeländer 6.OG Wartungsebene Abgasrohre*
-

**3.3.40 Geländer Knieleiste H 1100 mm Stahl Pfostenabst. 1200mm Fußplatte Handlauf Stahl niro Durchm. 42mm**
STLB-Bau 2025-10 031
Geländer, mit Knieleiste im Außenbereich, Befestigung an der Unterseite und an seitlich angrenzenden Bauteilen, gerader Lauf, einläufig, Einzelteile bestehen aus unterschiedlichen Werkstoffen,
Höhe Geländer '1100' mm, Pfosten aus Stahl, mit Grundbeschichtung, max. Pfostenabstand 1200 mm, Pfosten aus Hohlprofil, rund, Durchmesser 42,4 mm,

Nennwanddicke Pfosten '2' mm, Einbau mit Fußplatte,

mit einer Knieleiste, aus nichtrostendem Stahl, Knieleiste aus Hohlprofil, rund,
einschl. Handlauf,
Handlauf aus nichtrostendem Stahl, rund, Handlaufdurchmesser 42 mm, mit Konsolen befestigen, seitlich an Geländer, Ausführung gemäß Zeichnung und Einzelbeschreibung,
Zeichnungs-Nr '359_DE010'

Einzelbeschreibungs-Nr 'Kniestockgeländer, geschweißt aus Rundrohrprofilen, S235JR, mit mittlerem Biegeradius 64 mm, geschraubt mittels Kopfplatten 60x140x15 mm, Geländer mit Höhensprung gemäß unterschiedlicher Niveaus der Wartungsebene, mittels Kopfplatte eingeschraubtem Profil zwischen den Stützen des oberen Niveaus als Knieleiste
OK Handlauf  +1,10 m ü. OK Gitterrost
OK Kniestock +0,55 m ü. OK Gitterrost
Elementierung Geländer mit unterschiedlichen Einzellängen und Koppelung mittels Einschieblinge nach statischer Erfordernis,
Einbauort: Wartungseben Abgasrohre 6.OG'.
Menge: 16,000 m
Leistungsbereichkatalog: 031

*Hinweis: Kniestockgeländer Hydraulikraum/TH 5, UG - EG*
-

**3.3.50 Geländer Knieleiste H 1100 mm L 3000 mm 4Pfosten Stahl Fußplatte Handlauf Stahl niro Durchm. 48,3mm**
STLB-Bau 2025-10 031
Geländer, mit Knieleiste für Treppe, Befestigung an der Unterseite, Befestigungsuntergrund Stahlbeton, gerader Lauf, einläufig, Einzelteile bestehen aus unterschiedlichen Werkstoffen,
Höhe Geländer '1100' mm,

Länge Geländer '3000' mm,

mit 4 Pfosten, Pfosten aus Stahl, mit Grundbeschichtung, Pfosten aus Hohlprofil, rund, Durchmesser 48,3 mm,
Nennwanddicke Pfosten '2' mm, Einbau mit Fußplatte,

mit einer Knieleiste, aus nichtrostendem Stahl, Knieleiste aus Hohlprofil, rund,
einschl. Handlauf,
Handlauf aus nichtrostendem Stahl, rund, Handlaufdurchmesser 48,3 mm, mit Konsolen befestigen, Ausführung gemäß Zeichnung und Einzelbeschreibung,
Zeichnungs-Nr '350_DE042, analog 330_DE215'

Einzelbeschreibungs-Nr 'Kniestockgeländer, geschweißt aus Rundrohrprofilen, S235JR, mit mittlerem Biegeradius 64 mm, geschraubt mittels Kopfplatten 60x140x15 mm, mittels Konsolplatte Flachstahl 5 mm, D = 90 mm;Stahl feuerverzinkt, verschweißt an Knieleistengngeländer, mit Elastomerlager geschraubt auf Stb-Fertigteiltreppe, Handlauf mit Konsolen seitlich auf WU-Stahlbetonwand befestigt
OK Handlauf  +1,10 m ü. OK FFB
OK Kniestock +0,55 m ü. OK FFB
Einbauort: U1.16.20 Hydraulikraum/TH5, UG - EG'.
Menge: 1,000 St
Leistungsbereichkatalog: 031

*Hinweis: Fuß- & Knieleistengeländer Montagetür T.U1.16.00b/1*
-

**3.3.60 Geländer Knieleiste H 1000 mm L 1000 mm Stahl Pfostenabst. 1000mm Fußplatte Handlauf gekrümmt Stahl niro Durchm. 48,3mm**
STLB-Bau 2025-10 031
Geländer, mit Knieleiste für Fenstertürelement, Befestigung an der Unterseite, Befestigungsuntergrund Beton, Einzelteile bestehen aus unterschiedlichen Werkstoffen,
Höhe Geländer '1000' mm,

Länge Geländer '1000' mm, Pfosten aus Stahl, verzinkt, max. Pfostenabstand 1000 mm, Pfosten aus Hohlprofil, rund, Durchmesser 48,3 mm,

Nennwanddicke Pfosten '2' mm, Einbau mit Fußplatte,

mit einer Knieleiste, aus Stahl, verzinkt, Knieleiste aus Hohlprofil, rund,
einschl. Handlauf, gekrümmt,
Anzahl Krümmungen '2' St,

Handlauf aus nichtrostendem Stahl, rund, Handlaufdurchmesser 48,3 mm, mit Stützen befestigen, Ausführung gemäß Zeichnung und Einzelbeschreibung,
Zeichnungs-Nr '330_DE215'

Einzelbeschreibungs-Nr 'Bügelgeländer mit Knieleiste und angeschweißten Konsolplatten aus Flachstahl 120x120x5 mm, D = 90 mm, verschraubt mit Toleranzausgleich auf  Stahlbetonoberkante, mit 2 Dübeln FAZ 10/10/78 je Fußplatte
Einbauort: EG hinter Tür zu Luftraum U1.16.00b Einbringung Technik'.
Menge: 4,000 St
Leistungsbereichkatalog: 031

**3.3.70 Fußleiste Stahl L-Winkel 75x50x8 mm**
Fußleiste als L-Winkel 75x50x8 mm, Stahl feuerverzinkt, als einteiliges Profil, Länge l = 1165 mm, verschraubt in Rohbau, Untergrund Beton, gleichmäßige Verteilung in Rohbauöffnung Ausführung gemäß Zeichnung und Einzelbeschreibung.
Zeichnugs-Nr.: 330_DE215
Einbauort: EG hinter Tür zu U1.16.00b Luftraum Einbringung Technik
Menge: 4,000 St

*Hinweis: Handlauf, Knieleiste & Fußleiste Montagetür T.1.16.48/1*
-

**3.3.80 Handlauf & Knieleiste, Rechteckprofil 160x80x4 mm**
Handlauf & Knieleiste, Rechteckprofil 160x80x4 mm
Rechteckprofil 160x80x4 mm, aus Stahl feuerverzinkt, Länge l = 2.525 m, mit seitlich aufgeschweißten Konsolplatten 300x150x10 mm je Trägerende, geschraubt auf Stahlbetonwand, bei Bedarf für Wartungsarbeiten demontierbar (Anzahl, Art und Lage Dübel nach stat. Erfordernis)
Zeichnungs-Nr:: 330_DE212
Einbau Handlauf: +5,22 m (1,10 ü OK FFB)
Einbau Knieleiste: +4,72 m (0,60 m ü FFB)
Einbauort: 1.OG in Raum 1.16.48 RLT Konferenz
Menge: 2,000 St

**3.3.90 Fußleiste Stahl L-Winkel 75x50x8 mm**
Fußleiste als L-Winkel 60x60x8 mm, Stahl feuerverzinkt, als einteiliges Profil, seitlich aufgeschweißt, Länge l = 2,525 m, punktuell geschraubt an Stahlbetonwände an Trägerende, Untergrund Beton (Anzal, Art und Lage Dübel nach stat. Erfordernis), Ausführung gemäß Zeichnung und Einzelbeschreibung.
Zeichnugs-Nr.: 330_DE212
UK Fußleiste: +0,01 m ü FFB, schallentkoppelt
Einbauort: 1.OG Raum 1.16.48 RLT Konferenz
Menge: 1,000 St

*Hinweis: Aufsteckgeländer & Fußleiste Traforaumtüren T.1.16.69/2 und T.1.16.70/2*
-

**3.3.100 Handlauf Stahl niro Abwicklung 1892 mm Durchm. 48,3mm**
STLB-Bau 2025-10 031
Handlauf, für Brüstung, im Innenbereich,
Handlauf aus nichtrostendem Stahl,
Gesamtabwicklung Handlauf '1892' mm, rund, Handlaufdurchmesser 48,3 mm, mit Konsolen befestigen, Befestigungsuntergrund Beton, Ausführung gemäß Zeichnung und Einzelbeschreibung,

Zeichnungs-Nr '330_DE220'

Einzelbeschreibungs-Nr 'Handlauf & Knieleiste aus U-förmig gebogenen Rundrohr (Biegeradius außen 58 mm), aufgesteckt auf je 2 einfachgebogene Konsolen (Biegeradius 53,4 mm), geschweißt auf Kopfplatte Stahl 80x80x10 mm, geschraubt auf Stb-Wand (Anzahl, Lage und Art der Dübel nach stat. Erfordernis), Lagesicherung durch Madenschrauben, Fußleiste als L-Winkel 60x60x8 mm  Stahl feuerverzinkt, als einteiliges Profil seitlich aufgeschweißt, Länge l = 1,24 m
Einbau Handlauf: +6,04 m (1,00 m ü OK Zarge
Einbau Knieleiste: +5,54 m (0,50 m ü OK Zarge)
Einbauort: 1.OG innen Raum 1.16.69 und 1.16.70 Trafo AV'.
Menge: 4,000 St
Leistungsbereichkatalog: 031

*Hinweis: Aufsteckgeländer Wartungsebene 6.OG*
-

**3.3.110 Handlauf Stahl niro Abwicklung 3320 mm Durchm. 48,3mm**
STLB-Bau 2025-10 031
Handlauf, für Brüstung, im Innenbereich,
Handlauf aus nichtrostendem Stahl,
Gesamtabwicklung Handlauf '3320' mm, rund, Handlaufdurchmesser 48,3 mm, mit Konsolen befestigen, seitlich an der Wand, Befestigungsuntergrund Beton, Ausführung gemäß Zeichnung und Einzelbeschreibung,

Zeichnungs-Nr '330_DE220, 359_DE010'

Einzelbeschreibungs-Nr 'Handlauf & Knieleiste aus U-förmig gebogenen Rundrohr (Biegeradius außen 58 mm), aufgesteckt auf je 2 einfachgebogene Konsolen (Biegeradius 53,4 mm), geschweißt auf Kopfplatte Stahl 80x80x10 mm, geschraubt auf Stb-Wand (Anzahl, lage und Art der Dübel nach stat. Erfordernis), Lagesicherung durch Madenschrauben, Fußleiste als L-Winkel 60x60x(, Stahl feuerverzinkt, als einteiliges Profil seitlich aufgeschweißt, Länge l = 1,24 m
Einbau Handlauf: +25,13 m (1,10 m ü OK Gitterrostebene)
Einbauort: 6.OG Wartungsebene Abgasrohr an Stb-Wand'.
Menge: 2,000 St
Leistungsbereichkatalog: 031

*Hinweis: Geländerholm aus Flachstahl 1.OG*
-

**3.3.120 Geländerholm aus Flachstahl 10x25 mm**
Geländerholm aus Flachstahl 10x25 mm
Geländerholm aus geschweißtem Flachstahl 10x25 mm, mit je 2 Ankerplatten 50x130x10 mm angeschweißt und jeweils zweifach in Stahlbetonwand verdübelt, Stahl S235JR, feuerverzinkt und pulverbeschichte, Spannweite (Dübel-Achsabstand) 985 mm, gedübelt jeweils 5cm von Rohbaukante,
Zeichnungs-Nr.: 330_DE211
Einbau Handlauf: +5,945 m (ausgemittelt auf Klinkerfuge)
Einbau Knieleiste: +5,25 m (ausgemittelt auf Klinkerfuge)
Einbauort: 1.OG, innen 1.16.71 Rückkühler
Menge: 24,000 St

*Hinweis: Absturzsicherung in Schächten*
-

**3.3.130 Geländer Knieleiste L 1000 mm Stahl niro Durchm. 48,3mm**
STLB-Bau 2025-10 031
Geländer, mit Knieleiste für Podest, Befestigung an der Unterseite, Befestigungsuntergrund Stahl,
Länge Geländer '1000' mm,

Handlauf aus nichtrostendem Stahl, rund, Handlaufdurchmesser 48,3 mm, Ausführung gemäß Zeichnung und Einzelbeschreibung,
Zeichnungs-Nr '359_DE009, 359_DE001'

Einzelbeschreibungs-Nr 'Bügelgeländer als Aufsteck-Rundrohrprofil, Kandlauf und Knieleiste RO 48.3x2.0, Stahl feuerverzinkt, aufgesteckt auf Einschiebling, RO 38.0x2,0, geschweißt auf IPE Träger bzw. L-Winkel, gesichert mit Madenschraube, Abwicklung Rundrohr ca. 4,20 m
OK Handlauf + ca. 1,10 m über OK Gitterrost
OK Knieleiste ca. + 0,65 m über. OK Gitterrost
Einbauort: Wartungsschacht EG  S1a, S1h, S7d, S2c, S2a'.
Menge: 5,000 St
Leistungsbereichkatalog: 031

**3.3.140 Geländer Knieleiste L 300 mm Stahl niro Durchm. 48,3mm**
Geländer, mit Knieleiste für Podest, im Innenbereich, Befestigung an der Unterseite, Befestigungsuntergrund Stahl,
Ausführung wie Position 3.3.130, jedoch L 300 mm, Abwicklung Rundrohr ca. 2,80 m
'Einbauort: Wartungsschacht 1.OG  S5a'.
Menge: 1,000 St

**3.3.150 Geländer Knieleiste L 400 mm Stahl niro Durchm. 48,3mm**
Geländer, mit Knieleiste für Podest, im Innenbereich, Befestigung an der Unterseite, Befestigungsuntergrund Stahl,
Ausführung wie Position 3.3.140, jedoch L 400 mm, Abwicklung Rundrohr ca. 3,00 m
'Einbauort: Wartungsschacht EG  S7d, 3.OG S4h'.
Menge: 2,000 St

**3.3.160 Geländer Knieleiste L 450 mm Stahl niro Durchm. 48,3mm**
Geländer, mit Knieleiste für Podest, im Innenbereich, Befestigung an der Unterseite, Befestigungsuntergrund Stahl,
Ausführung wie Position 3.3.140, jedoch L 450 mm, Abwicklung Rundrohr ca. 3,10 m
'Einbauort: Wartungsschacht 2. + 4.OG S1c, 2.,4.,6.OG S1h'.
Menge: 7,000 St

**3.3.170 Geländer Knieleiste L 600 mm Stahl niro Durchm. 48,3mm**
Geländer, mit Knieleiste für Podest, im Innenbereich, Befestigung an der Unterseite, Befestigungsuntergrund Stahl,
Ausführung wie Position 3.3.140, jedoch L 600 mm, Abwicklung Rundrohr ca. 3,40 m
'Einbauort: Wartungsschacht 1.OG  S5a'.
Menge: 1,000 St

**3.3.180 Geländer Knieleiste L 700 mm Stahl niro Durchm. 48,3mm**
Geländer, mit Knieleiste für Podest, im Innenbereich, Befestigung an der Unterseite, Befestigungsuntergrund Stahl,
Ausführung wie Position 3.3.140, jedoch L 700 mm, Abwicklung Rundrohr ca. 3,60 m
'Einbauort: Wartungsschacht 2.,4.,6..OG  S1c + S2c, 6.OG S4a'.
Menge: 12,000 St

**3.3.190 Geländer Knieleiste L 750 mm Stahl niro Durchm. 48,3mm**
Geländer, mit Knieleiste für Podest, im Innenbereich, Befestigung an der Unterseite, Befestigungsuntergrund Stahl,
Ausführung wie Position 3.3.140, jedoch L 750 mm, Abwicklung Rundrohr ca. 3,70 m
'Einbauort: Wartungsschacht 6.OG  S1c, 2.,4.,6.OG S1a + S5a, EG S7d'.
Menge: 14,000 St

**3.3.200 Geländer Knieleiste L 800 mm Stahl niro Durchm. 48,3mm**
Geländer, mit Knieleiste für Podest, im Innenbereich, Befestigung an der Unterseite, Befestigungsuntergrund Stahl,
Ausführung wie Position 3.3.140, jedoch L 800 mm, Abwicklung Rundrohr ca. 3,80 m
'Einbauort: Wartungsschacht 2.,4.,6.OG  S2c +S2a, 3.OG S4h, 1.OG S5a'.
Menge: 17,000 St

**3.3.210 Geländer Knieleiste L 950 mm Stahl niro Durchm. 48,3mm**
Geländer, mit Knieleiste für Podest, im Innenbereich, Befestigung an der Unterseite, Befestigungsuntergrund Stahl,
Ausführung wie Position 3.3.140, jedoch L 950 mm, Abwicklung Rundrohr ca. 4,10 m
'Einbauort: Wartungsschacht EG  S1c'.
Menge: 1,000 St

**3.3.220 Geländer Knieleiste L 1100 mm Stahl niro Durchm. 48,3mm**
Geländer, mit Knieleiste für Podest, im Innenbereich, Befestigung an der Unterseite, Befestigungsuntergrund Stahl,
Ausführung wie Position 3.3.140, jedoch L 1100 mm, Abwicklung Rundrohr ca. 4,40 m
'Einbauort: Wartungsschacht 2.,4.,6.OG  S4a'.
Menge: 8,000 St

*Hinweis: Geländer an Stahltreppen*
-

**3.3.230 Geländer Knieleiste L 2620 mm 4Pfosten Stahl niro Durchm. 42,4mm**
STLB-Bau 2025-10 031
Geländer, mit Knieleiste für Treppe, Befestigung an der Unterseite, Befestigungsuntergrund Stahl,
Länge Geländer '2620' mm,

mit 4 Pfosten,
Handlauf aus nichtrostendem Stahl, rund, Handlaufdurchmesser 42,4 mm, Ausführung gemäß Zeichnung und Einzelbeschreibung,
Zeichnungs-Nr '359_DE020'

Einzelbeschreibungs-Nr 'Bügelgeländer als Aufsteck-Rundrohrprofil, Handlauf und Knieleiste RO 42,4x2.0, Stahl feuerverzinkt, montiert mit angeschweißten Kopfplatten, geschraubt an Treppen-Stahlwange, gesichert mit Madenschraube, Abwicklung Rundrohr ca. 9,92 m
OK Handlauf +  1,00 m über OK Treppenvorderkante
OK Knieleiste  + 0,50 m über. OK Treppenvorderkante
Einbauort: Stahltreppe U1.16.17 Elektro-Technik'.
Menge: 2,000 St
Leistungsbereichkatalog: 031

**3.3.240 Geländer Knieleiste L 2620 mm 4Pfosten Stahl niro Durchm. 42,4mm**
STLB-Bau 2025-10 031
Geländer, mit Knieleiste für Podest, Befestigung an der Unterseite, Befestigungsuntergrund Stahl,
Länge Geländer '2620' mm,

mit 4 Pfosten,
Handlauf aus nichtrostendem Stahl, rund, Handlaufdurchmesser 42,4 mm, Ausführung gemäß Zeichnung und Einzelbeschreibung,
Zeichnungs-Nr '359_DE020'

Einzelbeschreibungs-Nr 'Bügelgeländer als Aufsteck-Rundrohrprofil, Handlauf und Knieleiste RO 42,4x2.0, Stahl feuerverzinkt,seitlich durch Pfosten geschraubt an Geschossplatte und bzw. Estrich-Abstellwinkel, Abwicklung Rundrohr ca. 7,60 m
OK Handlauf + ca. 1,00 m über OK FFB
OK Knieleiste ca. + 0,50 m über. OK FFB
Einbauort: Stahltreppe U1.16.17 Elektro-Technik'.
Menge: 1,000 St
Leistungsbereichkatalog: 031

**3.3.250 Geländer Knieleiste L 1180 mm 3Pfosten Stahl niro Durchm. 42,4mm**
STLB-Bau 2025-10 031
Geländer, mit Knieleiste für Treppe, Befestigung an der Unterseite, Befestigungsuntergrund Stahl,
Länge Geländer '1180' mm,

mit 3 Pfosten,
Handlauf aus nichtrostendem Stahl, rund, Handlaufdurchmesser 42,4 mm, Ausführung gemäß Zeichnung und Einzelbeschreibung,
Zeichnungs-Nr '330_DE004'

Einzelbeschreibungs-Nr 'Bügelgeländer als Aufsteck-Rundrohrprofil, Handlauf und Knieleiste RO 42,4x2.0, Stahl feuerverzinkt, aufgesteckt auf Einschiebling RO 38.0x2,0, geschweißt auf  U-Profil, gesichert mit Madenschraube,  Abwicklung Rundrohr ca. 5,60 m
OK Handlauf +  1,00 m über OK Treppenvorderkante
OK Knieleiste  + 0,50 m über. OK Treppenvorderkante
Einbauort: Stahltreppe 7.16.02/1, 7.16.02/2,7.16.03/1 Technik'.
Menge: 6,000 St
Leistungsbereichkatalog: 031

**3.3.260 Geländer Knieleiste L 4190 mm 6Pfosten Stahl niro Durchm. 42,4mm**
STLB-Bau 2025-10 031
Geländer, mit Knieleiste für Treppe, Befestigung an der Unterseite, Befestigungsuntergrund Stahl,
Länge Geländer '4190' mm,

mit 6 Pfosten,
Handlauf aus nichtrostendem Stahl, rund, Handlaufdurchmesser 42,4 mm, Ausführung gemäß Zeichnung und Einzelbeschreibung,
Zeichnungs-Nr '359_DE020'

Einzelbeschreibungs-Nr 'Bügelgeländer als Aufsteck-Rundrohrprofil, Handlauf und Knieleiste RO 42,4x2.0, Stahl feuerverzinkt, aufgesteckt auf Einschiebling, RO 38.0x2,0, geschweißt auf U-Profil, gesichert mit Madenschraube, inkl. 90° Abknickung, Abwicklung Rundrohr ca. 13,21 m
OK Handlauf +  1,00 m über OK Treppenvorderkante
OK Knieleiste  + 0,50 m über. OK Treppenvorderkante
Einbauort: Stahltreppe U1.16.05 Kältezentrale'.
Menge: 1,000 St
Leistungsbereichkatalog: 031

**3.3.270 Geländer Knieleiste L 2400 mm 3Pfosten Stahl niro Durchm. 42,4mm**
STLB-Bau 2025-10 031
Geländer, mit Knieleiste für Treppe, Befestigung an der Unterseite, Befestigungsuntergrund Stahl,
Länge Geländer '2400' mm,

mit 3 Pfosten,
Handlauf aus nichtrostendem Stahl, rund, Handlaufdurchmesser 42,4 mm, Ausführung gemäß Zeichnung und Einzelbeschreibung,
Zeichnungs-Nr '359_DE020'

Einzelbeschreibungs-Nr 'Bügelgeländer als Aufsteck-Rundrohrprofil, Handlauf und Knieleiste RO 42,4x2.0, Stahl feuerverzinkt, aufgesteckt auf Einschiebling, RO 38.0x2,0, geschweißt auf U-Profil, gesichert mit Madenschraube, inkl. 90° Abknickung aoberes Ende ohne Pfosten, Handlauf und Knieleiste verbunden, Abwicklung Rundrohr ca. 8,30 m
OK Handlauf +  1,00 m über OK Treppenvorderkante
OK Knieleiste  + 0,50 m über. OK Treppenvorderkante
Einbauort: Stahltreppe U1.16.05 Kältezentrale'.
Menge: 1,000 St
Leistungsbereichkatalog: 031

**3.3.280 Geländer Knieleiste L 1530 mm 2Pfosten Stahl niro Durchm. 42,4mm**
STLB-Bau 2025-10 031
Geländer, mit Knieleiste für Treppe, Befestigung an der Unterseite, Befestigungsuntergrund Stahl,
Länge Geländer '1530' mm,

mit 2 Pfosten,
Handlauf aus nichtrostendem Stahl, rund, Handlaufdurchmesser 42,4 mm, Ausführung gemäß Zeichnung und Einzelbeschreibung,
Zeichnungs-Nr '359_DE020'

Einzelbeschreibungs-Nr 'Bügelgeländer als Aufsteck-Rundrohrprofil, Handlauf und Knieleiste RO 42,4x2.0, Stahl feuerverzinkt, aufgesteckt auf Einschiebling, RO 38.0x2,0, geschweißt auf U-Profil, gesichert mit Madenschraube, Abwicklung Rundrohr ca. 6,48 m
OK Handlauf +  1,00 m über OK Treppenvorderkante
OK Knieleiste ca. + 0,50 m über. OK Treppenvorderkante
Einbauort: Stahltreppe 7.16.02 Technikraum'.
Menge: 1,000 St
Leistungsbereichkatalog: 031

**3.3.290 Geländer Knieleiste L 1950 mm 5Pfosten Stahl niro Durchm. 42,4mm**
STLB-Bau 2025-10 031
Geländer, mit Knieleiste für Treppe, Befestigung an der Unterseite, Befestigungsuntergrund Stahl,
Länge Geländer '1950' mm,

mit 5 Pfosten,
Handlauf aus nichtrostendem Stahl, rund, Handlaufdurchmesser 42,4 mm, Ausführung gemäß Zeichnung und Einzelbeschreibung,
Zeichnungs-Nr '359_DE020'

Einzelbeschreibungs-Nr 'Bügelgeländer als Aufsteck-Rundrohrprofil, Handlauf und Knieleiste RO 42,4x2.0, Stahl feuerverzinkt, aufgesteckt auf Einschiebling, RO 38.0x2,0, geschweißt auf U-Profil, gesichert mit Madenschraube, inkl. 90° Abknickung, Abwicklung Rundrohr ca. 7,32 m
OK Handlauf +  1,00 m über OK Treppenvorderkante
OK Knieleiste  + 0,50 m über. OK Treppenvorderkante
Einbauort: Stahltreppe 7.16.02 Technikraum'.
Menge: 1,000 St
Leistungsbereichkatalog: 031

*Hinweis: Geländer in Technikzentrale 7.OG*
-

**3.3.300 Geländer Knieleiste Stahl niro Durchm. 42,4mm**
STLB-Bau 2025-10 031
Geländer, mit Knieleiste für Podest, Befestigung an der Unterseite, Befestigungsuntergrund Stahl,
Handlauf aus nichtrostendem Stahl, rund, Handlaufdurchmesser 42,4 mm, Ausführung gemäß Zeichnung und Einzelbeschreibung,
Zeichnungs-Nr '330_DE017'

Einzelbeschreibungs-Nr 'Bügelgeländer als Aufsteck-Rundrohrprofil, Handlauf und Knieleiste RO 42,4x2.0, Stahl feuerverzinkt, geschraubt mittels Kopfplatten 60x140x15 mm (geschweißt an UK Pfosten) auf beidseitige Stahlträger der Technikeinhausung, Pfostenabstand ca. 120 cm, Elementierung Geländer und Koppelung mittels Einschieblinge (nach stat. Erforderniss), durchlaufender Handlauf mit 90° Knicken, Abwicklung Rundrohr ca. 216 m
OK Handlauf + ca. 1,00 m über OK Gitterrost
OK Knieleiste ca. + 0,50 m über. OK Gitterrost
Einbauort: 7.16.01 Rückkühler'.
Menge: 216,000 m
Leistungsbereichkatalog: 031

#### 3.4 Umwehrungen

*Hinweis: Umwehrungen TH 1*
-

**3.4.10 Geländer Gurte H 1510 mm Stahl Pfostenabst. 100mm 2Gurte Stahl Handlauf**
Geländer, aus Gurten, für Treppe, im Innenbereich, Befestigung an der Unterseite und an bauseitigen Anschweißplatten in Treppenläufen und von AN zu bringenden Anschweißplatten an Geschossdecke (oberstes Geschoss), Befestigungsuntergrund Stahlbeton, Treppenlauf gerade, 2-läufig, mit einem Podest, Einzelteile bestehen aus unterschiedlichen Werkstoffen,
Höhe Geländer '1510,000' mm, Pfosten aus Stahl, S235JR DIN EN 10025-2, Werkstoff-Nr 1.0038, max. Pfostenabstand 100 mm, Pfosten aus Vollprofil, rechteckig, Pfostenquerschnitt Höhe 15 mm, Pfostenquerschnitt Breite 50 mm,
mit 2 Geländergurten, aus Stahl, S235JR DIN EN 10025-2, Werkstoff-Nr 1.0038, Gurt aus Vollprofil rechteckig, Geländergurtquerschnitt Höhe 15 mm, Geländergurtquerschnitt Breite 50 mm,

anzuschweißende Handläufe werden in gesonderter Position abgerechnet,
Ausführung gemäß Zeichnung und Einzelbeschreibung,
Zeichnungs-Nr '350_DE080 - 086; 350_DE001 - 009'

Einzelbeschreibungs-Nr 'Staketengeländer aus Flachstahl 50x15 mm, scharfkantig verschweißt (schleifen), S235JR, Regel-Staketenabstand 81,7 mm (Achse Staketen auf Linie Treppenantrittskante, je Treppenstufentiefe 3 Unterteilungen), Anschluss an Stb-Fertigteil-Treppenwange mit Zwischenstücken aus Flachstahl 70x30x15 mm zur Rückverankerung Staketengeländer, mit K-Schweißnaht an Anschweißplatte 100x128x15,S235JR, gedübelt auf Geschossdecke (6.OG), mit Elastomerlager zur Schallentkopplung, aus 5 mm Moosgummi o. glw.,, OK Obergurt + 1,10 m ü. OK FFB und Treppenantrittskanten, Anschluss an Boden UG mit Stahl-Unterlegplatte 30x30x10 mm, S235JR feuerverzinkt, befestigt Schraube & Dübel, OK Schraubenkopf bündig mit Untergurt (UK Untergurt dem Treppenlauf/Treppenpodesten folgend), Einbringtiefe in WU-Beton nach Vorgabe Tragwerksplaner, inkl. Elastomerlager zur Schallentkopplung, Umwehrung mit entsprechenden Knicken und Abwinkelungen im Übergangsbereichen von Treppenläufen zu Podesten und Geschossdecken, gemäß Ausführungsplanung,
Einbauort: UG - 6.OG Treppenhaus 1'.
Menge: 60,000 m

**3.4.20 Geländer Gurte Stahl H 2890 mm mit integrierter Tür, Pfostenabst. 100mm 2Gurte Stahl**
Geländer, an bauseitigen Anschweißplatten in Treppenläufen, aus Gurten, für Treppe, im Innenbereich, Befestigung an der Unterseite und an seitlich angrenzenden Bauteilen, Befestigungsuntergrund Stahlbeton, Treppenlauf gerade, 2-läufig, mit einem Podest, Einzelteile bestehen aus unterschiedlichen Werkstoffen, Pfosten aus Stahl, S235JR DIN EN 10025-2, Werkstoff-Nr 1.0038, max. Pfostenabstand 100 mm, Pfosten aus Vollprofil, rechteckig, Pfostenquerschnitt Höhe 15 mm, Pfostenquerschnitt Breite 50 mm,
mit 4 Geländergurten (übereinanderliegende Geländerumwehrungen sind raumhoch miteinander zuverbinden), entsprechende Knicke und Abwinkelungen an den Übergangsbereich vom Treppenlauf zum Podest bzw. zur Geschossdecke sind gemäß Ausführungsplanung zu berücksichtigen und auszuführen, aus Stahl, S235JR DIN EN 10025-2, Werkstoff-Nr 1.0038, nasslackbeschichtet, Gurt aus Vollprofil rechteckig, Geländergurtquerschnitt Höhe 15 mm, Geländergurtquerschnitt Breite 50 mm,
anzuschweißende Handläufe werden in gesonderter Position abgerechnet,
Zeichnungs-Nr '350_DE080 - 086; 350_DE001 - 009'

Einzelbeschreibungs-Nr 'Staketengeländer als geschosshohe  Zugangstrennung mit integrierter Gitterstabtür, aus Flachstahl 50x15 mm, scharfkantig verschweißt, S235JR, Regel-Staketenabstand 81,7 mm (Achse Staketen auf Linie Treppenantrittskante, je Treppenstufentiefe 3 Unterteilungen), Anschluss an Stb-Fertigteil-Treppenwange mit Zwischenstücken aus Flachstahl 70x30x15 mm zur Rückverankerung Staketengeländer, mit K-Schweißnaht an Anschweißplatte, OK "Zwischengurt" + 1,10 m ü. OK FFB, entlang eines Laufes (Zwischenpodest OG1/2 bis OG2) werden im gleichen Staketenrhytmus der Obergurt mit dem darunterliegendem Untergurt verbunden und bis an die Treppenhauswand über Podestbreite fortgeführt, geschraubt an Stb-Wand, Mittels Elastomerlager schallentkoppelt, Integration der Gittertür in der raumhohen  Gitterwand, Elastomerlager zur Schallentkopplung, (UK Untergurt dem Treppenlauf/Treppenpodest folgend),
Einbauort: 1.OG - 2.OG Treppenhaus 1'.
Menge: 5,250 m

*Hinweis: Umwehrungen TH 2*
-

**3.4.30 Geländer Gurte H 1510 mm Stahl Pfostenabst. 100 mm 2Gurte**
Geländer Gurte H 1510 mm Stahl Pfostenabst. 100 mm 2Gurte
Ausführung gemäß Position 3.4.10 jedoch mit Sondergeometrie im Treppenauge von UG - EG sowie zwischen Podest EG - OG1mit Anarbeitung an Stb-Wand
Zeichnungs-Nr.: 350_DE010 - 014, 350_DE080 - 086
Einbauort: UG - 6.OG Treppenhaus 2
Menge: 54,500 m

*Hinweis: Umwehrungen TH 3*
-

**3.4.40 Geländer, mit Ober- und Untergurt, vertikalen Tragstäben Verblendung, aus Stegplatte**
Geländer, mit Ober- und Untergurt, vertikalen Tragstäben und horizontalen bzw. dem Geländerverlauf folgenden Koppelstäben, Verblendung, aus Stegplatte, für Treppe, im Innenbereich, Befestigung an der Unterseite und an seitlich angrenzenden Bauteilen, Befestigungsuntergrund Stahlbeton, Treppenlauf gerade, 2-läufig, mit einem Podest, die Unterkonstruktion aus Tragstäben und Gurten, lackiert in Farbton wie Eloxal C32, mit Einzelteile bestehen aus unterschiedlichen Werkstoffen, Tragstäbe aus QRO 40x3.0 mm und RRO 60x40x3.0 mm Stahl, S235JR DIN EN 10025-2, Werkstoff-Nr 1.0038, Regel-Pfostenabstand 290 mm, (Abweichung in Ecken und Treppenpodesten gemäß Ausführungsplanung), verschweißt mit Ober- und Untergurt, Gurte aus Hohlprofil, scharfkantig, aus Aluminium, rechteckig, Geländergurtquerschnitt Höhe 22,5 mm, Geländergurtquerschnitt Breite 100 mm, Dicke '2' mm, beidseitig der Tragstäbe Verblendung, außenkantenbündig mit Ober- und Untergurt, mittels Stegplatte Typ M20/20/20, Aluminium t = 1,5 mm, gelocht RD 5,0 - 12,0, eloxiert E6/C32, von außen geschraubt (in "Stegblech-Tal") auf Rechteckrohr-Koppelträger, Stegblechbreite 680 mm, Stoß zw. Elemente,
Verschraubung Tragstäbe mit punktuellen Konsolen an Treppenlauf-Fertigteilen bzw. Treppenpodesten/Geschossdecken
OK Umwehrung + 1,20 m über OK der Geschossdecke bzw. Treppenpodest
UK parallel zu OK in Abstand 2,26 m
anzuschweißende Handläufe in gesonderter Position aufgeführt, Ausführung gemäß Zeichnung und Einzelbeschreibung,
Zeichnungs-Nr '350_DE088 - 090; 350_DE020 - 025'

Einzelbeschreibungs-Nr 'Treppenumwehrung, Anschluss an Stb-Fertigteil-Treppenwange bzw. Ortbeton Podesten/Geschossdecken mit Stahlkonsolen, an Treppenläufe und Geschossdecke seitlich (mit 2 Platten aus Flachstahl 15 mm, T-förmig verschweißt ca. 150 x 129,5 mm, an Treppenpodest an Unterseite (mit 2 Platten aus Flachstahl 15 mm, T-förmig verschweißt ca. 270 x 100 mm,  gemäß Ausführungsplanung), S235JR lackiert schwarz RAL 9005, Dimension und Anzahl Dübel nach stat. Erfordernis, mit Aluminium-Winkel, 2-fach gekantet, OK bündig mit Treppen-Fertigteil der Steigung folgend, lackiert schwarz RAL 9005,
Hinweis: Vorfertigung im Werk komplett ohne äußere (Treppenauge zugewandte) Verblendung, Montage nach Montage Umwehrung. Innere Verblendung (Richtung Treppenlauf/treppenpodest) mit Aussparungen für Durchstoß Konsolen und Handlauf-Wandhalter sind vorzusehen. Plattenstöße der Stegplatten mit Überlappungen der hinteren Stegplatte, als möglicher Toleranzausgleich an Plattenstößen, das Lochbild der benachbarten Platten ist bei der Montage aufeinander abzustimmen (durchlaufende Ansicht Toleranz < 1 mm), Ausführung in den Ecken mit Sonderlochblech-Winkel als Überlagerung, Lochbild deckungsgleich montieren, Montage Stegblech in Stegtal durch vorhandene Lochung mit Senkkopfschrauben in Abstand 15 - 20 cm an Rechteckrohrprofil und an Ober- und Untergurte mit Stahlwinkel (Eloxal C32)
Zeichnungs-Nr.: 350_DE088-090, 350_DE020-025
Einbauort: EG - 6.OG Treppenhaus 3'.
Menge: 73,500 m

**3.4.50 Geländer mit Anschluss an Bodenplatte, mit Ober- und Untergurt, vertikalen Tragstäben Verblendung, aus Stegplatte**
Geländer, mit Ober- und Untergurt, vertikalen Tragstäben und horizontalen bzw. dem Geländerverlauf folgenden Koppelstäben, Verblendung, aus Stegplatte, für Treppe, im Innenbereich, Befestigung an der Unterseite und an seitlich angrenzenden Bauteilen, Befestigungsuntergrund Stahlbeton, Treppenlauf gerade, 2-läufig, mit einem Podest, die Unterkonstruktion aus Tragstäben und Gurten, lackiert in Farbton wie Eloxal C32, mit Einzelteile bestehen aus unterschiedlichen Werkstoffen, Tragstäbe aus QRO 40x3.0 mm und RRO 60 x40 x 3 mm Stahl, S235JR DIN EN 10025-2, Werkstoff-Nr 1.0038, Regel-Pfostenabstand 290 mm (Abweichungen in Ecken und bei Treppenpodesten), verschweißt mit Ober- und Untergurt, Gurte aus Hohlprofil, scharfkantig, aus Aluminium, rechteckig, Geländergurtquerschnitt Höhe 22,5 mm, Geländergurtquerschnitt Breite 100 mm, Dicke '2' mm, beidseitig der Tragstäbe Verblendung, außenkantenbündig mit Ober- und Untergurt, mittels Stegplatte Typ M20/20/20, Aluminium t = 1,5 mm, gelocht RD 50 - 12,0, eloxiert E6/C32, von außen geschraubt (in "Stegblech-Tal") auf  Rechteckrohr-Ausfachung zw. Tragstäbe, Fußpunkte bestehend aus 2 Winkeln 90x20x3 mm, Stahl S235JR, lackiert in Farbton wie Eloxal C32, geschraubt auf punktuelle Stütz-Quadratrohr-Profilen QRO 40x3 mm, Stahl S235JR, feuerverzinkt, geschweißt auf Fußplatte 200x200x5 mm, schallentkoppelt mittels Elastomerlager, verschraubt in WU-Betonbodenplatte (optional mit Streifen aus Flachstahl 3 mm zur Kippsicherung), Dübel-Art, Anzahl und Einbringtiefe nach statischer Erfordernis
Umwehrung in Trapez-Form
Höhe Umwehrung 1,00 - 3,74 m
anzuschweißende Handläufe in gesonderter Position aufgeführt, Ausführung gemäß Zeichnung und Einzelbeschreibung,
Zeichnungs-Nr '350_DE088 - 090; 350_DE020 - 025'

Einzelbeschreibungs-Nr 'Treppenumwehrung, Anschluss seitlich an Stb-Fertigteil-Treppenläufen und Geschossdecken (mit 2 Platten aus Flachstahl 15 mm, T-förmig verschweißt, ca. 150 x 129,5 mm, gemäß Ausführungsplanung), S235JR lackiert schwarz RAL 9005, Dimension und Anzahl Dübel nach stat. Erfordernis, mit-Winkel, 2-fach gekantet, OK bündig mit Treppen-Fertigteil der Steigung folgend, lackiert schwarz RAL 9005,
Hinweis: Vorfertigung im Werk komplett ohne äußere (Treppenauge zugewandte) Verblendung, Montage nach montage Umwehrung. Innere Verblendung (Richtung Treppenlauf/treppenpodest) mit Aussparungen für Durchstoß Konsolen und Handlauf-Wandhalter sind vorzusehen. Plattenstöße der Stegplatten mit Überlappungen der hinteren Stegplatte, als möglicher Toleranzausgleich an Plattenstößen, das Lochbild der benachbarten Platten ist bei der Montage aufeinander abzustimmen (durchlaufende Ansicht Toleranz < 1 mm), Ausführung in den Ecken mit Sonderlochblech-Winkel als Überlagerung, Lochbild deckungsgleich montieren, Montage Stegblech in Stegtal durch vorhandene Lochung mit Senkkopfschrauben in Abstand 15 - 20 cm an Rechteckrohrprofil und an Ober- und Untergurte mit Stahlwinkel (Eloxal C32), vertikale Stegblechstöße höhenversetzt zu benachbarten Platten montieren
Zeichnungen-Nr.: 350_DE088-090, 350_DE020-025
Einbauort: EG Treppenhaus 3'.
Menge: 5,500 m

**3.4.60 Geländer mit Anschluss an Bodenplatte, mit Ober- und Untergurt, vertikalen Tragstäben Verblendung, aus Stegplatte**
Geländer, mit Ober- und Untergurt, vertikalen Tragstäben und horizontalen bzw. dem Geländerverlauf folgenden Koppelstäben, Verblendung, aus Stegplatte, für Treppe, im Innenbereich, Befestigung an der Unterseite und an seitlich angrenzenden Bauteilen, Befestigungsuntergrund Stahlbeton, Treppenlauf gerade, 2-läufig, mit einem Podest, die Unterkonstruktion aus Tragstäben und Gurten, lackiert in Farbton wie Eloxal C32, mit Einzelteile bestehen aus unterschiedlichen Werkstoffen, Tragstäbe aus QRO 40x3.0 mm und RRO 60 x40 x 3 mm Stahl, S235JR DIN EN 10025-2, Werkstoff-Nr 1.0038, Regel-Pfostenabstand 290 mm (Abweichungen in Ecken und bei Treppenpodesten), verschweißt mit Ober- und Untergurt, Gurte aus Hohlprofil, scharfkantig, aus Aluminium, rechteckig, Geländergurtquerschnitt Höhe 22,5 mm, Geländergurtquerschnitt Breite 100 mm, Dicke '2' mm, beidseitig der Tragstäbe Verblendung, außenkantenbündig mit Ober- und Untergurt, mittels Stegplatte Typ M20/20/20, Aluminium t = 1,5 mm, gelocht RD 50 - 12,0, eloxiert E6/C32, von außen geschraubt (in "Stegblech-Tal") auf  Rechteckrohr-Ausfachung zw. Tragstäbe, Fußpunkt bestehend aus 2 Winkeln 90x20x3 mm, Stahl S235JR, lackiert in Farbton wie Eloxal C32, geschraubt auf punktuelle Stütz-Quadratrohr-Profilen QRO 40x3 mm, Stahl S235JR, feuerverzinkt, geschweißt auf Fußplatte 200x200x5 mm, schallentkoppelt mittels Elastomerlager, verschraubt in WU-Betonbodenplatte, Dübel-Art, Anzahl und Einbringtiefe nach statischer Erfordernis,
mit zusätzlicher, unterseitig montierter Stahlkonsole zur Rückverankerung der Umwehrung an Unterkante Ortbeton-Treppenpodest/Geschossdecke, S235JR, lackiert schwarz RAL 9005, geschweißt aus Flachstahl 15 mm, mittels Elastomerlager schallentkoppelt, Dimension und Anzahl Dübel nach statischer Erfordernis.
OK Umwehrung + 1,20 m über OK FFB Zwischenpodest,
Höhe Umwehrung bis 3,74 m, mit Ausklinkung im Bereich Treppenlauf 2, inkl. integrierter Revisionstür, unter Bereich Treppenpodest öffnend, Unterkonstruktion Tür aus Rechteckrohr-Rahmen RRO 60x40x3 mm, Stahl S235JR, verschweißt, bekleidet mit Stegplatte anlaog Umwehrung,
anzuschweißender Handlauf in gesonderter Position aufgeführt, Ausführung gemäß Zeichnung und Einzelbeschreibung,
Zeichnungs-Nr '350_DE088 - 090; 350_DE020 - 025'

Einzelbeschreibungs-Nr 'Treppenumwehrung, Anschluss an Stb-Fertigteil-Treppenlauf und Geschossdecke seitlich, an Treppenpodest an Unterseite (mit 2 Platten aus Flachstahl 15 mm, T-förmig verschweißt ca. 270 x 100 mm,  gemäß Ausführungsplanung), , S235JR lackiert schwarz RAL 9005, Dimension und Anzahl Dübel nach stat. Erfordernis, mit Aluminium-Winkel, 2-fach gekantet, lackiert schwarz RAL 9005,
Hinweis: Vorfertigung im Werk komplett ohne äußere (Treppenauge zugewandte) Verblendung. Innere Verblendung (Richtung Treppenlauf/treppenpodest) mit Aussparungen für Durchstoß Konsolen und Handlauf-Wandhalter sind vorzusehen.
Einbauort: EG Treppenhaus 3'.
Menge: 4,000 m

*Hinweis: Umwehrungen TH 4*
-

**3.4.70 Geländer Gurte H 1510 mm Stahl Pfostenabst. 100 mm 2Gurte**
Geländer Gurte H 1510 mm Stahl Pfostenabst. 100 mm 2Gurte
Ausführung gemäß Position 3.4.10 jedoch unterer Anschluss nicht in WU-Bodenplatte sondern in schwimmenden Estrich mit Kautschukbelag, ohne Anschweißplatten im 7.OG
Zeichnungs-Nr.: 350_DE030 - 035, 350_DE080 - 086
Einbauort: EG - 7.OG Treppenhaus 4
Menge: 69,500 m

*Hinweis: Umwehrungen TH 5*
-

**3.4.80 Geländer Gurte H 1510 mm Stahl Pfostenabst. 100 mm 2Gurte**
Geländer Gurte H 1510 mm Stahl Pfostenabst. 100 mm 2Gurte
Ausführung gemäß Position 3.4.10 jedoch unterer Anschluss nicht in WU-Bodenoplatte sondern auf Stahlbetonwand- bzw. Decke in Treppenauge beginnend ab Zwischenpodest EG - 1.OG, dem Treppenlauf folgend, mit schräger Anarbeitung an Stahlbeton-Geometrie
Zeichnungs-Nr.: 350_DE040 - 044, 350_DE080 - 086
Einbauort: EG - 6.OG Treppenhaus 5
Menge: 55,000 m

*Hinweis: Umwehrungen TH 6*
-

**3.4.90 Geländer Gurte H 1510 mm Stahl Pfostenabst. 100 mm 2Gurte**
Geländer Gurte H 1510 mm Stahl Pfostenabst. 100 mm 2Gurte
Ausführung gemäß Position 3.4.10 jedoch unterer Anschluss nicht in WU-Bodenplatte sondern auf Fertigteil-Lauf geschraubt, mit Anarbeitung an Treppenfertigteil bzw. an Geschossdecke 1.OG, Untergurt nicht auf Höhe der UK-Treppenlauf
Zeichnungs-Nr.: 350_DE050, 350_DE080 - 085
Einbauort: EG - 1.OG Treppenhaus 6
Menge: 4,200 m

*Hinweis: Umwehrungen TH 7*
-

**3.4.100 Geländer Gurte H 1510 mm Stahl Pfostenabst. 100 mm 2Gurte**
Geländer Gurte H 1510 mm Stahl Pfostenabst. 100 mm 2Gurte
Ausführung gemäß Position 3.4.10 jedoch als Umwehrung über 3 Etagen, mit einer durchlaufenden Umwehrung im Treppenauge in Zick-Zack-Form mit durchlaufenden Staketen, unterer Anschluss nicht in WU-Bodenplatte sondern in schwimmenden Estrich mit Kautschukbelag
Zeichnungs-Nr: 350_DE060, 350_DE080 - 085
Einbauort: UG - 1.OG Treppenhaus 7
Menge: 20,000 m

#### 3.5 Handläufe

*Hinweis: Handläufe an Rampen*
-

**3.5.10 Handlauf Durchm. 42,4mm**
STLB-Bau 2025-10 031
Handlauf, für Rampe, im Innenbereich, geschliffen, rund, Handlaufdurchmesser 42,4 mm, mit Konsolen befestigen, seitlich an Geländer, Ausführung gemäß Zeichnung und Einzelbeschreibung,
Zeichnungs-Nr '345_DE001'

Einzelbeschreibungs-Nr 'Edelstahl-Handlauf aus Rundrohrprofil Stärke 2,0 mm, Güte 1.4301, geschweißt auf unterseitigen Wandhaltern aus Edelstahl 12 mm mittlerer Biegeradius wandhalter 8 mm, in Trockenbauwand mittels Kopfplatte verschraubt, abgedeckt durch Rosette, in Rohbauwand geschraubt mittels Klebeanker, Handlauf mittlerer Biegeradius 64 mm (zwischen 2 Biegungen min. 145 mm), Endstücke Richtung Wand gebogen und auf Konsole als zusätzl. Wandhalterung gesteckt, Konsole aus Edelstahl Rundrohr 38 x 2,0 mm inkl. Kopfplatte 2 mm, schräg angeschnitten
Höhe OK-Handlauf 1: 65 cm über FFB
Höhe OK-Handlauf 2: 90 cm über FFB
Einbauort: EG'.
Menge: 80,000 m
Leistungsbereichkatalog: 031

*Hinweis: Handläufe als Wand-Montage*
-

*Hinweis: Handläufe in TH 1*
-

**3.5.20 Handlauf Durchm. 42,4mm**
STLB-Bau 2025-10 031
Handlauf, für Treppe, im Innenbereich, gerader Lauf, gegenläufig (U-Treppe), 2-läufig, mit einem Podest, geschliffen, rund, Handlaufdurchmesser 42,4 mm, seitlich an der Wand, Ausführung gemäß Zeichnung und Einzelbeschreibung,
Zeichnungs-Nr '350_DE080 - 086, 350_DE001 - 009'

Einzelbeschreibungs-Nr 'Edelstahl-Handlauf aus Rundrohrprofil Stärke 2,0 mm, Güte 1.4301, geschweißt auf unterseitigen Wandhaltern aus Edelstahl 10 mm mittlerer Biegeradius Wandhalter 7,5 mm, in Rohbauwand geschraubt mittels Klebeanker, Handlauf mittlerer Biegeradius 34 mm (zwischen 2 Biegungen min. 145 mm), Endstücke Richtung Wand gebogen und auf Konsole als zusätzl. Wandhalterung gesteckt, Konsole aus Edelstahl Rundrohr 38 x 2,0 mm inkl. Kopfplatte 2 mm, schräg angeschnitten, inkl. Schweißstellen vor Ort nachschleifen
Höhe OK-Handlauf 1: 90 cm über FFB bzw. Treppenantrittskante
Höhe OK-Handlauf2: 65 cm über FFB bzw. Treppenantrittskante
Einbauort: UG - 6.OG, TH 1'.
Menge: 200,000 m
Leistungsbereichkatalog: 031

*Hinweis: Handläufe in TH 2*
-

**3.5.30 Handlauf Durchm. 42,4mm**
STLB-Bau 2025-10 031
Handlauf, für Treppe, im Innenbereich, gerader Lauf, gegenläufig (U-Treppe), 2-läufig, mit einem Podest, geschliffen, rund, Handlaufdurchmesser 42,4 mm, seitlich an der Wand, Ausführung gemäß Zeichnung und Einzelbeschreibung,
Zeichnungs-Nr '350_DE080 - 086, 350_DE010 - 014'

Einzelbeschreibungs-Nr 'Edelstahl-Handlauf aus Rundrohrprofil Stärke 2,0 mm, Güte 1.4301, geschweißt auf unterseitigen Wandhaltern aus Edelstahl 10 mm mittlerer Biegeradius Wandhalter 7,5 mm, in Rohbauwand geschraubt mittels Klebeanker, Handlauf mittlerer Biegeradius 34 mm (zwischen 2 Biegungen min. 145 mm), Endstücke Richtung Wand gebogen und auf Konsole als zusätzl. Wandhalterung gesteckt, Konsole aus Edelstahl Rundrohr 38 x 2,0 mm inkl. Kopfplatte 2 mm, schräg angeschnitten, inkl. Schweißstellen vor Ort nachschleifen.
Höhe OK-Handlauf 1: 90 cm über FFB bzw. Treppenantrittskante
Höhe OK-Handlauf2: 65 cm über FFB bzw. Treppenantrittskante
Einbauort: UG - 6.OG, TH 2'.
Menge: 234,000 m
Leistungsbereichkatalog: 031

*Hinweis: Handläufe in TH 3*
-

**3.5.40 Handlauf Durchm. 42,4mm**
STLB-Bau 2025-10 031
Handlauf, für Treppe, im Innenbereich, gerader Lauf, gegenläufig (U-Treppe), 2-läufig, mit einem Podest, geschliffen, rund, Handlaufdurchmesser 42,4 mm, seitlich an der Wand, Ausführung gemäß Zeichnung und Einzelbeschreibung,
Zeichnungs-Nr '350_DE088 - 090, 350_DE020 - 025'

Einzelbeschreibungs-Nr 'Edelstahl-Handlauf aus Rundrohrprofil, Stärke 2,0 mm, Güte 1.4301, geschweißt auf unterseitigen Wandhaltern aus Edelstahl 10 mm mittlerer Biegeradius Wandhalter 7,5 mm, in Trockenbau-Vorsatzschale mittels Kopfplatte verschraubt, abgedeckt durch Rosette, in Rohbauwand geschraubt mittels Klebeanker, Handlauf mittlerer Biegeradius 34 mm (zwischen 2 Biegungen min. 145 mm), Endstücke Richtung Wand gebogen und auf Konsole als zusätzl. Wandhalterung gesteckt, Konsole aus Edelstahl Rundrohr 38 x 2,0 mm inkl. eingeschweißter Kopfplatte 2 mm für innere Schraubung auf Wand, schräg angeschnitten, inkl. Schweißstellen vor Ort nachschleifen
Höhe OK-Handlauf 1: 90 cm über FFB bzw. Treppenantrittskante
Höhe OK-Handlauf2: 65 cm über FFB bzw. Treppenantrittskante
Einbauort: EG - 6.OG, TH 3'.
Menge: 195,000 m
Leistungsbereichkatalog: 031

*Hinweis: Handläufe in TH 4*
-

**3.5.50 Handlauf Durchm. 42,4mm**
STLB-Bau 2025-10 031
Handlauf, für Treppe, im Innenbereich, gerader Lauf, gegenläufig (U-Treppe), 2-läufig, mit einem Podest, geschliffen, rund, Handlaufdurchmesser 42,4 mm, seitlich an der Wand, Ausführung gemäß Zeichnung und Einzelbeschreibung,
Zeichnungs-Nr '350_DE080 - 086, 350_DE030 - 035'

Einzelbeschreibungs-Nr 'Edelstahl-Handlauf aus Rundrohrprofil Stärke 2,0 mm, Güte 1.4301, geschweißt auf unterseitigen Wandhaltern aus Edelstahl 10 mm mittlerer Biegeradius Wandhalter 7,5 mm, in Rohbauwand geschraubt mittels Klebeanker, Handlauf mittlerer Biegeradius 34 mm (zwischen 2 Biegungen min. 145 mm), Endstücke Richtung Wand gebogen und auf Konsole als zusätzl. Wandhalterung gesteckt, Konsole aus Edelstahl Rundrohr 38 x 2,0 mm inkl. Kopfplatte 2 mm. schräger Anschnitt, inkl. Schweißstellen vor Ort nachschleifen,
Höhe OK-Handlauf 1: 90 cm über FFB bzw. Treppenantrittskante
Höhe OK-Handlauf2: 65 cm über FFB bzw. Treppenantrittskante
Einbauort: EG - 7.OG, TH 4'.
Menge: 205,000 m
Leistungsbereichkatalog: 031

*Hinweis: Handläufe in TH 5*
-

**3.5.60 Handlauf Durchm. 42,4mm**
STLB-Bau 2025-10 031
Handlauf, für Treppe, im Innenbereich, gerader Lauf, gegenläufig (U-Treppe), 2-läufig, mit einem Podest, geschliffen, rund, Handlaufdurchmesser 42,4 mm, seitlich an der Wand, Ausführung gemäß Zeichnung und Einzelbeschreibung,
Zeichnungs-Nr '350_DE080 - 086, 350_DE040 - 044'

Einzelbeschreibungs-Nr 'Edelstahl-Handlauf aus Rundrohrprofil Stärke 2,0 mm, Güte 1.4301, geschweißt auf unterseitigen Wandhaltern aus Edelstahl 10 mm mittlerer Biegeradius Wandhalter 7,5 mm, in Rohbauwand geschraubt mittels Klebeanker, Handlauf mittlerer Biegeradius 34 mm (zwischen 2 Biegungen min. 145 mm), Endstücke Richtung Wand gebogen und auf Konsole als zusätzl. Wandhalterung gesteckt, Konsole aus Edelstahl Rundrohr 38 x 2,0 mm inkl. Kopfplatte 2 mm. schräg angeschnitten, inkl. Schweißstellen nachschleifen,
Höhe OK-Handlauf 1: 90 cm über FFB bzw. Treppenantrittskante
Höhe OK-Handlauf2: 65 cm über FFB bzw. Treppenantrittskante
Einbauort: EG - 6.OG, TH 5'.
Menge: 194,000 m
Leistungsbereichkatalog: 031

*Hinweis: Handläufe in TH 6*
-

**3.5.70 Handlauf Durchm. 42,4mm**
STLB-Bau 2025-10 031
Handlauf, für Treppe, im Innenbereich, gerader Lauf, gegenläufig (U-Treppe), 2-läufig, mit einem Podest, geschliffen, rund, Handlaufdurchmesser 42,4 mm, seitlich an der Wand, Ausführung gemäß Zeichnung und Einzelbeschreibung,
Zeichnungs-Nr '350_DE080 - 085, 350_DE050'

Einzelbeschreibungs-Nr 'Edelstahl-Handlauf aus Rundrohrprofil Stärke 2,0 mm, Güte 1.4301, geschweißt auf unterseitigen Wandhaltern aus Edelstahl 10 mm mittlerer Biegeradius Wandhalter 7,5 mm, in Rohbauwand geschraubt mittels Klebeanker, Handlauf mittlerer Biegeradius 34 mm (zwischen 2 Biegungen min. 145 mm), Endstücke Richtung Wand gebogen und auf Konsole als zusätzl. Wandhalterung gesteckt, Konsole aus Edelstahl Rundrohr 38 x 2,0 mm inkl. Kopfplatte 2 mm, schräger Anschnitt, inkl. Schweißstellen vor Ort nachschleifen,.
Höhe OK-Handlauf 1: 90 cm über FFB bzw. Treppenantrittskante
Höhe OK-Handlauf2: 65 cm über FFB bzw. Treppenantrittskante
Einbauort: EG - 1.OG, TH 6'.
Menge: 43,000 m
Leistungsbereichkatalog: 031

*Hinweis: Handläufe in TH 7*
-

**3.5.80 Handlauf Durchm. 42,4mm**
STLB-Bau 2025-10 031
Handlauf, für Treppe, im Innenbereich, gerader Lauf, gegenläufig (U-Treppe), 2-läufig, mit einem Podest, geschliffen, rund, Handlaufdurchmesser 42,4 mm, seitlich an der Wand, Ausführung gemäß Zeichnung und Einzelbeschreibung,
Zeichnungs-Nr '350_DE080 - 085, 350_DE060'

Einzelbeschreibungs-Nr 'Edelstahl-Handlauf aus Rundrohrprofil Stärke 2,0 mm, Güte 1.4301, geschweißt auf unterseitigen Wandhaltern aus Edelstahl 10 mm mittlerer Biegeradius Wandhalter 7,5 mm, in Rohbauwand geschraubt mittels Klebeanker, Handlauf mittlerer Biegeradius 34 mm (zwischen 2 Biegungen min. 145 mm), Endstücke Richtung Wand gebogen und auf Konsole als zusätzl. Wandhalterung gesteckt, Konsole aus Edelstahl Rundrohr 38 x 2,0 mm inkl. Kopfplatte 2 mm. schräger Anschnitt, inkl. Schweißstellen vor Ort nachschleifen,
Höhe OK-Handlauf 1: 90 cm über FFB bzw. Treppenantrittskante
Höhe OK-Handlauf2: 65 cm über FFB bzw. Treppenantrittskante
Einbauort: UG - 1.OG, TH 7'.
Menge: 60,000 m
Leistungsbereichkatalog: 031

*Hinweis: Handläufe Dolmetscherkabinen EG & Technik UG & OWS 2.OG*
-

**3.5.90 Handlauf Durchm. 42,4mm**
STLB-Bau 2025-10 031
Handlauf, für Treppe, im Innenbereich, gerader Lauf, einläufig, geschliffen, rund, Handlaufdurchmesser 42,4 mm, seitlich an der Wand, Ausführung gemäß Zeichnung und Einzelbeschreibung,
Zeichnungs-Nr '350_DE071'

Einzelbeschreibungs-Nr 'Rundrohrprofil aus Edelstahl, Stärke 2,0 mm, Güte 1.4301, geschweißt auf unterseitigen Wandhaltern aus Edelstahl 10 mm mittlerer Biegeradius Wandhalter 7,5 mm, in Stahlbetonwand geschraubt mittels Klebeanker, in Trockenbauwand mittels Kopfplatte verschraubt, abgedeckt durch Rosette, auf Konsole als zusätzl. Wandhalterung gesteckt, Konsole aus Edelstahl Rundrohr 38 x 2,0 mm inkl. Kopfplatte 2 mm. schräger Anschnitt,
Höhe OK-Handlauf 1: 90 cm über FFB bzw. Treppenantittskante
Höhe OK-Handlauf2: 65 cm über FFB bzw. Treppenantrittskante
Einbauort: EG Treppen Dolmetscherkabinen'.
Menge: 16,000 m
Leistungsbereichkatalog: 031

**3.5.100 Handlauf Durchm. 42,4 mm**
Handlauf Durchm. 42,4 mm
Ausführung gemäß Position 3.5.90 jedoch ohne Anschlüsse an GK-Wand
Einbauort: Treppe UG Technik
Menge: 7,000 m

**3.5.110 Handlauf Durchm. 42,4 mm**
Handlauf Durchm. 42,4 mm
Ausführung gemäß Position 3.5.90 jedoch Handlauf nur einseitig befestigt
an Traversen in Trockenbauwand (bauseitig)
Zeichnungs-Nr.: 350_DE070
Einbauort: Treppe 2.OG OWS
Menge: 5,000 m

*Hinweis: Handläufe geschweißt an Umwehrung*
-

*Hinweis: Handläufe TH1*
-

**3.5.120 Handlauf Durchm. 42,4mm**
STLB-Bau 2025-10 031
Handlauf, für Treppe, im Innenbereich, gerader Lauf, gegenläufig (U-Treppe), 2-läufig, mit einem Podest, geschliffen, rund, Handlaufdurchmesser 42,4 mm, seitlich an Geländer, Ausführung gemäß Zeichnung und Einzelbeschreibung,
Zeichnungs-Nr '350_DE080 - 086, 350_DE001 - 009'

Einzelbeschreibungs-Nr 'Edelstahl-Handlauf aus Rundrohrprofil Stärke 2,0 mm, Güte 1.4301, geschweißt auf unterseitigen Wandhaltern aus Edelstahl 10 mm mittlerer Biegeradius Wandhalter 7,5 mm, geschweißt an Staketengeländer (lotrecht/parallel), Handlauf mittlerer Biegeradius ca. 34 mm (zwischen 2 Biegungen min. 145 mm), inkl. Schweißstellen vor Ort nachschleifen,
Höhe OK-Handlauf 1: 90 cm über FFB bzw. Treppenantrittskante
Höhe OK-Handlauf2: 65 cm über FFB bzw. Treppenantrittskante
Einbauort: UG - 6.OG, TH 1'.
Menge: 131,000 m
Leistungsbereichkatalog: 031

*Hinweis: Handläufe TH 2*
-

**3.5.130 Handlauf Durchm. 42,4mm**
STLB-Bau 2025-10 031
Handlauf, für Treppe, im Innenbereich, gerader Lauf, gegenläufig (U-Treppe), 2-läufig, mit einem Podest, geschliffen, rund, Handlaufdurchmesser 42,4 mm, seitlich an Geländer, Ausführung gemäß Zeichnung und Einzelbeschreibung,
Zeichnungs-Nr '350_DE080 - 086, 350_DE010 - 014'

Einzelbeschreibungs-Nr 'Edelstahl-Handlauf aus Rundrohrprofil Stärke 2,0 mm, Güte 1.4301, geschweißt auf unterseitigen Wandhaltern aus Edelstahl 10 mm mittlerer Biegeradius Wandhalter 7,5 mm, geschweißt an Staketengeländer (lotrecht/paralell), Handlauf mittlerer Biegeradius ca. 34 mm (zwischen 2 Biegungen min. 145 mm), inkl. Schweißstellen vor Ort nachschleifen,
Höhe OK-Handlauf 1: 90 cm über FFB bzw. Treppenantrittskante
Höhe OK-Handlauf2: 65 cm über FFB bzw. Treppenantrittskante
Einbauort: UG 6.OG, TH 2'.
Menge: 101,000 m
Leistungsbereichkatalog: 031

*Hinweis: Hanläufe TH 3*
-

**3.5.140 Handlauf Durchm. 42,4mm**
STLB-Bau 2025-10 031
Handlauf, für Treppe, im Innenbereich, gerader Lauf, gegenläufig (U-Treppe), 2-läufig, mit einem Podest, geschliffen, rund, Handlaufdurchmesser 42,4 mm, seitlich an Geländer, Ausführung gemäß Zeichnung und Einzelbeschreibung,
Zeichnungs-Nr '350_DE088 - 090, 350_DE020 - 025'

Einzelbeschreibungs-Nr 'Edelstahl-Handlauf aus Rundrohrprofil Stärke 2,0 mm, Güte 1.4301, geschweißt auf unterseitigen Wandhaltern aus Edelstahl 10 mm mittlerer Biegeradius Wandhalter 7,5 mm, geschweißt an Treppenumwehrungs-Unterkonstruktion, durch Aussparung in Stegblech-Bekleidung (lotrecht/parallel zu Stegblech Profilierung montiert), Handlauf mittlerer Biegeradius ca. 34 mm (zwischen 2 Biegungen min. 145 mm), inkl. Schweißstellen vor Ort nachschleifen
Höhe OK-Handlauf 1: 90 cm über FFB bzw. Treppenantrittskante
Höhe OK-Handlauf2: 65 cm über FFB bzw. Treppenantrittskante
Einbauort: UG - 6.OG, TH 3'.
Menge: 167,000 m
Leistungsbereichkatalog: 031

*Hinweis: Handläufe TH 4*
-

**3.5.150 Handlauf Durchm. 42,4mm**
STLB-Bau 2025-10 031
Handlauf, für Treppe, im Innenbereich, gerader Lauf, gegenläufig (U-Treppe), 2-läufig, mit einem Podest, geschliffen, rund, Handlaufdurchmesser 42,4 mm, seitlich an Geländer, Ausführung gemäß Zeichnung und Einzelbeschreibung,
Zeichnungs-Nr '350_DE080 - 086, 350_DE030 - 035'

Einzelbeschreibungs-Nr 'Edelstahl-Handlauf aus Rundrohrprofil Stärke 2,0 mm, Güte 1.4301, geschweißt auf unterseitigen Wandhaltern aus Edelstahl 10 mm mittlerer Biegeradius Wandhalter 7,5 mm, geschweißt an Staketengeländer (lotrecht/paralell), Handlauf mittlerer Biegeradius ca. 34 mm (zwischen 2 Biegungen min. 145 mm), inkl. Schweißstellen vor Ort nachschleifen
Höhe OK-Handlauf 1: 90 cm über FFB bzw. Treppenantrittskante
Höhe OK-Handlauf2: 65 cm über FFB bzw. Treppenantrittskante
Einbauort: EG - 7.OG, TH 4'.
Menge: 140,000 m
Leistungsbereichkatalog: 031

*Hinweis: Handläufe TH 5*
-

**3.5.160 Handlauf Durchm. 42,4mm**
STLB-Bau 2025-10 031
Handlauf, für Treppe, im Innenbereich, gerader Lauf, gegenläufig (U-Treppe), 2-läufig, mit einem Podest, geschliffen, rund, Handlaufdurchmesser 42,4 mm, seitlich an Geländer, Ausführung gemäß Zeichnung und Einzelbeschreibung,
Zeichnungs-Nr '350_DE080 - 086, 350_DE040 - 044'

Einzelbeschreibungs-Nr 'Edelstahl-Handlauf aus Rundrohrprofil Stärke 2,0 mm, Güte 1.4301, geschweißt auf unterseitigen Wandhaltern aus Edelstahl 10 mm mittlerer Biegeradius Wandhalter 7,5 mm, geschweißt an Staketengeländer (lotrecht/paralell), Handlauf mittlerer Biegeradius ca. 34 mm (zwischen 2 Biegungen min. 145 mm), inkl. Schweißstellen vor Ort nachschleifen,
Höhe OK-Handlauf 1: 90 cm über FFB bzw. Treppenantrittskante
Höhe OK-Handlauf2: 65 cm über FFB bzw. Treppenantrittskante
Einbauort: EG - 6.OG, TH 5'.
Menge: 111,000 m
Leistungsbereichkatalog: 031

*Hinweis: Handläufe TH 6*
-

**3.5.170 Handlauf Durchm. 42,4mm**
STLB-Bau 2025-10 031
Handlauf, für Treppe, im Innenbereich, gerader Lauf, gegenläufig (U-Treppe), 2-läufig, mit einem Podest, geschliffen, rund, Handlaufdurchmesser 42,4 mm, seitlich an Geländer, Ausführung gemäß Zeichnung und Einzelbeschreibung,
Zeichnungs-Nr '350_DE080 - 085, 350_DE050'

Einzelbeschreibungs-Nr 'Edelstahl-Handlauf aus Rundrohrprofil Stärke 2,0 mm, Güte 1.4301, geschweißt auf unterseitigen Wandhaltern aus Edelstahl 10 mm mittlerer Biegeradius Wandhalter 7,5 mm, geschweißt an Staketengeländer (lotrecht/paralell), Handlauf mittlerer Biegeradius ca. 34 mm (zwischen 2 Biegungen min. 145 mm), inkl. Schweißstellen vor Ort nachschleifen,
Höhe OK-Handlauf 1: 90 cm über FFB bzw. Treppenantrittskante
Höhe OK-Handlauf2: 65 cm über FFB bzw. Treppenantrittskante
Einbauort: EG - 1.OG, TH 6'.
Menge: 9,000 m
Leistungsbereichkatalog: 031

*Hinweis: Handläufe TH 7*
-

**3.5.180 Handlauf Durchm. 42,4mm**
STLB-Bau 2025-10 031
Handlauf, für Treppe, im Innenbereich, gerader Lauf, gegenläufig (U-Treppe), 2-läufig, mit einem Podest, geschliffen, rund, Handlaufdurchmesser 42,4 mm, seitlich an Geländer, Ausführung gemäß Zeichnung und Einzelbeschreibung,
Zeichnungs-Nr '350_DE080 - 085, 350_DE060'

Einzelbeschreibungs-Nr 'Edelstahl-Handlauf aus Rundrohrprofil Stärke 2,0 mm, Güte 1.4301, geschweißt auf unterseitigen Wandhaltern aus Edelstahl 10 mm mittlerer Biegeradius Wandhalter 7,5 mm, geschweißt an Staketengeländer (lotrecht/paralell), Handlauf mittlerer Biegeradius ca. 34 mm (zwischen 2 Biegungen min. 145 mm), inkl. Schweißstellen vor Ort nachschleifen,
Höhe OK-Handlauf 1: 90 cm über FFB bzw. Treppenantrittskante
Höhe OK-Handlauf2: 65 cm über FFB bzw. Treppenantrittskante
Einbauort: UG - 1.OG, TH 7'.
Menge: 40,000 m
Leistungsbereichkatalog: 031

#### 3.6 Stahltreppen

**3.6.10 Wangentreppe gerade einläufig Steigungen 8 St H 17,8 cm T 27 cm Lauf-B 100 cm Innentreppe Trockenbereich Stahl Trittstufe Stufe Stahl 1Podest Stahl**
STLB-Bau 2025-10 031
Wangentreppe, gerader Lauf, einläufig,
Steigungen '8' St,

Höhe Steigung '17,8' cm,

Tiefe Treppenauftritt '27' cm,

Breite Treppenlauf '100' cm, als Innentreppe im Trockenbereich, lotrechte Nutzlast 3 kN/m2 DIN EN 1991-1-1, Treppenkonstruktion aus Stahl, S235JR DIN EN 10025-2, Werkstoff-Nr 1.0038, Befestigungsuntergrund Antritt Beton, Befestigungsuntergrund Austritt Beton, Trittstufen, aus Stahl, geschraubt, Vorbehandlung durch Feuerverzinkung, mit einem Podest, aus Stahl, S235J0 DIN EN 10025-2, Werkstoff-Nr 1.0114 (Profil), Korrosionsschutz durch Grundbeschichtung, geschweißt,

Tiefe Podest '174,2' cm,

Breite Podest '100' cm, Ausführung gemäß Zeichnung und Einzelbeschreibung,

Zeichnungs-Nr '359_DE020'

Einzelbeschreibungs-Nr 'Stahtreppe mit Gitterroststufe,Stahl feuerverzinkt
7 x DIN24531-1-SP-30-38,1-1000 x305 S235JR-vz-R10
inkl. rutschfester, gelochter Anrtittskante
6 x DIN24531-1-SP30-38,1- 1000 x 270 -S235JR-vz-R10
1 x inkl.; 5 x ohne rutschfester, gelochter Antrittskante
Treppenlaufwange aus geschweitem U 220 Profilen, Stahl S235JR, feuerverzinkt, befestigt mittels Kopfplatten 10 mm auf bzw. an WU-Bodenplatte/-wänden (Anzahl Dübel, Anordnung und Einbindtiefe in Abstimmung mit Tragwerksplaner), Schallentkopplung mit Elastomerlager, mit aufgeschweißten Aufschieblingen für Montage Geländer, Stahlwange mit 90° Grundriss-Knick (optional mit Stahlstütze auf WU- Bodenplatte (nach stat. Erfordernis)
Einbauort: U1.16.05 Technikraum'.
Menge: 1,000 St
Leistungsbereichkatalog: 031

**3.6.20 Wangentreppe gerade einläufig Steigungen 9 St H 16,67 cm T 29,5 cm Lauf-B 100 cm Innentreppe Trockenbereich Stahl Trittstufe Stufe Stahl**
STLB-Bau 2025-10 031
Wangentreppe, gerader Lauf, einläufig,
Steigungen '9' St,

Höhe Steigung '16,67' cm,

Tiefe Treppenauftritt '29,5' cm,

Breite Treppenlauf '100' cm, als Innentreppe im Trockenbereich, lotrechte Nutzlast 3 kN/m2 DIN EN 1991-1-1, Treppenkonstruktion aus Stahl, S235JR DIN EN 10025-2, Werkstoff-Nr 1.0038, aus Walzprofilen, Profil U,

Höhe '220' mm, Befestigungsuntergrund Antritt Beton, Befestigungsuntergrund Austritt Beton, Trittstufen, aus Stahl, geschraubt, Vorbehandlung durch Feuerverzinkung, S235J0 DIN EN 10025-2, Werkstoff-Nr 1.0114 (Profil), Korrosionsschutz durch Grundbeschichtung, geschweißt, Ausführung gemäß Zeichnung und Einzelbeschreibung,

Zeichnungs-Nr '359_DE020'

Einzelbeschreibungs-Nr 'Stahtreppe mit Gitterroststufe,Stahl feuerverzinkt
9 x DIN24531-1-SP-30-38,1-1000 x305 S235JR-vz-R10, Treppenwangen mit aufgeschweißter Kopfplatte 10 mm, zur Montage an Stahlbeton-Deckenkante, schallentkoppelt, befestigt mittels Kopfplatten 10 mm auf WU-Bodenplatte (Anzahl Dübel, Anordnung und Einbindtiefe in Abstimmung mit Tragwerksplaner), Schallentkopplung mittels Elastomerlager, inkl. rutschfester, gelochter Anrtittskante
Einbauort: U1.16.17 Technikraum'.
Menge: 1,000 St
Leistungsbereichkatalog: 031

**3.6.30 Wangentreppe gerade einläufig Steigungen 3 St H 18 cm T 27 cm Lauf-B 100 cm Innentreppe Trockenbereich Stahl Trittstufe Stufe Stahl 1Podest Stahl**
STLB-Bau 2025-10 031
Wangentreppe, gerader Lauf, einläufig,
Steigungen '3' St,

Höhe Steigung '18' cm,

Tiefe Treppenauftritt '27' cm,

Breite Treppenlauf '100' cm, als Innentreppe im Trockenbereich, lotrechte Nutzlast 3 kN/m2 DIN EN 1991-1-1, Treppenkonstruktion aus Stahl, S235JR DIN EN 10025-2, Werkstoff-Nr 1.0038, Befestigungsuntergrund Antritt Beton, Befestigungsuntergrund Austritt Beton, Trittstufen, aus Stahl, geschraubt, Vorbehandlung durch Feuerverzinkung, mit einem Podest, aus Stahl, S235J0 DIN EN 10025-2, Werkstoff-Nr 1.0114 (Profil), Korrosionsschutz durch Grundbeschichtung, geschweißt,

Tiefe Podest '146,5' cm,

Breite Podest '100' cm, Ausführung gemäß Zeichnung und Einzelbeschreibung,

Zeichnungs-Nr '359_DE020'

Einzelbeschreibungs-Nr 'Stahtreppe mit Gitterroststufe,Stahl feuerverzinkt
2 x DIN24531-1-SP-30-38,1-1000 x 305 S235JR-vz-R10
inkl. rutschfester, gelochter Anrtittskante
5 x DIN24531-1-SP30-38,1- 1000 x 270 -S235JR-vz-R10
1 x inkl.; 4 x ohne rutschfester, gelochter Antrittskante
Treppenlaufwange aus geschweißtem U 220 Profilen, Stahl S235JR, feuerverzinkt, befestigt mittels Kopfplatten 10 mm auf bzw. an Stahlbeton-Deckenplatte/-wändenn (Anzahl Dübel, Anordnung und Einbindtiefe nach stat. Erfordernis), Schallentkoppelung mittels Elastomerlager, mit aufgeschweißten Aufschieblingen für Montage Geländer, Stahlwange mit 90° Grundriss-Knick (optional mit Stahlstütze auf Stahlbeton-Deckenplatte (nach stat. Erfordernis)
Einbauort: 7.16.02 Technikraum'.
Menge: 1,000 St
Leistungsbereichkatalog: 031

**3.6.40 Wangentreppe gerade einläufig Steigungen 3 St H 14,8 cm T 28,5 cm Lauf-B 100 cm Außentreppe Stahl Trittstufe Stufe Stahl**
STLB-Bau 2025-10 031
Wangentreppe, gerader Lauf, einläufig,
Steigungen '3' St,

Höhe Steigung '14,8' cm,

Tiefe Treppenauftritt '28,5' cm,

Breite Treppenlauf '100' cm, als Außentreppe, lotrechte Nutzlast 3 kN/m2 DIN EN 1991-1-1, Treppenkonstruktion aus Stahl, S235JR DIN EN 10025-2, Werkstoff-Nr 1.0038, Befestigungsuntergrund Antritt Stahl, Befestigungsuntergrund Austritt Stahl, Trittstufen, aus Stahl, geschraubt, Vorbehandlung durch Feuerverzinkung, Korrosionsschutz durch Grundbeschichtung, geschweißt, Ausführung gemäß Zeichnung und Einzelbeschreibung,

Zeichnungs-Nr '330_DE017'

Einzelbeschreibungs-Nr 'Stahtreppe integriert in Wartungsebenen aus Gitterrosten, entsprechende Anschlüsse der Treppenwangen an Unterkonstruktion aus Stahl,
Stahltreppe mit Gitterroststufen, Stahl feuerverzinkt
2 x DIN24531-1-SP-30-38,1-1000 x 305 S235JR-vz-R10
inkl. rutschfester, gelochter Anrtittskante
1 x DIN24531-1-SP30-38,1- 1000 x 110 -S235JR-vz-R10
1 x inkl. rutschfester, gelochter Antrittskante
Treppenlaufwange aus geschweißten U 220 Profilen, Stahl S235JR, feuerverzinkt, befestigt mittels Winkel bzw. Schraubung durch Flansch an bauseitige Stahlkonstruktion (Anzahl Schrauben/Dübel nach stat. Erfordernis)
Einbauort: 7.16.01 Technikzentrale Rückkühler (Bereich Achse C/8-9)'.
Menge: 1,000 St
Leistungsbereichkatalog: 031

**3.6.50 Wangentreppe gerade einläufig Steigungen 4 St H 16,7 cm T 27 cm Lauf-B 100 cm Außentreppe Stahl Trittstufe Stufe Stahl**
STLB-Bau 2025-10 031
Wangentreppe, gerader Lauf, einläufig,
Steigungen '4' St,

Höhe Steigung '16,7' cm,

Tiefe Treppenauftritt '27' cm,

Breite Treppenlauf '100' cm, als Außentreppe, lotrechte Nutzlast 3 kN/m2 DIN EN 1991-1-1, Treppenkonstruktion aus Stahl, S235JR DIN EN 10025-2, Werkstoff-Nr 1.0038, Befestigungsuntergrund Antritt Stahl, Befestigungsuntergrund Austritt Stahl, Trittstufen, aus Stahl, geschraubt, Vorbehandlung durch Feuerverzinkung, Korrosionsschutz durch Grundbeschichtung, geschweißt, Ausführung gemäß Zeichnung und Einzelbeschreibung,

Zeichnungs-Nr '330_DE017'

Einzelbeschreibungs-Nr 'Stahltreppe angeschlossen an Wartungsebenen aus Gitterrosten, entsprechende Anschlüsse der Treppenwangen an Unterkonstruktion aus Stahl,
Stahltreppe mit Gitterroststufen, Stahl feuerverzinkt
3 x DIN24531-1-SP-30-38,1-1000 x 305 S235JR-vz-R10
inkl. rutschfester, gelochter Anrtittskante
1 x DIN24531-1-SP30-38,1- 1000 x 270 -S235JR-vz-R10
1 x inkl. rutschfester, gelochter Antrittskante
zusätzliche rutschfeste, gelochte Antrittskante montiert auf Gitterrost-Wartungsebene an Antrittskante
Treppenwange aus geschweißten U 220 Profilen, Stahl S235JR, feuerverzinkt, befestigt mittels Winkel bzw. Schraubung durch Flansch an bauseitige Stahlkonstruktion (Anzahl Schrauben/Dübel nach stat. Erfordernis)
Einbauort: 7.16.01 Technikzentrale Rückkühler (Bereich Achse C/2-3)'.
Menge: 1,000 St
Leistungsbereichkatalog: 031

**3.6.60 Stahl-Treppen-Abfangung**
Stahl-Treppen-Abfangung
Abfangung geschweißt aus HEA 120 Proilen, Stahl S235JR, feuerverzinkt, als U geschweißt  unteres Auflager Treppenwangen (gleitfeste Verbindung mit vorgespannten schrauben M12 10.9), geschraubt, mittels Kopfplatten an Stahl-Technikeinhausung, U-Konstruktion bestehend aus 1x b =1,936 m, 2 x h = 0,695 m
Zeichnungs-Nr.. 330_DE017
Einbauort: Treppenaufgang 7.16.01 Technik Rückkühler
Menge: 1,000 St

**3.6.70 Stahlbeton-Fertigteilstufe**
Stahlbeton-Fertigteilstufe
Stahlbeton-Fertigteilstufe (30x22,25x116 cm) als Antrittstufe zu zuvor
beschriebener Stahltreppe,  lose verlegt in Kiesschicht Dachaufbau,
Stärke ca. 60 mm
Zeichnungs-Nr.: 330_DE017
Einbauort: 7.16.01 Technikzentrale (bei Achse C/2-3)
Menge: 1,000 St

**3.6.80 Wangentreppe gerade einläufig Steigungen 3 St H 16,23 cm T 29,5 cm Lauf-B 200 cm Innentreppe Trockenbereich Stahl Trittstufe Stufe Stahl 1Podest Stahl Gitterrost**
STLB-Bau 2025-10 031
Wangentreppe, gerader Lauf, einläufig,
Steigungen '3' St,

Höhe Steigung '16,23' cm,

Tiefe Treppenauftritt '29,5' cm,

Breite Treppenlauf '200' cm, als Innentreppe im Trockenbereich, lotrechte Nutzlast 3 kN/m2 DIN EN 1991-1-1, Treppenkonstruktion aus Stahl, S235JR DIN EN 10025-2, Werkstoff-Nr 1.0038, Befestigungsuntergrund Antritt Beton, Befestigungsuntergrund Austritt Beton, Trittstufen, aus Stahl, geschraubt, Vorbehandlung durch Feuerverzinkung, mit einem Podest, aus Stahl, S235J0 DIN EN 10025-2, Werkstoff-Nr 1.0114 (Profil), als Gitterrost, Schweißpressrost,

Querschnittsbreite Tragstab '2' mm,

Querschnittshöhe Tragstab '40' mm, Korrosionsschutz durch Grundbeschichtung, geschweißt,

Tiefe Podest '66,8' cm,

Breite Podest '200' cm, Ausführung gemäß Zeichnung und Einzelbeschreibung,

Zeichnungs-Nr '330_DE004'

Einzelbeschreibungs-Nr 'Stahltreppe mit Gitterroststufe, Stahl feuerverzinkt
3 x DIN24531-1-SP-40-38,1-2000 x 305 S235JR-vz-R10
inkl. rutschfester, gelochter Antrittskante
Randstab 3 mm, nach unten als Aufständerung erhöht, aufgestellt auf zwischen Treppenwangen, eingeschweißte Winkel bzw. auf Türzarge, geschraubte Winkel 45x45x4,5 mm
Gitterrost mit Maschenweite 34/38
Treppenlaufwange aus geschweißten U 220 Profilen, Stahl S235JR, feuerverzinkt, befestigt mittels Kopfplatten 10 mm auf Stahlbeton-Deckenplatte, oberes Auflager geschraubt auf L-Winkel 200x100x15 mm(montiert auf Stahlbeton-Aufkantung), mit aufgeschweißten Aufschieblingen für Montage Geländer (Anzahl Dübel, Anordnung und Einbindtiefe nach stat. Erfordernis)
Einbauort: 7.16.02 Technikraum (bei T.7.16.02/2)'.
Menge: 1,000 St
Leistungsbereichkatalog: 031

**3.6.90 Wangentreppe gerade einläufig Steigungen 4 St H 18,75 cm T 28 cm Lauf-B 200 cm Innentreppe Trockenbereich Stahl Trittstufe Stufe Stahl 1Podest Stahl Gitterrost**
STLB-Bau 2025-10 031
Wangentreppe, gerader Lauf, einläufig,
Steigungen '4' St,

Höhe Steigung '18,75' cm,

Tiefe Treppenauftritt '28' cm,

Breite Treppenlauf '200' cm, als Innentreppe im Trockenbereich, lotrechte Nutzlast 3 kN/m2 DIN EN 1991-1-1, Treppenkonstruktion aus Stahl, S235JR DIN EN 10025-2, Werkstoff-Nr 1.0038, Befestigungsuntergrund Antritt Beton, Befestigungsuntergrund Austritt Beton, Trittstufen, aus Stahl, geschraubt, Vorbehandlung durch Feuerverzinkung, mit einem Podest, aus Stahl, S235J0 DIN EN 10025-2, Werkstoff-Nr 1.0114 (Profil), als Gitterrost, Schweißpressrost,

Querschnittsbreite Tragstab '2' mm,

Querschnittshöhe Tragstab '40' mm, Korrosionsschutz durch Grundbeschichtung, geschweißt,

Tiefe Podest '66,8' cm,

Breite Podest '200' cm, Ausführung gemäß Zeichnung und Einzelbeschreibung,

Zeichnungs-Nr '330_DE004'

Einzelbeschreibungs-Nr 'Stahltreppe mit Gitterroststufe, Stahl feuerverzinkt
4 x DIN24531-1-SP-40-38,1-2000 x 305 S235JR-vz-R10
inkl. rutschfester, gelochter Antrittskante
Ranstab 3 mm, nach unten als Aufständerung erhöht, aufgestellt auf zwischen Treppenwangen, angeschweißte Winkel bzw. auf Türzarge, geschraubte Winkel 45x45x4,5 mm
Gitterrost Maschenteilung 34/38
Treppenlaufwange aus geschweißten U 220 Profilen, Stahl S235JR, feuerverzinkt, befestigt mittels Kopfplatten 10 mm auf Stahlbeton-Deckenplatte, oberes Auflager geschraubt auf L-Winkel 200x100x15 mm(montiert auf Stahlbeton-Aufkantung), mit aufgeschweißten Aufschieblingen für Montage Geländer (Anzahl Dübel, Anordnung und Einbindtiefe nach stat. Erfordernis)
Einbauort: 7.16.03 Technikraum (bei T.7.16.03/1)'.
Menge: 1,000 St
Leistungsbereichkatalog: 031

**3.6.100 Wangentreppe gerade einläufig Steigungen 3 St H 17,75 cm T 29 cm Lauf-B 120 cm Innentreppe Trockenbereich Stahl Trittstufe Stufe Stahl 1Podest Stahl Gitterrost**
STLB-Bau 2025-10 031
Wangentreppe, gerader Lauf, einläufig,
Steigungen '3' St,

Höhe Steigung '17,75' cm,

Tiefe Treppenauftritt '29' cm,

Breite Treppenlauf '120' cm, als Innentreppe im Trockenbereich, lotrechte Nutzlast 3 kN/m2 DIN EN 1991-1-1, Treppenkonstruktion aus Stahl, S235JR DIN EN 10025-2, Werkstoff-Nr 1.0038, Befestigungsuntergrund Antritt Beton, Befestigungsuntergrund Austritt Beton, Trittstufen, aus Stahl, geschraubt, Vorbehandlung durch Feuerverzinkung, mit einem Podest, aus Stahl, S235J0 DIN EN 10025-2, Werkstoff-Nr 1.0114 (Profil), als Gitterrost, Schweißpressrost,

Querschnittsbreite Tragstab '3' mm,

Querschnittshöhe Tragstab '60' mm,

Querschnittsbreite Füllstab '3' mm,

Querschnittshöhe Füllstab '20' mm, Korrosionsschutz durch Grundbeschichtung, geschweißt,

Tiefe Podest '66,8' cm,

Breite Podest '120' cm, Ausführung gemäß Zeichnung und Einzelbeschreibung,

Zeichnungs-Nr '330_DE004'

Einzelbeschreibungs-Nr 'Stahltreppe mit Gitterroststufe, Stahl feuerverzinkt
4 x DIN24531-1-SP-40-38,1-1200 x 305 S235JR-vz-R10
inkl. rutschfester, gelochter Antrittskante
Randstab 3 mm, nach unten als Aufständerung erhöht, aufgestellt auf zwischen Treppenwangen, eingeschweißte Winkel bzw. auf Türzarge, geschraubte Winkel 45x45x4,5 mm
Gitterrost Maschenteilung 34/38
Treppenlaufwange aus geschweißten U 220 Profilen, Stahl S235JR, feuerverzinkt, befestigt mittels Kopfplatten 10 mm auf Stahlbeton-Deckenplatte, oberes Auflager geschraubt auf L-Winkel 200x100x15 mm(montiert auf Stahlbeton-Aufkantung), mit aufgeschweißten Aufschieblingen für Montage Geländer (Anzahl Dübel, Anordnung und Einbindtiefe nach stat. Erfordernis)
Einbauort: 7.16.02 Technikraum (bei T.7.16.02/1)'.
Menge: 1,000 St
Leistungsbereichkatalog: 031

#### 3.7 Steigleitern

**3.7.10 Steigleiter Seitenholme Stahl verz B 45cm**
STLB-Bau 2025-10 031
Steigleiter mit Seitenholmen DIN 18799-1, innen, aus Stahl, Korrosionsschutz durch Feuerverzinkung DIN EN ISO 1461,
Steighöhe '6,16' m, Breite der Leiter 45 cm,

Sprossenabstand '280' mm,

Abstand zum tragenden Untergrund '330' mm, mit Rückenschutz, Austrittsstelle mit Vorrichtung für gesicherten Austritt,

Vorrichtung für den gesicherten Austritt 'Zweiholm-Einstiegshilfe, Auszugshöhe min. 1,00 m über OK Austritt, Schelle zur Führung Einstiegshilfe verschraubt an fester Steigleiter'

Holme aus rechteckigem Rohr, Maße B/H 40/40 mm, Sprossen aus rechteckigem Rohr, Maße B/H 30/30 mm, mit feuerverzinkten Verbindungsmitteln DIN EN ISO 10684 befestigen, Befestigungsuntergrund Beton, Arbeitshöhe des Montageortes bis 3,5 m über der Standfläche des hierfür erforderlichen Gerüstes, Ausführung gemäß Zeichnung und Einzelbeschreibung,
Zeichnungs-Nr '330_DE420'

Einzelbeschreibungs-Nr '2-teilige Metall-Steigleiter mit fester Leiter (14 rutsch-und trittsicheren Sprossen) UK ca. 2,50 m ü. OK FFB, unterer Leiterteil (mit 10 rutsch- und trittsicheren Sprossen) nach unten ausziehbar, arretierbar, inkl. Kantenschutz, Trittbreite 40cm, Abstand zu VK WDVS = 150 mm
Hinweis: Zwecks Montage ggf. Abstimmung und Koordination mit Gewerk WDVS erforderlich
Einbauort: 0.16.00n Fluchtweg'.
Menge: 1,000 St
Leistungsbereichkatalog: 031

**3.7.20 Steigleiter Seitenholme Stahl verz B 45cm**
STLB-Bau 2025-10 031
Steigleiter mit Seitenholmen DIN 18799-1, außen, aus Stahl, Korrosionsschutz durch Feuerverzinkung DIN EN ISO 1461,
Steighöhe '3,66' m, Breite der Leiter 45 cm,

Sprossenabstand '280' mm,

Abstand zum tragenden Untergrund '150' mm, Austrittsstelle mit Vorrichtung für gesicherten Austritt,

Vorrichtung für den gesicherten Austritt 'Zweiholm-Einstiegshilfe, Auszugshöhe min. 1,00 m über OK Austritt, Schelle zur Führung Einstiegshilfe verschraubt an fester Steigleiter'

Holme aus rechteckigem Rohr, Maße B/H 40/40 mm, Sprossen aus rechteckigem Rohr, Maße B/H 30/30 mm, mit feuerverzinkten Verbindungsmitteln DIN EN ISO 10684 befestigen, Arbeitshöhe des Montageortes bis 3,5 m über der Standfläche des hierfür erforderlichen Gerüstes, Ausführung gemäß Zeichnung und Einzelbeschreibung,
Zeichnungs-Nr '362_DE001'

Einzelbeschreibungs-Nr 'Metall-Steigleiter mit fester Leiter (13 rutsch-und trittsicheren Sprossen) UK max. 56 cm ü. OK FFB, oberste Sprosse max. 28 cm unter OK Austritt, Trittbreite 40cm
Befestigungsuntergrund WU-Beton
Einbauort: U1.16.S2l Entrauchung'.
Menge: 1,000 St
Leistungsbereichkatalog: 031

**3.7.30 Steigleiter Seitenholme Stahl verz B 45cm**
STLB-Bau 2025-10 031
Steigleiter mit Seitenholmen DIN 18799-1, außen, aus Stahl, Korrosionsschutz durch Feuerverzinkung DIN EN ISO 1461,
Steighöhe '3,66' m, Breite der Leiter 45 cm,

Sprossenabstand '280' mm,

Abstand zum tragenden Untergrund '150' mm, Austrittsstelle mit Vorrichtung für gesicherten Austritt,

Vorrichtung für den gesicherten Austritt 'Zweiholm-Einstiegshilfe, Auszugshöhe min. 1,00 m über OK Austritt, Schelle zur Führung Einstiegshilfe verschraubt an fester Steigleiter'

Holme aus rechteckigem Rohr, Maße B/H 40/40 mm, Sprossen aus rechteckigem Rohr, Maße B/H 30/30 mm, mit feuerverzinkten Verbindungsmitteln DIN EN ISO 10684 befestigen, Arbeitshöhe des Montageortes bis 3,5 m über der Standfläche des hierfür erforderlichen Gerüstes, Ausführung gemäß Zeichnung und Einzelbeschreibung,
Zeichnungs-Nr '362_DE002'

Einzelbeschreibungs-Nr 'Metall-Steigleiter mit fester Leiter (13 rutsch-und trittsicheren Sprossen) UK max. 56 cm ü. OK FFB, oberste Sprosse max. 28 cm unter OK Austritt, Trittbreite 40cm,
Befestigungsuntergrund WU-Beton
Einbauort: U1.16.S2l Entrauchung'.
Menge: 1,000 St
Leistungsbereichkatalog: 031

**3.7.40 Steigleiter Seitenholme Stahl verz B 45cm**
STLB-Bau 2025-10 031
Steigleiter mit Seitenholmen DIN 18799-1, außen, aus Stahl, Korrosionsschutz durch Feuerverzinkung DIN EN ISO 1461,
Steighöhe '3,46' m, Breite der Leiter 45 cm,

Sprossenabstand '280' mm,

Abstand zum tragenden Untergrund '150' mm, Austrittsstelle mit Vorrichtung für gesicherten Austritt,

Vorrichtung für den gesicherten Austritt 'Zweiholm-Einstiegshilfe, Auszugshöhe min. 1,00 m über OK Austritt, Schelle zur Führung Einstiegshilfe verschraubt an fester Steigleiter'

Holme aus rechteckigem Rohr, Maße B/H 40/40 mm, Sprossen aus rechteckigem Rohr, Maße B/H 30/30 mm, mit feuerverzinkten Verbindungsmitteln DIN EN ISO 10684 befestigen, Arbeitshöhe des Montageortes bis 3,5 m über der Standfläche des hierfür erforderlichen Gerüstes, Ausführung gemäß Zeichnung und Einzelbeschreibung,
Zeichnungs-Nr '330_DE014'

Einzelbeschreibungs-Nr 'Metall-Steigleiter mit fester Leiter (13 rutsch-und trittsicheren Sprossen) UK max. 56 cm ü. OK FFB, oberste Sprosse max. 28 cm unter OK Austritt, Trittbreite 40cm
Befestigungsuntergrund oben Stahlgerüst, unten Stahlbetonwand Abstand 620 mm (bzw. bis VK WDVS 440 mm)
Hinweis: Zwecks Montage ggf. Abstimmung und Koordination mit Gewerk WDVS erforderlich
Einbauort: 1.16.E7 Treppenhaus 7'.
Menge: 1,000 St
Leistungsbereichkatalog: 031

**3.7.50 Steigleiter Seitenholme Stahl verz B 45cm**
STLB-Bau 2025-10 031
Steigleiter mit Seitenholmen DIN 18799-1, außen, aus Stahl, Korrosionsschutz durch Feuerverzinkung DIN EN ISO 1461,
Steighöhe '0,5' m, Breite der Leiter 45 cm,

Sprossenabstand '280' mm,

Abstand zum tragenden Untergrund '150' mm, Austrittsstelle mit Vorrichtung für gesicherten Austritt, Holme aus rechteckigem Rohr, Maße B/H 40/40 mm, Sprossen aus rechteckigem Rohr, Maße B/H 30/30 mm, mit feuerverzinkten Verbindungsmitteln DIN EN ISO 10684 befestigen, Befestigungsuntergrund Stahl, Ausführung gemäß Zeichnung und Einzelbeschreibung,

Zeichnungs-Nr '330_DE007'

Einzelbeschreibungs-Nr 'Metall-Steigleiter mit fester Leiter (2 rutsch-und trittsicheren Sprossen) UK max. 56 cm ü. OK FFB, oberste Sprosse max. 28 cm unter OK Austritt, Trittbreite 40cm, inkl. Stahlwinkel S235JR als Unterkonstruktion für Montage Steigleiter (200x100x10 mm) mit Steifen aus Flachstahl 5 mm geschraubt an Stahl Technikeinhausung beidseitig des I-Profil Stegs
Einbauort: 7.16.01 Technikraum, 1.16.71 Rückkühler'.
Menge: 3,000 St
Leistungsbereichkatalog: 031

**3.7.60 Steigleiter Seitenholme Stahl verz B 45cm**
STLB-Bau 2025-10 031
Steigleiter mit Seitenholmen DIN 18799-1, außen, aus Stahl, Korrosionsschutz durch Feuerverzinkung DIN EN ISO 1461,
Steighöhe '1,68' m, Breite der Leiter 45 cm,

Sprossenabstand '280' mm,

Abstand zum tragenden Untergrund '150' mm, Austrittsstelle mit Vorrichtung für gesicherten Austritt, Holme aus rechteckigem Rohr, Maße B/H 40/40 mm, Sprossen aus rechteckigem Rohr, Maße B/H 30/30 mm, mit feuerverzinkten Verbindungsmitteln DIN EN ISO 10684 befestigen, Befestigungsuntergrund Stahl, Ausführung gemäß Zeichnung und Einzelbeschreibung,

Zeichnungs-Nr '330_DE007'

Einzelbeschreibungs-Nr 'Metall-Steigleiter mit fester Leiter (2 rutsch-und trittsicheren Sprossen) UK max. 56 cm ü. OK FFB, oberste Sprosse max. 28 cm unter OK Austritt, Trittbreite 40cm, inkl. Stahlwinkel S235JR als Unterkonstruktion für Montage Steigleiter (200x100x10 mm) mit Steifen aus Flachstahl 5 mm geschraubt an Außenwand,
Einbauort: UG - EG Wartungsschacht S4a Arrondierung'.
Menge: 1,000 St
Leistungsbereichkatalog: 031

**3.7.70 Steigleiter Seitenholme Stahl verz B 45cm**
STLB-Bau 2025-10 031
Steigleiter mit Seitenholmen DIN 18799-1, außen, aus Stahl, Korrosionsschutz durch Feuerverzinkung DIN EN ISO 1461,
Steighöhe '1,68' m, Breite der Leiter 45 cm,

Sprossenabstand '280' mm,

Abstand zum tragenden Untergrund '150' mm, Austrittsstelle mit Vorrichtung für gesicherten Austritt, Holme aus rechteckigem Rohr, Maße B/H 40/40 mm, Sprossen aus rechteckigem Rohr, Maße B/H 30/30 mm, mit feuerverzinkten Verbindungsmitteln DIN EN ISO 10684 befestigen, Befestigungsuntergrund Stahl, Ausführung gemäß Zeichnung und Einzelbeschreibung,

Zeichnungs-Nr '330_DE007'

Einzelbeschreibungs-Nr 'Metall-Steigleiter mit fester Leiter (2 rutsch-und trittsicheren Sprossen) UK max. 56 cm ü. OK FFB, oberste Sprosse max. 28 cm unter OK Austritt, Trittbreite 40cm, inkl. Stahlwinkel S235JR als Unterkonstruktion für Montage Steigleiter (200x100x10 mm) mit Steifen aus Flachstahl 5 mm geschraubt an Außenwand,
Einbauort: EG-1.OG, 1.OG-2.OG, 2.OG-3.OG, 3.OG-4.OG, 4.OG-5.OG Wartungsschacht S4a Arrondierung'.
Menge: 5,000 St
Leistungsbereichkatalog: 031

**3.7.80 Steigleiter Seitenholme Stahl verz B 45cm**
STLB-Bau 2025-10 031
Steigleiter mit Seitenholmen DIN 18799-1, außen, aus Stahl, Korrosionsschutz durch Feuerverzinkung DIN EN ISO 1461,
Steighöhe '0,92' m, Breite der Leiter 45 cm,

Sprossenabstand '280' mm,

Abstand zum tragenden Untergrund '150' mm, Holme aus rechteckigem Rohr, Maße B/H 40/40 mm, Sprossen aus rechteckigem Rohr, Maße B/H 30/30 mm, mit feuerverzinkten Verbindungsmitteln DIN EN ISO 10684 befestigen, Befestigungsuntergrund Stahl, Ausführung gemäß Zeichnung und Einzelbeschreibung,

Zeichnungs-Nr '359_DE010'

Einzelbeschreibungs-Nr 'Metall-Steigleiter mit fester Leiter (2 rutsch-und trittsicheren Sprossen) UK max. 56 cm ü. OK FFB, oberste Sprosse max. 28 cm unter OK Austritt, Trittbreite 40cm, Befestigung mit ortsfesten Wandhaltern 2x2 Stück an Stahl-UK oben, unten inkl. Stahlwinkel 200x100x10 mm geschraubt an Stahl-UK
Einbauort: 6.OG Achse S1-S2/A6-A7 Wartungsebene'.
Menge: 1,000 St
Leistungsbereichkatalog: 031

#### 3.8 Heizkörperverkleidungen

*Hinweis: Straßenseite & Hofseite*
-

**3.8.10 L-förmige Lamellen-Heizkörperabdeckung b = 0,50 m**
L-förmige Lamellen-Heizkörperabdeckung b = 0,50 m
Heizkörperverkleidung, revisionierbar mit klappbaren bzw. abnehmbaren Elementen, aus L-förmigen Lamellen (h = 89cm, b = 26 cm) als Vierkant-Hohlprofil aus Aluminium, lackiert im Farbton wie Eloxal 32, Abmessungen 25/40/2 mm, Abstand zwischen den Lamellen ca. 25 mm, bei Befestigungen im oberen Bereich in einzelnen Lamellen mit Stahl-Inlet für Befestigung der Klappscharniere, befestigt mittels Winkel an Stahlbeton-Brüstung, durchlaufende Vierkant-Hohlprofile je oben und unten, als Aussteifung der Lamellen, von hinten befestigt, Stahlfüße (je nach Bodenaufbau h = 120 - 330 mm) mit durchlaufendem Stahlwinkel nach stat. Erfordernis als Auflager  und Anschlagpunkt für Lamellen-Konstruktion, auf Rohfußboden mit Fußplatte befestigt, mit an Stahlfüßen montiertem Stahlblech als Estrichabstellung inkl. Aussparung für ELT Bodenkanal, im Sockelbereich 2-fachgekantetes Aluminiumblech (h = 12,5 cm), ca. 2mm Stärke, glatt, eloxiert Farbton C32 als Blende für Kabelöffnungen, befestigt an Stahlrahmenkonstruktion, nach Planung E-Technik, Gasdruckfeder für aufgeklappten Zustand, nicht sichtbar hinter Lamelle, Lamellen im Bereich der Gasdruckfeder mit Stahleinschieblingen verstärkt, einschl. Revisionsöffnung (je Seite) für Zugang zu Steck- und Datendosen bzw. Schottung Wanddurchbrüche,
Hinweis: In jedem entsprechenden Raum links und rechts an flankierenden Wänden 22,5 cm feststehend mit teils Integration von Revisionklappen für Wartung Wandschotts und Zugang zu Steckdosen(verdeckt liegende Scharniere mit Magnetkontakt für Zuhaltung Klappen vorsehen), Integration Thermostat mit Fernverstellung (Abstimmung mit Gewerk Heizung erforderlich),
Zeichnungs-Nr.: 371_DE001, 371_ DE003
Einbauort: 1.OG - 5.OG
Menge: 15,000 St

**3.8.20 L-förmige Lamellen-Heizkörperabdeckung b =0,802 m**
L-förmige Lamellen-Heizkörperabdeckung b =0,802 m
Ausführung gemäß Position 3.8.10 jedoch b = 0,802 m
Einbauort: 1.16.53 Büro PE, 1.16.52 Büro PE, 1.16.51 Postöffnung
Menge: 8,000 St

**3.8.30 L-förmige Lamellen-Heizkörperabdeckung b = 1,10 m**
L-förmige Lamellen-Heizkörperabdeckung b = 1,10 m
Ausführung gemäß Position 3.8.10 jedoch b = 1,10 m
Einbauort: 1.OG - 5.OG
Menge: 23,000 St

**3.8.40 L-förmige Lamellen-Heizkörperabdeckung b = 1,645 m**
L-förmige Lamellen-Heizkörperabdeckung b = 1,645 m
Ausführung gemäß Position 3.8.10 jedoch b = 1,645 m
Einbauort: 4.16.30 Besprechung, 5.16.38, 5.16.31 Multifunktion
Menge: 3,000 St

**3.8.50 L-förmige Lamellen-Heizkörperabdeckung b = 1,70 m**
L-förmige Lamellen-Heizkörperabdeckung b = 1,70 m
Ausführung gemäß Position 3.8.10 jedoch b = 1,70 m
Einbauort: 1.OG - 2.OG
Menge: 49,000 St

**3.8.60 L-förmige Lamellen-Heizkörperabdeckung b = 1,724 m**
L-förmige Lamellen-Heizkörperabdeckung b = 1,724 m
Ausführung gemäß Position 3.8.10 jedoch b = 1,724 m
Einbauort: 1.16.20 Kopierraum, 2.16.17b Psychologe Einzel.
Menge: 2,000 St

**3.8.70 L-förmige Lamellen-Heizkörperabdeckung b = 1,90 m**
L-förmige Lamellen-Heizkörperabdeckung b = 1,90 m
Ausführung gemäß Position 3.8.10 jedoch b = 1,90 m
Einbauort: 1.16.12, 2.16.11 Registratur, 3.16.10 Telefonpool, 1.16.43 Besprechung,, 6.16.32c WC Damen
Menge: 5,000 St

**3.8.80 L-förmige Lamellen-Heizkörperabdeckung b = 1,993 m**
L-förmige Lamellen-Heizkörperabdeckung b = 1,993 m
Ausführung gemäß Position 3.8.10 jedoch b = 1,993 m
Einbauort: 1.OG - 5.OG
Menge: 5,000 St

**3.8.90 L-förmige Lamellen-Heizkörperabdeckung b = 2,20 m**
L-förmige Lamellen-Heizkörperabdeckung b = 2,20 m
Ausführung gemäß Position 3.8.10 jedoch b = 2,20 m
Einbauort: 2.16.22 Büro
Menge: 1,000 St

**3.8.100 L-förmige Lamellen-Heizkörperabdeckung b = 2,273 m**
L-förmige Lamellen-Heizkörperabdeckung b = 2,273 m
Ausführung gemäß Position 3.8.10 jedoch b = 2,273 m
Einbauort: 1.OG - 6.OG
Menge: 6,000 St

**3.8.110 L-förmige Lamellen-Heizkörperabdeckung b = 2,30 m**
L-förmige Lamellen-Heizkörperabdeckung b = 2,30 m
Ausführung gemäß Position 3.8.10 jedoch b = 2,30 m
Einbauort: 1.OG - 5.OG
Menge: 89,000 St

**3.8.120 L-förmige Lamellen-Heizkörperabdeckung b = 2,325 m**
L-förmige Lamellen-Heizkörperabdeckung b = 2,325 m
Ausführung gemäß Position 3.8.10 jedoch b = 2,325 m
Einbauort: 2.OG - 6.OG
Menge: 9,000 St

**3.8.130 L-förmige Lamellen-Heizkörperabdeckung b = 2,88 m**
L-förmige Lamellen-Heizkörperabdeckung b = 2,88 m
Ausführung gemäß Position 3.8.10 jedoch b = 2,88 m
Einbauort: 2.16.04 Auswahlraum, 6.16.32a Umkleide Damen
Menge: 2,000 St

**3.8.140 L-förmige Lamellen-Heizkörperabdeckung b = 2,90 m**
L-förmige Lamellen-Heizkörperabdeckung b = 2,90 m
Ausführung gemäß Position 3.8.10 jedoch b = 2,90 m
Einbauort: 3.OG - 5.OG
Menge: 31,000 St

**3.8.150 L-förmige Lamellen-Heizkörperabdeckung b = 2,93 m**
L-förmige Lamellen-Heizkörperabdeckung b = 2,93 m
Ausführung gemäß Position 3.8.10 jedoch b = 2,93 m
Einbauort: 1.OG - 5.OG
Menge: 7,000 St

**3.8.160 L-förmige Lamellen-Heizkörperabdeckung b = 3,02 m**
L-förmige Lamellen-Heizkörperabdeckung b = 3,02 m
Ausführung gemäß Position 3.8.10 jedoch b = 3,02 m
Einbauort: 3,16.48 Büro
Menge: 1,000 St

**3.8.170 L-förmige Lamellen-Heizkörperabdeckung b = 3,475 m**
L-förmige Lamellen-Heizkörperabdeckung b = 3,475 m
Ausführung gemäß Position 3.8.10 jedoch b = 3,475 m
Einbauort: 6.16.31 Geräte Bundesp.
Menge: 1,000 St

**3.8.180 L-förmige Lamellen-Heizkörperabdeckung b = 3,50 m**
L-förmige Lamellen-Heizkörperabdeckung b = 3,50 m
Ausführung gemäß Position 3.8.10 jedoch b = 3,50 m
Einbauort: 2.OG - 5.OG
Menge: 8,000 St

**3.8.190 L-förmige Lamellen-Heizkörperabdeckung b = 3,62 m**
L-förmige Lamellen-Heizkörperabdeckung b = 3,62 m
Ausführung gemäß Position 3.8.10 jedoch b = 3,62 m
Einbauort: 2.16.50k, 4.16.42k, 5.16.39k Off. Bürokonzept
Menge: 3,000 St

**3.8.200 L-förmige Lamellen-Heizkörperabdeckung b = 3,913 m**
L-förmige Lamellen-Heizkörperabdeckung b = 3,913 m
Ausführung gemäß Position 3.8.10 jedoch b = 3,913 m
Einbauort: 1.16.18 Leitungsbüro
Menge: 1,000 St

**3.8.210 L-förmige Lamellen-Heizkörperabdeckung b = 4,10 m**
L-förmige Lamellen-Heizkörperabdeckung b = 4,10 m
Ausführung gemäß Position 3.8.10 jedoch b = 4,10 m
Einbauort: 1.OG - 5.OG
Menge: 15,000 St

**3.8.220 L-förmige Lamellen-Heizkörperabdeckung b = 4,13 m**
L-förmige Lamellen-Heizkörperabdeckung b = 4,13 m
Ausführung gemäß Position 3.8.10 jedoch b = 4,13 m
Einbauort: 1.16.07 Besprechung, 2.16.04 Auswahlraum, 3.16.04 Teeküche
Menge: 3,000 St

**3.8.230 L-förmige Lamellen-Heizkörperabdeckung b = 4,23 m**
L-förmige Lamellen-Heizkörperabdeckung b = 4,23 m
Ausführung gemäß Position 3.8.10 jedoch b = 4,23 m
Einbauort: 3.16.46b Büro Leitung, 2.16.06 Multif. Warteraum B., 3.16.06
Besprechung
Menge: 3,000 St

**3.8.240 L-förmige Lamellen-Heizkörperabdeckung b = 4,70 m**
L-förmige Lamellen-Heizkörperabdeckung b = 4,70 m
Ausführung gemäß Position 3.8.10 jedoch b = 4,70 m
Einbauort: 1.OG - 5.OG
Menge: 5,000 St

**3.8.250 L-förmige Lamellen-Heizkörperabdeckung b = 4,725 m**
L-förmige Lamellen-Heizkörperabdeckung b = 4,725 m
Ausführung gemäß Position 3.8.10 jedoch b = 4,725 m
Einbauort: 3.16.32 Leiter, 3.16.08 Büro BVD
Menge: 2,000 St

**3.8.260 L-förmige Lamellen-Heizkörperabdeckung b = 4,82 m**
L-förmige Lamellen-Heizkörperabdeckung b = 4,82 m
Ausführung gemäß Position 3.8.10 jedoch b = 4,82 m
Einbauort: 1.16.59 Int. Postverteilung; 2.16.50g, 4.16.42g, 5.16.39g Off. Bürokonzept
Menge: 4,000 St

**3.8.270 L-förmige Lamellen-Heizkörperabdeckung b = 4,99 m**
L-förmige Lamellen-Heizkörperabdeckung b = 4,99 m
Ausführung gemäß Position 3.8.10 jedoch b = 4,99 m
Einbauort: 1.16.18 Büro Leiter, 2.16.17a Azubi/Pausenraum, 3.16.13 Büro VST
Menge: 3,000 St

**3.8.280 L-förmige Lamellen-Heizkörperabdeckung b = 5,24 m**
L-förmige Lamellen-Heizkörperabdeckung b = 5,24 m
Ausführung gemäß Position 3.8.10 jedoch b = 5,24 m
Einbauort: 1.OG - 5.OG Registratur
Menge: 5,000 St

**3.8.290 L-förmige Lamellen-Heizkörperabdeckung b = 5,873 m**
L-förmige Lamellen-Heizkörperabdeckung b = 5,873 m
Ausführung gemäß Position 3.8.10 jedoch b = 5,873 m
Einbauort: 1.OG - 5.OG
Menge: 5,000 St

**3.8.300 L-förmige Lamellen-Heizkörperabdeckung b = 5,90 m**
L-förmige Lamellen-Heizkörperabdeckung b = 5,90 m
Ausführung gemäß Position 3.8.10 jedoch b = 5,90 m
Einbauort: 2.OG - 5.OG
Menge: 5,000 St

**3.8.310 L-förmige Lamellen-Heizkörperabdeckung b = 6,313 m**
L-förmige Lamellen-Heizkörperabdeckung b = 6,313 m
Ausführung gemäß Position 3.8.10 jedoch b = 6,313 m
Einbauort: 2.16.17a Azubi / Pausenraum
Menge: 1,000 St

**3.8.320 L-förmige Lamellen-Heizkörperabdeckung b = 6,445 m**
L-förmige Lamellen-Heizkörperabdeckung b = 6,445 m
Ausführung gemäß Position 3.8.10 jedoch b = 6,445 m
Einbauort: 2.OG - 5.OG
Menge: 4,000 St

**3.8.330 L-förmige Lamellen-Heizkörperabdeckung b = 6,475 m**
L-förmige Lamellen-Heizkörperabdeckung b = 6,475 m
Ausführung gemäß Position 3.8.10 jedoch b = 6,475 m
Einbauort: 1.16.53 Büro PE
Menge: 1,000 St

**3.8.340 L-förmige Lamellen-Heizkörperabdeckung b = 6,485 m**
L-förmige Lamellen-Heizkörperabdeckung b = 6,485 m
Ausführung gemäß Position 3.8.10 jedoch b = 6,485 m
Einbauort: 1.16.11 Aufenthalt Hausarb., 1.16.53 Büro PE, 2.16.10 Leiter, 3.16.09 Großraumbüro
Menge: 4,000 St

**3.8.350 L-förmige Lamellen-Heizkörperabdeckung b = 6,505 m**
L-förmige Lamellen-Heizkörperabdeckung b = 6,505 m
Ausführung gemäß Position 3.8.10 jedoch b = 6,505 m
Einbauort: 2.OG - 5.OG
Menge: 6,000 St

**3.8.360 L-förmige Lamellen-Heizkörperabdeckung b = 6,525 m**
L-förmige Lamellen-Heizkörperabdeckung b = 6,525 m
Ausführung gemäß Position 3.8.10 jedoch b = 6,525 m
Einbauort: 6.16.36 Teeküche
Menge: 1,000 St

**3.8.370 L-förmige Lamellen-Heizkörperabdeckung b = 6,83 m**
L-förmige Lamellen-Heizkörperabdeckung b = 6,83 m
Ausführung gemäß Position 3.8.10 jedoch b = 6,83 m
Einbauort: 6.16.28 Kursraum
Menge: 1,000 St

**3.8.380 L-förmige Lamellen-Heizkörperabdeckung b = 7,00 m**
L-förmige Lamellen-Heizkörperabdeckung b = 7,00 m
Ausführung gemäß Position 3.8.10 jedoch b = 7,00 m
Einbauort: 6.16.32a Umkleide Damen
Menge: 1,000 St

**3.8.390 L-förmige Lamellen-Heizkörperabdeckung b = 7,715 m**
L-förmige Lamellen-Heizkörperabdeckung b = 7,715 m
Ausführung gemäß Position 3.8.10 jedoch b = 7,715 m
Einbauort: 6.16.39 Strategieraum
Menge: 1,000 St

**3.8.400 L-förmige Lamellen-Heizkörperabdeckung b = 8,138 m**
L-förmige Lamellen-Heizkörperabdeckung b = 8,138 m
Ausführung gemäß Position 3.8.10 jedoch b = 8,138 m
Einbauort: 3.16.13 Büro VST
Menge: 1,000 St

**3.8.410 L-förmige Lamellen-Heizkörperabdeckung b = 10,725 m**
L-förmige Lamellen-Heizkörperabdeckung b = 10,725 m
Ausführung gemäß Position 3.8.10 jedoch b = 10,725 m
Einbauort: 6.16.38 Strategieraum
Menge: 1,000 St

**3.8.420 L-förmige Lamellen-Heizkörperabdeckung b = 13,125 m**
L-förmige Lamellen-Heizkörperabdeckung b = 13,125 m
Ausführung gemäß Position 3.8.10 jedoch b = 13,125 m
Einbauort: 6.16.35 Strategieraum
Menge: 1,000 St

**3.8.430 L-förmige Lamellen-Heizkörperabdeckung b = 13,76 m**
L-förmige Lamellen-Heizkörperabdeckung b = 13,76 m
Ausführung gemäß Position 3.8.10 jedoch b = 13,76 m
Einbauort: 6.16.37 Strategieraum
Menge: 1,000 St

*Hinweis: Sonderformat*
-

**3.8.440 L-förmige Lamellen-Heizkörperabdeckung b = 0,802 m**
L-förmige Lamellen-Heizkörperabdeckung b = 0,802 m
Heizkörperverkleidung, revisionierbar mit klappbaren bzw. abnehmbaren Elementen, aus L-förmigen Lamellen (h = 106,5 cm, b = 80,2 cm) als Vierkant-Hohlprofil aus Aluminium, lackiert im Farbton wie Eloxal 32, Abmessungen 25/40/2 mm, Abstand zwischen den Lamellen ca. 25 mm, im oberen Bereich in einzelnen Lamellen mit Stahl-Inlet für Befestigung der Klappscharniere, Klappscharniere geschraubt auf OK Stb-Fensterbrüstung, durchlaufende Vierkant-Hohlprofile je oben und unten, als Aussteifung der Lamellen, von hinten befestigt, Stahlfüße (je nach Bodenaufbau h = ca. 325 mm)  mit durchlaufendem Stahlwinkel nach stat. Erfordernis als Auflager  und Anschlagpunkt für Lamellen-Konstruktion, auf Rohfußboden mit Fußplatte befestigt, mit an Stahlfüßen montiertem Stahlblech als Estrichabstellung inkl. Aussparung für ELT Bodenkanal, im Sockelbereich 2-fachgekantetes Aluminiumblech (h = 12,5 cm), ca. 2mm Stärke, glatt, eloxiert in Farbton C32 als Blende, Gasdruckfeder für aufklappten Zustand, nicht sichtbar hinter Lamelle, Lamellen im Bereich der Gasdruckfeder mit Stahleinschieblingen verstärkt,  Integration Thermostat mit Fernverstellung (Abstimmung mit Gewerk Heizung erforderlich)
Zeichnungs-Nr.: 371_DE002
Einbauort: 0.16.40 Pforte K8, 0.16.43a Sozialraum, 0.16.45b Büro Kurierdienst, 0.16.45a Kurierdienst Ausgang
Menge: 23,000 St

**3.8.450 L-förmige Lamellen-Heizkörperabdeckung b = 2,30 m**
L-förmige Lamellen-Heizkörperabdeckung b = 2,30 m
Heizkörperverkleidung, revisionierbar mit klappbaren bzw. abnehmbaren Elementen, aus L-förmigen Lamellen (h = 58 cm, b = 2,30 cm) als Vierkant-Hohlprofil aus Aluminium, lackiert im Farbton wie Eloxal 32, Abmessungen 25/40/2 mm, Abstand zwischen den Lamellen ca. 25 mm, im oberen Bereich in einzelnen Lamellen mit Stahl-Inlet für Befestigung der Klappscharniere, Klappscharniere geschraubt auf OK bauseitige Abkantung Blech-Verkleidung, durchlaufende Vierkant-Hohlprofile je oben und unten, als Aussteifung der Lamellen, von hinten befestigt, Stahlfüße (h = ca. 550 - 585 mm bis OK Sitzbank)  mit durchlaufendem Stahlwinkel nach stat. Erfordernis als Auflager  und Anschlagpunkt für Lamellen-Konstruktion, auf Rohfußboden mit Fußplatte befestigt, mit an Stahlfüßen und Brüstung, mittels Winkel geschraubten, einfach gekantetem Stahlblech (Abwicklung ca. 248 mm) als Sichtschutz für darunterliegenden Hohlraum, ca. 2mm Stärke, glatt, schwarz lackiert, Gasdruckfeder für aufklappten Zustand, nicht sichtbar hinter Lamelle, Lamellen im Bereich der Gasdruckfeder mit Stahleinschieblingen verstärkt,  Integration Thermostat mit Fernverstellung (Abstimmung mit Gewerk Heizung erforderlich)
Zeichnungs-Nr.: 371_DE005
Einbauort: 2.16.65, 3.16.64, 4.16.56, 5.16.65 Wartebereich
Menge: 4,000 St

**3.8.460 L-förmige Lamellen-Heizkörperabdeckung b = 2,31 m**
L-förmige Lamellen-Heizkörperabdeckung b = 2,31 m
Ausführung gemäß Position 3.8.450 jedoch Breite b = 2,31 m
Zeichnungs-Nr.: 371_DE005
Einbauort: 2.16.65, 3.16.64, 4.16.56, 5.16.65 Wartebereich
Menge: 4,000 St

*Hinweis: Heizkörperverkleidung mit zusätzl. Durchgreifschutz*
-

**3.8.470 L-förmige Lamellen-Heizkörperabdeckung b = 3,525 m**
L-förmige Lamellen-Heizkörperabdeckung b = 3,525 m
Heizkörperverkleidung, revisionierbar mit klappbaren bzw. abnehmbaren Elementen, aus L-förmigen Lamellen (h = 89cm, b = 26 cm) als Vierkant-Hohlprofil aus Aluminium, lackiert im Farbton wie Eloxal C32, Abmessungen 25/40/2 mm, Abstand zwischen den Lamellen ca. 25 mm, im oberen Bereich in einzelnen Lamellen mit Stahl-Inlet für Befestigung der Klappscharniere, Klappscharniere befestigt mittels Winkel an Stb-Brüstung, durchlaufende Vierkant-Hohlprofile je oben und unten, als Aussteifung der Lamellen, von hinten befestigt, Stahlfüße (je nach Bodenaufbau h = 120 - 330 mm)mit durchlaufendem Stahlwinkel nach stat. Erfordernis als Auflager  und Anschlagpunkt für Lamellen-Konstruktion, auf Rohfußboden mit Fußplatte befestigt, mit an Stahlfüßen montiertem Stahlblech als Estrichabstellung inkl. Aussparung für ELT Bodenkanal, im Sockelbereich 2-fachgekantetes Aluminiumblech (h = 12,5 cm), ca. 2mm Stärke, glatt, eloxiert in Farbton C32, als Blende für Kabelöffnungen, befestigt an Stahlrahmenkonstruktion, nach Planung E-Technik, Gasdruckfeder für aufklappten Zustand, nicht sichtbar hinter Lamelle, Lamellen im Bereich der Gasdruckfeder mit Stahleinschieblingen verstärkt, einschl. Revisionsöffnung (je Seite) für Zugang zu Steck- und Datendosen bzw. Schottung Wanddurchbrüche, Rückseitige Ausstattung der Verkleidung mit zusätzlichem Durchsteckschutz, aus durchlaufendem Lochblech, max. Lochdurchmesser 5 mm, ca. 62 % freier Querschnitt, einschl. Magnetkontakt zur Überwachung auf Öffnung,
Hinweis: In jedem entsprechenden Raum links und rechts an flankierenden Wänden 22,5 cm feststehend mit teils Integration von Revisionklappen für Wartung Wandschotts und Zugang zu Steckdosen(verdeckt liegende Scharniere mit Magnetkontakt für Zuhaltung Klappen vorsehen), Integration Thermostat mit Fernverstellung (Abstimmung mit Gewerk Heizung erforderlich)
Zeichnungs-Nr.: 371_DE001 - 004
Einbauort: 2.16.64, 3.16.63, 4.16.65, 5.16.52 Leiter m. bes. Anf.
Menge: 4,000 St

**3.8.480 L-förmige Lamellen-Heizkörperabdeckung b =0,50 m**
L-förmige Lamellen-Heizkörperabdeckung b =0,50 m
Ausführung gemäß Position 3.8.470 jedoch b = 0,50 m
Einbauort: 2.16.64, 3.16.63, 4.16.65, 5.16.52 Leiter m. bes. Anf.
Menge: 4,000 St

**3.8.490 L-förmige Lamellen-Heizkörperabdeckung b =4,10 m**
L-förmige Lamellen-Heizkörperabdeckung b =4,10 m
Ausführung gemäß Position 3.8.470 jedoch b = 4,10 m
Einbauort: 3.16.05b Bespr. m. bes. Anf.
Menge: 1,000 St

**3.8.500 L-förmige Lamellen-Heizkörperabdeckung b = 2,27 m**
L-förmige Lamellen-Heizkörperabdeckung b = 2,27 m
Ausführung gemäß Position 3.8.470 jedoch b = 2,27 m
Einbauort: 3.16.05b Bespr. m. bes. Anf.
Menge: 1,000 St

#### 3.9 Hydraulikeinheit für Schachtabdeckung

**3.9.10 Schachtabdeckung mit Hydraulikeinheit, befahrbar, Stahlwanne mit Betonplatteneinlage**
Schachtabdeckung mit Hydraulikeinheit, befahrbar, Stahlwanne mit
Betonplatteneinlage
Länge Stahlwinkel '2194' mm,

Breite Stahlwinkel '1120' mm, Stärke Stahlwanne 6 mm, aus Stahl S235JR DIN EN 10025-2, Werkstoff-Nr 1.0038, Korrosionsschutz durch Feuerverzinkung, mit Betonplatten-Einlage C35/45, d =12 cm, belastbar bis 5 kN/m2, mit Hydraulikeinheit zur Öffnung (Öffnungswinkel max 85°), mit Stahlzarge (im Gefälle montiert) eingemörtelt, mit hochfestem Vergussmörtel C100/115 (abgeschalt an Außenkante WU-Schachtwand), Stegplatte gedübelt auf Stahlbetonwandkopf verschweißt mit Zarge der Schachtabdeckung, inkl. Montageöffnungen für Mörtelfluss, mit 4x Schanieren in Farbton nach Wahl AG beschichtet, Hydraulikschlauch ca. 15 m (bis Schaltraum innerhalb Keller im Bereich Treppenhaus 2)

Ausführung gemäß Zeichnung und Einzelbeschreibung,
Zeichnungs-Nr '362_DE001'

Einzelbeschreibungs-Nr 'Einbauort: U1.16.S2l Entrauchung'.
Menge: 1,000 St

#### 3.10 Stoß-/Prallschutz

**3.10.10 Rammschutzleiste h = 200 mm**
Rammschutzleiste h = 200 mm
Horizontale Rammschutzleiste 32 x 200 mm, hoch belastbarer Edelstahl, Güteklasse 304L, gebürstete Oberfläche, Endkappen scharfkantig verschweißt, Ecken auf Gehrung geschnitten, Montage mit vorgebohrten, durchgehenden Edelstahlklammern, geschraubt an Wände aus Stahlbeton, verputzten Mauerwerkswänden btw. an Trockenbauwänden, Höhe Unterkante Leiste über OK FFB 0,15 m, 0,20 m bzw. 1,25 m je nach Einbauort, Abstand zu Eckstoßleiste 50 mm.
Zeichnungs-Nr.. 345_DE001
Einbauort: EG
Menge: 40,000 m

**3.10.20 Rammschutzleiste h = 100 mm**
Rammschutzleiste h = 100 mm
Ausführung wie Position 3.10.10 jedoch Höhe h = 100 mm,
Zeichnungs-Nr.. 345_DE001
Einbauort: EG
Menge: 30,000 m

**3.10.30 Eck-Stoßleiste; Montage Trockenbauwand**
Eck-Stoßleiste; Montage Trockenbauwand
Eck-Stoßleiste aus Edelstahl, gebürstet, Ansichtsbreite 50 mm, raumhoch von OK Sockelleiste bis UK AD, scharfkantig gebogen (Winkel nach Aufmaß vor Ort), geklebt auf Trockenbau,
Zeichnungs-Nr.: 345_DE001
Einbauort: EG
Menge: 10,000 m

**3.10.40 Eck-Stoßleiste; Montage Rohbauwand**
Eck-Stoßleiste; Montage Rohbauwand
Eck-Stoßleiste aus Edelstahl, gebürstet, Ansichtsbreite 50 mm, raumhoch von OK Sockelleiste bis UK AD, scharfkantig gebogen (Winkel nach Aufmaß vor Ort), geschraubt auf Rohbauwand als Einputzwinkel.
Zeichnungs-Nr.: 345_DE001
Einbauort: EG
Menge: 10,000 m

#### 3.11 Anschlagpunkte Fassadenreinigung

**3.11.10 Einzelanschlag Edelstahl-Einbauhülse EAS 1**
Einzelanschlag Edelstahl-Einbauhülse EAS 1
Edestahl-Einbauhülse als Einzelanschlagspunkt zur Sicherung bei Fassadenreinigungsarbeiten bzw. Montageöffnungen, jeweils neben den nicht öffenbaren Fenstern montiert bzw. an STB-Wand in Montageöffnung, Unterkante bündig mit UK AD (sofern vorhanden), mit Edelstahl-Abdeckklappe, befestigt mit Stahl Unterkonstruktion seitlich an Stahlbeton-Unterzug mittels Winkel.Länge Hülse (125, 200, 300, 400 o. 500 mm) je nach geometrischer Einbausituation (Abstand UZ zu UK AD), Zulassung für max. 2 Personen, inkl. montier- und demontierbaren Edelstahl Anschlagspunkt für festmontierten Einzelanschlagspunkt, per Druckknopf öffenbar/verriegelbar in Einbauhülse.
Zeichnungs-Nr.: 330_DE101, 330_DE105, 330_DE215
Einbauort: EG - 6.OG gemäß Deckenspiegel
Menge: 366,000 St

**3.11.20 Einzelanschlag Edelstahl-Einbauhülse EAS 2**
Einzelanschlag Edelstahl-Einbauhülse EAS 2
Edestahl-Einbauhülse als Einzelanschlagspunkt zur Sicherung bei Fassadenreinigungsarbeiten, jeweils neben den nicht öffenbaren Fenstern montiert, Unterkante bündig mit UK AD (sofern vorhanden), mit Edelstahl-Abdeckklappe, befestigt mit Stahl Unterkonstruktion an Stahlbeton-Decke mittels Gewindestange (Dübelanweisung ist zwingend zu beachten, optional zusätzliche Stabilität mittels gegen Decke verspannte Stahlhülse je nach stat. Erfordernis).Länge Hülse (125 mm), Länge Gewindestange (ca. 360 - 550 mm) je nach geometrischer Einbausituation (Abstand RD zu OK AD), Zulassung für max. 2 Personen, inkl. montier- und demontierbaren Edelstahl Anschlagspunkt für festmontierten Einzelanschlagspunkt, per Druckknopf öffenbar/verriegelbar in Einbauhülse.
Zeichnungs-Nr.: 330_DE216
Einbauort: 2.OG - 6.OG gemäß Deckenspiegel
Menge: 114,000 St

**3.11.30 Persönliche Schutzausrüstung**
Persönliche Schutzausrüstung
Persönliche Schutzausrüstung, gemäß den Bestimmungen der Berufgenossenschaft geprüft, mit Auffanggurt, Anschlagseil und Aufbewahrungskasten liefern und der Bauleitung übergeben.
Menge: 2,000 St

#### 3.12 Wertfachschränke

**3.12.10 Wertfachschrank mit 3 x 4 Fächern**
Wertfachschrank mit 3 x 4 Fächern
Wertfachschrank aus Stahlblech, eloxiert in Farbton E6-C32 hellbronze, mit
3 x 4 Schließfächern mit eigener abschließbaren Klapptür (inkl. Scharniere) je Fach, zum Einbau in Trockenbauwandnische, befestigt rückseitig an Traverse in GK-Wand, UK Schrank 0,67 m ü. FFB, inkl. optischer Fortführung des Einbauelementes, mittels oberseitiger und unterseitiger Wandbekleidung aus eloxiertem Stahlblech zur Montage auf GK-Vorsatzschale in der Breite des Wertfachschrankes,
Außenmaße Schrank: BxHxT = 60x74x20 cm
Wandbekleidung unten: BxH = 60x67 cm
Wandbekleidung oben: B xH = 60x83 cm
Zeichnungs-Nr.: 342_DE021
Einbauort: Flure 2.OG - 5.OG
Menge: 12,000 St

**3.12.20 Wertfachschrank mit 1 x 4 Fächern**
Wertfachschrank mit 1 x 4 Fächern
Ausführung gemäß Position 3.12.10 jedoch mit 1 x 4 Fächern
Außenmaße Schrank: BxHxT = 20x74x20 cm
Wandbekleidung unten: BxH = 20x67 cm
Wandbekleidung oben: B xH = 20x83 cm
Einbauort: Flur 2.16.00f, 3.16.00g, 4.16.00f, 5.16.00f
Menge: 4,000 St

**3.12.30 Wertfachschrank mit 3 x 5 Fächern**
Wertfachschrank mit 3 x 5 Fächern
Ausführung gemäß Position 3.12.10 jedoch mit 3 x 5 Fächern
Außenmaße Schrank: BxHxT = 60x91x20 cm
Wandbekleidung unten: BxH = 60x67 cm
Wandbekleidung oben: B xH = 60x66 cm
Einbauort: Flur 4.16.00d, 5.16.00d
Menge: 2,000 St

**3.12.40 Wertfachschrank mit 4 x 5 Fächern**
Wertfachschrank mit 4 x 5 Fächern
Ausführung gemäß Position 3.12.10 jedoch mit 4 x 5 Fächern
Außenmaße Schrank: BxHxT = 80x91x20 cm
Wandbekleidung unten: BxH = 80x67 cm
Wandbekleidung oben: B xH = 80x66 cm
Einbauort: Flur 5.16.00h
Menge: 1,000 St

**3.12.50 Wertfachschrank mit 8 x 5 Fächern**
Wertfachschrank mit 8 x 5 Fächern
Ausführung gemäß Position 3.12.10 jedoch mit 8 x 5 Fächern
Außenmaße Schrank: BxHxT = 160x91x20 cm
Wandbekleidung unten: BxH = 160x91 cm
Wandbekleidung oben: B xH = 160x116 cm
Einbauort: Lobby 0.16.00s
Menge: 1,000 St

### 4 Dokumentation

#### 4.1 Dokumentation

**4.1.10 Dokumentation**
*** Pauschalposition
Dokumentation unter Zugrundelegung des
- Allgemeinen Anhangs- Kennzeichnungs-, Strukturierungs- und CAD- Vorgaben (Anlage 1 zur Leistungsbeschreibung) und des
- Gewerkespezifischen Anhangs- Inhalt und Umfang der Dokumentationsunterlagen- Kostengruppe 300ff allgemein bzw. des
- Gewerkespezifischen Anhangs- Technische Bauteile Gebäude für wartungs- und instandhaltungsrelevante technische Anlagen- und Bauteile der Hochbau-gewerke (Anlage 2 zur Leistungsbeschreibung)
Die Anforderungen an die vom AN zu erstellende Dokumentation zu Art und Umfang der Kennzeichnung, zur Anwendung des AKS sowie zu CAD- Vorgaben werden nach Auftragserteilung entsprechend der Kapitel 1, 2 und 3 und den zugehörigen Anhängen/ Formatvorlagen in Kapitel 6 der Dokumentationsrichtlinie des BBR konkretisiert.
Die vollständige Dokumentationsrichtlinie steht im Internet auf der Homepage des BBR unter www.bbr.bund.de > Planen und Bauen > baufachlicher Service > Dokumentationsrichtlinie zu Einsichtnahme und als Download zur Verfügung.

Umfang und Format:
Die Zeichnungen sind in Papierform farbig 2-fach und in schwarz/ weiß 2-fach zu übergeben, die restlichen Unterlagen in Papierform schwarz/ weiß 2-fach.
Neben der Papierform sind alle genannten, durch den AN erstellten Unterlagen als Dateien in einem Austauschformat (digital, gemäß Dokumentationsrichtlinie) dem AG zur Verfügung zu stellen.
Der Dokumentationsschein ist zu verwenden.
Die Dokumentation ist parallel zur Ausführung der Bauleistung zu erstellen und fortzuschreiben.
Bis spätestens 21 Tage vor (Teil-) Abnahme der Bauleistung ist die Bestandsdokumentation komplett vom Auftragnehmer an den Auftraggeber zu übergeben.
Die Unterlagen zur Abnahme gemäß der gewerkespezifischen Anhänge Hochbau sind spätestens am Tag der Abnahme zu übergeben.
Für fertiggestellte Bauteile/ -bereiche, die in Nutzung/ Betrieb genommen werden können, hat der Auftragnehmer …. Tage nach Aufforderung durch den Auftraggeber diesen Teil der Dokumentation zu übergeben.
Menge: 1,000 PSCH

### 5 Stundenlohnarbeiten

#### 5.1 Stundenlohnarbeiten

**5.1.10 Vorarbeiter/-in sämtliche Kosten/Zuschläge**
STLB-Bau 2025-10 091
Stundenlohnarbeiten durch Vorarbeiter/-in
der Verrechnungssatz für die jeweilige Arbeitskraft umfasst sämtliche Aufwendungen wie Lohn- und Gehaltskosten, Lohn- und Gehaltsnebenkosten, Zuschläge, lohngebundene und lohnabhängige Kosten, sonstige Sozialkosten, Gemeinkosten, Wagnis und Gewinn.
Menge: 10,000 h
Leistungsbereichkatalog: 091

**5.1.20 Baufacharbeiter/-in sämtliche Kosten/Zuschläge**
STLB-Bau 2025-10 091
Stundenlohnarbeiten durch Baufacharbeiter/-in
der Verrechnungssatz für die jeweilige Arbeitskraft umfasst sämtliche Aufwendungen wie Lohn- und Gehaltskosten, Lohn- und Gehaltsnebenkosten, Zuschläge, lohngebundene und lohnabhängige Kosten, sonstige Sozialkosten, Gemeinkosten, Wagnis und Gewinn.
Menge: 20,000 h
Leistungsbereichkatalog: 091
